# Realschule, Altenahr
Angebotsaufforderung (GAEB DA XML 3.2, DA83)
Projekt: 2406.01
Währung: EUR
Bieterkommentare zugelassen: nein
Auftraggeber: Verbandsgemeinde Altenahr, Hotel am Roßberg 143, 53505 Altenahr, Fax +49; DV-Nummer: 08
Erstellt mit: COSOBA-AVA-SYSTEM V8/ GXML Toolbox V3.2 R20170508, AVA.relax, 30.06.2026

## ALLGEMEINE BAUBESCHREIBUNG
ALLGEMEINE BAUBESCHREIBUNG

Das Bauvorhaben befindet sich in Altenahr im Ortsteil Altenburg.
In der unmittelbaren Nachbarschaft befinden sich eine Grundschule,
Wohnbebauung sowie öffentliche Parkplätze
Das Grundstück kann auf der Nordseite (Schulhof) und Südseite
(Außensportfläche) angefahren werden.
Auf der Außensportfläche befinden sich aktuell temporäre
Containerbauten, die ein Jugendbüro und Lagerflächen beherbergen.
Die Verbandsgemeinde Altenahr beabsichtigt, die während der Flut-Katastrophe im Juli 2021 überflutete Realschule-Plus in Altenahr zu sanieren.
Baukörper
Die Bestandsgebäude sind in Massivbauweise ausgeführt. Das Gebäude ist dreigeschossig, in Teilen
eingeschossig. Unter dem EG befindet sich ein Heizzentrale sowie ein ausgedehnter Kriechkeller mit
geringer Raumhöhe.
Die Dachflächen bestehen aus Walm-, Sattel-, Pult- und Flachdächern. Die Dachflächen werden in
Teilen abgebrochen und erneuert.
Die Außenwände sind mit einen WDVS bekleidet, welches bereits bis zu einer Höhe von ca. 4,50m
über Gelände zurückgebaut wurde und vollständig erneuert wird.
Die Außenfenster- und Außentüranlagen, die Entwässerung aller Dachflächen, sowie Innenausbau
und Haustechnik werden ebenfalls vollständig erneuert.
Das Gebäude erhält außerdem einen Lift zur barrierefreien Erschließung der oberen Geschosse.
Grundstück
Das Bauvorhaben befindet sich in Altenahr im Ortsteil Altenburg.
In der unmittelbaren Nachbarschaft befinden sich eine Grundschule, Wohnbebauung sowie
öffentliche Parkplätze
Das Grundstück kann auf der Nordseite (Schulhof) und Südseite (Außensportfläche) angefahren
werden.
Auf der Außensportfläche befinden sich aktuell temporäre Containerbauten, die ein Jugendbüro
und Lagerflächen beherbergen.
Baugrund
Es ist im Verlauf der Arbeiten zur Regenentwässerung und Verlegung von neuen Leitungen an die
Bestandsleitungen mit vorhandenen, weiteren
Leitungen im Boden zu rechnen. Es sind keine Angaben über Bodenbelastungen o.ä. bekannt.

## ALLGEMEINE VORBEMERKUNGEN
ALLGEMEINE VORBEMERKUNGEN

Die Erschließung der Baustelle erfolgt über die bestehenden Straßen "Am Steinacker" und
"Schulstraße" in Altenahr im
Ortsteil Altenburg.
Rettungswege, sowie Straßen und Wege mit ausgewiesenes fußläufigen Erschließungen sind in
jedem Fall von
Baustellenfahrzeugen freizuhalten.
Dazu werden vor Beginn der Maßnahme entsprechende Planunterlagen den AN zur Verfügung
gestellt.
Verschmutzungen und Beschädigungen von Straßen, Wegen und Höfen sind zu vermeiden, bzw.
sofort und
unaufgefordert zu beseitigen.
Eine angepasste und vorausschauende Fahrweise durch das der Schule vorgelagerte Wohngebiet ist
dringend
erforderlich.
Die Hinweise der Bauleitung und des Sicherheits- und Gesundheitsschutzkoordinators sind zu
beachten.
Die Beantragung und Einholung der Genehmigungen für die (temporäre Sperrung) von Gehwegen,
Straßen oder Teilen davon, z. B. für Anlieferungen oder die Nutzung durch besondere Fahrzeuge (Schwertransport,
Überbreite, Überlänge)
erfolgt durch den AN.
Die Gebühren für die Sperrgenehmigung trägt der AN. Sofern eine Sondernutzung des öffentlichen
Straßenraumes
erforderlich ist, ist der dazugehörige Antrag mit dem AG abzustimmen. Antragsteller und
Gebührenbescheidempfänger
ist der AG.
Die Kosten für die Sondernutzung des öffentlichen Straßenraumes trägt nicht der AN.
Parkmöglichkeiten für Firmenfahrzeuge stehen innerhalb der Baustelleneinrichtung in
ausreichendem Umfang zur
Verfügung.
Privatfahrzeuge der Mitarbeiter dürfen während der Bauzeit die Parkplätze auf der
Baustelleneinrichtungsfläche nicht
benutzen.

10 Örtlichkeit
Der Bieter kann sich vor Abgabe des Angebotes an Ort und Stelle über Art, Umfang und eventuelle
Erschwernisse der
auszuführenden Leistung sowie über die Zufahrtsmöglichkeiten zum Gebäude zu informieren.

20 Baustelleneinrichtung
Der in der Anlage beigefügte Baustelleneinrichtungsplan stellt die wichtigsten Bestandteile der
Baustelleneinrichtung dar,
u.a.:
- Verlauf Bauzaun mit Zugangstoren/-türen
- mögliche Lagerflächen in Abstimmung mit der Bauleitung
- Kurzzeitparkmöglichkeiten für Firmenfahrzeuge Halteverbotsbereiche
- mögliche Standorte von Firmencontainern in Abstimmung mit der Bauleitung
Die Containerstellung der betriebseigenen Container des AN ist vor Anlieferung der Container mit
der Bauleitung abzustimmen.
Es werden Lagermöglichkeiten in Form von Stellflächen zur Verfügung gestellt.
Die Nutzung der im Baustelleneinrichtungsplan eingetragenen Standorte für Materiallagerung und
Container bzw. zusätzlich erforderliche Flächen sind mit der Bauleitung vor Beginn der Arbeiten
abzustimmen,
ebenso die Plätze für Geräte- und Schuttcontainer. Sofern zusätzliche Flächen benötigt werden,
sind diese vom AN eigenverantwortlich zu beschaffen. Für die Absicherung
der Materialien und persönlichen Gegenstände hat der AN zu sorgen.
Die Bau- und Lagerflächen sind ständig besenrein zu halten. Die
gesetzliche Entsorgung von Verpackungsmaterial und Bauschutt ist Sache
des AN. Kommt der AN seiner Verpflichtung nicht nach, veranlasst der AG
die Reinigung, sowie den Abtransport der Abfälle auf Rechnung des AN.
Auf die erforderliche Reinigung der ausfahrenden Fahrzeuge wird
besonders hingewiesen. Die Baustraßen und die öffentlichen
Straßenflächen sind von Bauschmutz sauber zu halten. Verunreinigungen /
Verschmutzungen der umliegenden Straßen, die durch den Auftragnehmer
verursacht wurden, sind umgehend zu beseitigen. Ggf. sind diese Bereiche
mehrmals täglich zu reinigen. Wird dies unterlassen, behält sich der AG
vor, durch ein Straßenreinigungsunternehmen die Verschmutzungen
beseitigen zu lassen. Die Kosten hierfür werden dem Auftragnehmer in
Rechnung gestellt.
Sanitäre Einrichtung und Pausenräume werden bauseits zur Verfügung gestellt.
Die Aufstellung von
Wohnunterkünften auf dem Baugrundstück ist nicht erlaubt.
Der Bauherr untersagt ausdrücklich die Nutzung der Zuwegungen
als Lager- und Arbeitsplatz. Lagerfläche ist auf dem Grundstück
vorhanden, die Flächen werden dafür in einem Baustelleneinrichtungsplan
zugewiesen.
Das Abstellen von Firmen- und Personalfahrzeugen auf dem Grundstück ist
außer zum kurzzeitigen Entladen nur in den dafür ausgewiesenen Bereichen
gestattet.
Die Materialanlieferung und Lagerplätze sind mit der Bauleitung frühzeitig abzustimmen.
Der Bieter hat für sein Gewerk die jeweiligen Transportwege und -art,
etc. selber festzulegen und bei der Kalkulation mitzuberücksichtigen, eine
Hilfestellung durch den AG wird nicht geschuldet.
Der Bauzaun darf ohne ausdrückliche Genehmigung der Bauleitung weder
geöffnet noch in seiner Funktion oder Lage geändert werden. Personen,
die weder zum Bauherr oder Planungsteam noch zum Ausführungsteam
gehören, ist der Zutritt zur Baustelle nicht gestattet. Der AN erhält zu
den Toren der Baustelle jeweils einen Schlüssel. Die Baustellentore sind
geschlossen zu halten und nach dem Befahren und Verlassen des Baufeldes
wieder zu verschließen. Soweit der AN als einziger allein auf der
Baustelle ist, hat er abends für die Schließung der Tore zu sorgen,
ansonsten wird dies von der Bauleitung koordiniert und ist auf deren
Anweisung auszuführen.

30 Versorgungsanschlüsse
Baustellenanschlüssen für Baustrom und Bauwasser, sowie
Baustromverteiler, Unterverteiler und Baustellenbeleuchtung werden bauseits zur Verfügung
gestellt.
Arbeitsplatzleuchten und Verlängerungskabel hat der AN auf eigene Kosten
aufzustellen, vorzuhalten und zu beseitigen.

40 Verwertung/Beseitigung
Abfälle im Sinne des Kreislaufwirtschafts- und Abfallgesetzes
(KrW-/AbfG) - z. B. Bau- und Abbruchabfälle, Erdaushub etc. - sind
vorrangig zu verwerten. Abfälle, die nicht verwertet werden können, sind
ordnungsgemäß zu beseitigen. Dabei wird zwischen nicht
überwachungsbedürftigen, überwachungsbedürftigen und besonders
überwachungsbedürftigen Abfällen unterschieden. Abfälle im Sinne des
Kreislaufwirtschafts- und Abfallgesetzes der im Leistungsverzeichnis
enthaltenen Positionen sind entsprechend ihrer Abfallschlüsselnummer
einer für sie zugelassenen Abfallentsorgungsanlage zuzuführen. Auskünfte
zu diesem Thema können zugelassene Entsorgungsfachbetriebe und die
verantwortlichen Behörden erteilen.
Der Nachweis über die Entsorgung (gemäß der Nachweisverordnung) ist mit
jeder A-Kontorechnung, spätestens jedoch nach Aufforderung durch die
Bauleitung zu erbringen. Der Unternehmer hat verantwortungsvoll seinen
Schutt / Abfall zu beseitigen. Generell wird auf die DIN 18299 / VOB/C
verwiesen, ergänzend wird vereinbart, dass der AN regelmäßig (1 x pro
Woche) seinen Schutt/Abfall beseitigt.

50 Lärm-, Schmutz und Erschütterungsschutz
Die Beeinträchtigungen im Baustellenbereich und den umgebenen Straßen
und Gehwegen durch Lärm, Erschütterung oder Staub sind für Anwohner,
Passanten und das Baustellenpersonal auf das unvermeidbare Maß zu
beschränken. Der Unternehmer hat alle Arbeiten mit Geräten auszuführen,
die dem neusten Stand des Immissionsschutzgesetzes entsprechen.
Schneidgeräte sind mit Schalleinhausungen zu umwehren. Die Kosten sind
in die EP einzurechnen.

60 Schutz vorhandener Bauteile
Vorhandene Bauteile, auch außerhalb des Arbeitsbereichs des AN, sind
durch den AN für die Dauer seiner Leistungen zu schützen, wenn sie durch
diese gefährdet werden könnten. Für alle durch den Auftragnehmer
verursachten Schäden haftet er in vollem Umfang.

70 Verantwortlicher Bauleiter
Der AN benennt bei der Auftragserteilung schriftlich den für das Projekt
verantwortlichen Bauleiter. Die Anwesenheit des deutsch sprechenden
Verantwortlichen während der gesamten Ausführungszeit auf der Baustelle
gehört zur Leistung des AN. Der AN stellt dem AG die Funktelefonnummer
des Bauleiters zur Verfügung.
Während der beauftragten Tätigkeit ist die Anwesenheit des
Projektleiters des AN bei der wöchentlicher Bausitzung verpflichtend und
entsprechend einzukalkulieren. Bei Bedarf werden zusätzliche Termine
über die wöchentlichen Beratungen hinaus vereinbart.
Der Projektleiter des AN muss mit ausreichender Entscheidungsbefugnis
ausgestattet sein, um verbindliche Vereinbarungen treffen zu können und
Anweisungen der AG erforderlichenfalls sofort ausführen zu lassen.

80 Bauüberwachung
Der Auftraggeber überträgt die Bauüberwachung einem Planungsbüro bzw.
dessen Bevollmächtigten, der bevollmächtigt ist, den AG bei den Belangen
der örtlichen Baudurchführung zu vertreten. Zu Änderungen und
Ergänzungen des Vertrages ist die Bauüberwachung nicht berechtigt.

90 Sicherheit und Gesundheitsschutz
Der Bauherr wird gem. Baustellenverordnung einen Koordinator für
Sicherheit und Gesundheitsschutz (SiGeKo) auf der Baustelle bestellen.
Der Auftragnehmer hat die Hinweise des SiGeKo zur Arbeitssicherheit und
zum Gesundheitsschutz zu berücksichtigen. Sämtliche Verpflichtungen des
AN bleiben hiervon unberührt. Es wird darauf hingewiesen, dass der AN
die Bestimmungen des aktuellen Arbeitsschutzgesetzes eigenverantwortlich
einzuhalten hat. Ergänzend sind die Richtlinien des Arbeitsschutzes RAB
(10, 30, 31, 33) sowie die Vorschriften der BG nach BGV 8 zu beachten.
Für die Baustelle wird bauseitig ein Sicherheits- und
Gesundheitsschutzplan erarbeitet, der die zu erwartenden Gefährdungen
bei den einzelnen Gewerken auflistet und Lösungen für einen sicheren
Baustellenbetrieb angibt. Jeder Auftragnehmer ist verpflichtet, sich vor
Beginn der Arbeit über die Inhalte des SiGe-Plans zu informieren und bei
der Ausführung zu berücksichtigen. Zur Information kann der SiGeKo
Erläuterungstermine festsetzen an denen teilzunehmen der AN verpflichtet ist.
Soweit der Auftragnehmer für sein Gewerk vom SiGe-Plan abweichende
Gefährdungen feststellt, hat er diese vor Beginn der Arbeiten der
Bauleitung des AG anzuzeigen und Sicherheitslösungen darzulegen.
Gleiches gilt, wenn der AN vom SiGe-Plan abweichende Sicherheitslösungen
anstrebt. Die Gefährdungsanalysen und die vorgesehenen
Sicherheitslösungen sind auf Verlangen des AG schriftlich darzustellen.
Der AG kann vom SiGe-Plan abweichende Sicherheitslösungen zurückweisen
und die im SiGe-Plan aufgeführten Lösungen verlangen.
Werden vom Koordinator bei seinen Sicherheitsbegehungen
Ausführungsmängel in den Belangen von Sicherheit und Gesundheitsschutz
festgestellt (Begehungsprotokolle), sind diese unmittelbar zu beseitigen
und die Beseitigung innerhalb von 3 AT schriftlich an den SiGeKo zu
melden.

100 Vermessung/Einmessung
entf., da Bestandsgebäude;

110 Öffentlichkeitsarbeiten
Das Projekt unterliegt einer erhöhten öffentlichen Aufmerksamkeit. Aus
diesem Grund werden Informationen zum Projekt und über das Projekt
ausschließlich durch den AG koordiniert. Eigene Veröffentlichungen des
AN über das Projekt sind mit dem AG bzw. der Projektleitung abzustimmen.
Bildrechte sind im Einzelfall zu klären.
Der Bauherr behält sich vor, die Baustelle von einer Webcam filmen zu
lassen, deren Bilder im Internet abrufbar sind. Der AN informiert seine
Mitarbeiter entsprechend und stimmt einer Veröffentlichung dieses
Bildmaterials zu.

120 Bauschild/Baureklame
Von dem AG wird für das gesamt geplante Bauvorhaben ein Bauschild
errichtet. Es besteht kein Rechtsanspruch auf Nennung des
Unternehmensnamens auf dem Bauschild.
Jegliche weitere Firmenreklame in Form von Schildern oder Beschriftungen
- auch als Gerüstplanen o.ä. ist untersagt. Unberechtigt angebrachte
Firmenreklame ist durch den AN unverzüglich auf Anforderung zu entfernen
bzw. wird nach fruchtloser Aufforderung auf Kosten des AN durch den AG
entfernt.

## BESONDERE VERTRAGSBEDINGUNGEN
BESONDERE VERTRAGSBEDINGUNGEN
130 Gebühren
Alle Aufwendungen und Gebühren für erforderliche Prüfungen,
Gestattungen, Genehmigungen, die für die Errichtung und Inbetriebnahme
der Bauteile dieses Leistungsverzeichnisses erforderlich sind, sind vom
AN zu tragen und einzukalkulieren. Dies betrifft auch Gebühren für
erforderliche Prüfingenieure, Einleitgebühren, Gebühren an die Stadt
oder die Versorger, sofern dieses nicht im Einzelfall bereits von dem AN
getragen werden.
Alle im Zusammenhang mit Sondervorschlägen und Alternativausführungen
des Auftragnehmers erforderlichen Leistungen, Kosten und Gebühren
(einschl. Prüfgebühren, auch die des Prüfstatikers des AG) trägt nach
rechtzeitiger Abstimmung und schriftlicher Freigabe durch den AG - der AN.
Sofern für Abnahmen die Erstellung oder Beschaffung von Prüfzeugnissen,
Nachweisen o. Ä. erforderlich sind, hat der AN die Kosten hierfür zu
tragen und entsprechend in seine EP mit einzukalkulieren.
Den Entsorgungsnachweis muss der AN in eigener Verantwortung
durchführen. Hierfür kann der AN eine (bauvorhabenbezogene)
Entsorgungsnummer beantragen, sofern der AN keine
eigene besitzt. Ggf. erforderliche Gebühren sind in die EP
einzukalkulieren.
Die Gebühren für Wasser / Strom / WC-Nutzung trägt der AG.

140 Versicherung
Es werden vom Auftraggeber keine Umlagen für die Bauleistungsversicherung von der
Abrechungssumme abgezogen.
Die Selbstbeteilung für den AN beträgt 1000,- € netto je Schadensfall.

150 Bautechnische Abnahmen
Alle für die Leistungen des AN erforderlichen bautechnischen Abnahmen,
sowie die Abnahme mit den Behörden und den öffentlichen
Versorgungsträgern sind vom AN eigenverantwortlich vorzubereiten und
durchführen zu lassen. Die Bauüberwachung ist zu diesen Abnahmen
einzuladen. Die Kosten dieser Abnahmen trägt der AN.
AN-seitig erforderliche bautechnische Prüfungen sind beim Prüfingenieur
des Bauherrn durchzuführen. Für die rechtzeitige vollständige
Einreichung ist der AN verantwortlich. Es wird eine förmliche Abnahme
der Bauleistungen vorgenommen.

160 Güteüberwachung
Prüfzeugnisse, Herstellerdatenblätter, Verwendbarkeitsnachweise und
Zulassungen sowie etwaige Unterlagen für ein Verfahren  Zustimmung im
Einzelfall (ZiE)  für die vom Auftragnehmer zum Einbau oder zeitweise
Überlassung vorgesehenen Stoffe und Bauteile zum Nachweis ihrer Eignung und Güte sind der Bauüberwachung des Auftraggebers vom Auftragnehmer
rechtzeitig, mindestens jedoch auf Anforderung vor Ausführungsbeginn in
übersichtlicher, prüfbarer Papierform zweifach zu übergeben. Die
eingebauten Stoffe sind über Lieferscheine nachzuweisen.
Vorgeschriebene und anzubietende Materialien sind unter Beachtung der
Richtlinien des Herstellers einzubauen.
Stoffe und Bauteile müssen sich in ungebrauchtem Zustand befinden.
Für die brandschutzrelevanten Bauteile hat der AN Prüfzeugnisse,
Prüfbücher der eingebauten Materialien und
Fachunternehmerbescheinigungen einzureichen. Der Einbau ist mit der
Bauleitung und dem Brandschutzsachverständigen im Vorfeld abzustimmen.
Eventuell sind Zwischenabnahmen erforderlich.
Ist die Werk- und Montageplanung des Auftragnehmers durch einen
Prüfingenieur für Standsicherheit zu prüfen, sind die zu prüfenden
Unterlagen zusätzlich zu den Exemplaren für die AG pro Prüfumlauf,
zweifach in prüfbarer Papierform (Pläne farbig, gefaltet) dem
Prüfingenieur des Auftraggebers zu übergeben.

170 Nebenangebote
Die Abgabe von Nebenangeboten ist nicht zulässig.

180 Schutz der Bauteile
Maßnahmen zum Schutz von Bauteilen vor Verunreinigung und Beschädigung
durch Arbeiten sind einschl. der dazu erforderlichen Stoffe gem. VOB
Teil C mit in die Einheitspreise einzukalkulieren. Das vollflächige
Abdecken von Fenster- und Fassadenteilen und Bauteilen aus Stahl,
Mauerwerk oder
Beton, sowie Bodenbeläge, Brüstungsbretter und Treppen und sonstiger
nicht zu streichender Bauteile, eloxierten bzw. empfindlichen
Materialien gilt als solche Maßnahme und wird -sofern nicht anders in
den Positionen aufgeführt - nicht gesondert vergütet.

190  Ausführungsunterlagen
Bestandteile der Ausschreibungen sind die im Planverzeichnis angeführten
und der Leistungsbeschreibung beigefügten Pläne.
Dem AN werden die Ausführungsunterlagen digital übergeben. Der AN erhält
bei Auftragserhalt folgende Unterlagen kostenfrei zur Verfügung
gestellt:
1 Plansatz digital
Der AN hat die Vervielfältigung der Pläne auf eigene Rechnung
durchzuführen. Die Pläne sind farbig angelegt und dementsprechend zu
vervielfältigen und auf der Baustelle bereit zu halten.
Dies gilt auch für eine etwaige Fortschreibung dieser Unterlagen,
Änderungen oder Deckblätter.
Die Planunterlagen können alternativ in einem Projektraum zur Verfügung
gestellt werden, wenn der AG diesen einrichtet. Die Planunterlagen sind
dann vom AN auf eigene Kosten aus dem Projektraum herunterzuladen.
Für den AN fallen zur Nutzung des Projektraumes keine Lizenzkosten an,
jedoch ist ein Internetzugang zur Nutzung erforderlich. Der Aufwand für
den Download von Plänen aus dem Projektraum ist einzukalkulieren.
Organisation der Zugangsberechtigung, Hilfestellung bei der Bedienung
und Support leistet der Generalplaner im Bedarfsfalle telefonisch.
Der Auftragnehmer ist verpflichtet, sich anhand der Planlisten und
Anschreiben von der Vollständigkeit und Richtigkeit der übergebenen
Unterlagen zu überzeugen, auch hinsichtlich der Übereinstimmung
untereinander, mit den örtlichen Gegebenheiten und dem
Leistungsverzeichnis.

200 Abrechnungsunterlagen
Rechnungen sind zweifach zu liefern. Die Erstschrift ist dabei inkl.
Aufmaß an folgende Adressen zu liefern:

PB-TGA GmbH
Vogelsanger Weg 14
50354 Hürth

Die Zweitschrift soll aufgrund der elektronischen Rechnungserfassung nur
elektronisch und mit Angabe der Maßnahmennummer AkI0021 an
die folgende E-Mail Adresse gesendet werden:

rechnung@altenahr.de

Die Bauüberwachung ist bevollmächtigt, Rechnungen entgegenzunehmen und
durch Stempel des Architekten den Eingang formell zu dokumentieren.
Die Zweiteilung der Rechnung soll gewährleisten, dass die Bearbeitung
der Rechnung innerhalb der in der VOB aufgeführten Fristen erfolgt, da
eine Parallelbearbeitung durchgeführt wird. Voraussetzung hierfür ist
die Prüffähigkeit und Vollständigkeit der Rechnung. Rechnungen können im
Übrigen nur bearbeitet werden, wenn die vollständige Auftragsnummer
aufgeführt ist.
Alle für die Abrechnung notwendigen Unterlagen (Lieferscheine,
Aufmaßblätter, Stundenlohnzettel, Entsorgungsnachweise) sind in
prüffähiger Form, DIN A4-Format einzureichen. Für die A-Konto-Zahlungen
bzw. Schlussrechnung kann ein gemeinsam vom AN und der Bauleitung
durchgeführtes Aufmaß erstellt werden, in jedem Fall ist ein prüffähiges
Aufmaß vorzulegen. In Abstimmung mit der Bauleitung kann evtl. auch auf
Grundlage der Ausführungspläne abgerechnet werden. Die Rechnungen müssen
sich exakt auf die im LV genannten Positionen und Ordnungszahlen
beziehen und kumuliert aufgestellt sein. Den Schlussrechnungen sind
unaufgefordert die Materialnachweise in Form objektbezogener
Lieferscheinen beizufügen.
Bei Fragen zur Zuordnung von Massen oder Positionen ist vor Stellen der
Rechnung mit der Bauleitung Rücksprache zu nehmen. Rechnungen, die ohne
diese, bereits in den Leistungsverzeichnissen angelegten Zuordnungen vom
AN gestellt werden, müssen zurückgeweisen werden und müssen gem. der
o.g. Systematik aufgestellt werden.

Der Bieter hat sämtliche Rechnungen einschl. Aufmaße, Nachweise,
Stundenlohnzettel, Entsorgungsnachweise und Lieferscheine entsprechend
diesen Bauabschnitten aufzustellen. Dieses gilt auch für die
bauteilbezogene Aufteilung bei Einreichung von Nachträgen. Unklarheiten
bezüglich der Schnittstellen sind vorab mit der Bauleitung abzustimmen.
Dieser Umstand ist mit in die Einheitspreise einzukalkulieren.
Auskünfte zu dem Leistungsverzeichnis werden durch die Vergabestelle
erteilt. Die Anfragen sind schriftlich an die Vergabestelle unter
Hinweis auf die Vergabenummer, die betrefffenden Positionen des LVs und
die genaue Beschreibung der Unklarheit zu stellen.

210 Beigefügte Unterlagen und Pläne
Unterlagen und Pläne sind dem LV digital beigefügt und verbindlicher
Bestandteil der Vertragsunterlagen.

## HINWEISE ZUM LEISTUNGSVERZEICHNIS
HINWEISE ZUM LEISTUNGSVERZEICHNIS

Alle für die Ausführung der Leistung in Frage kommenden Normen sowie
Vorschriften der Behörden, Berufsgenossenschaften, technischen
Überwachungsvereine etc. sind zu berücksichtigen und einzuhalten.
Dem Bieter wird empfohlen, zur Kalkulation die dem Leistungsverzeichnis
beigefügten Gutachten und Planungsunterlagen (insb. Grundrisse,
Baustelleneinrichtungsplan) zu beachten, um sich
zusätzlich zu den im Leistungsverzeichnis beschriebenen Leistungen ein
genaues Bild des Zeit- und Arbeitsumfanges zu verschaffen.
Die anfallenden Deponiegebühren sind, sofern nicht explizit anders beschrieben,
in die Einheitspreise der entsprechenden Positionen einzurechnen.
Zu den Abbruchkosten sind sämtliche notwendigen Maßnahmen für die
Durchführung des Abbruches, Trennen der Materialien und getrennte
Entsorgung bzw. nach Vorgabe der Sachverständigen enthalten.
Meldepflichtige Arbeiten im Bereich der Rohbauarbeiten
sind vom AN selbständig bei den zuständigen
Aufsichtsbehörden und der Berufsgenossenschaft rechtzeitig vor
Ausführungsbeginn zu melde. Einen gesonderte Vergütung hierfür erfolgt
nicht.
Die dem Leistungsverzeichnis beigefügten Ausführungspläne der
Architekten sind Bestandteil der Leistungsbeschreibung und von den
Bietern bei der Kalkulation zu beachten.

## LEISTUNGSABGRENZUNGEN
LEISTUNGSABGRENZUNGEN

Es sind alle zu diesem Gewerk gehörenden Materialien und Leistungen,
einschließlich der in den Vorbemerkungen zum Leistungsverzeichnis
beschriebenen zu veranschlagen. Die aus den Vorbemerkungen
resultierenden Leistungen sind bei Angebot und Ausführung im Rahmen der
aufgeführten Bezugspositionen zu berücksichtigen bzw. zu kalkulieren.
In diesem Gewerk sind unter allgemeine Baustelleneinrichtung u.a.
nachfolgend aufgeführte Leistungen zu erfassen, siehe vorangestellte
Besondere Vertragsbedingungen (BVB):
- Sicherungsmaßnahmen wie Schutzgeländer, u.a.
- Geräte, Werkzeuge und sonstige Betriebsmittel die zur vertragsgemäßen
Durchführung der Bauleistung erforderlich sind.
- Verbrauchskostenabrechnung für die Medien Baustrom, Bauwasser,
Abwasser sind mit geeigneten zugelassenen Geräten zu Zählen und mit den
Versorgern abzurechnen.

## SCHUTZ- UND SICHERHEITSMAßNAHMEN
SCHUTZ- UND SICHERHEITSMAßNAHMEN

Die ortsüblichen Schutz- und Sicherheitsmaßnahmen sind vom Auftragnehmer
nach den gültigen Unfallverhütungsvorschriften und den behördlichen
Bestimmungen durchzuführen. Der AN ist verpflichtet, in ausreichenden
Abständen die Funktionsfähigkeit aller Schicherheitsrelevanten
Leistungen zu überprüfen. Mindestens aber 1 pro Woche.
Werden flüssige Brenn- und Treibstoffe im
Baugelände gelagert, so sind geeignete Maßnahmen zu treffen, die jedes
Eindringen dieser Stoffe in den Untergrund verhindern.
Auf dem Gelände evtl. vorhandene oder das Gebäude berührende Bauteile,
Leitungen, Schächte usw. sind gegen Beschädigungen abzusichern. Deren
Abbau bzw. Umleitung ist vorher mit den zuständigen Stellen zu klären.
Der Auftragnehmer haftet während der Bauzeit bis zur förmlichen Übergabe
der Leistungen an den Auftraggeber für alle Schäden, die durch die
Bautätigkeit an Erschließungsleitungen, an bestehenden Ver- und
Entsorgungsleitungen, öffentlichen und privaten Verkehrsanlagen,
Bepflanzungen und Grünanlagen
der an das Grundstück grenzenden Bebauung und an sonstigen Anlagen auf
dem Baugrundstück und benachbarten Grundstücken entstehen.

## BAUREINIGUNG UND BAUSCHUTTBESEITIGUNG
BAUREINIGUNG UND BAUSCHUTTBESEITIGUNG

Die laufenden Schutt- und Abfallbeseitigung sowie die Baureinigung, die
mindestens einmal wöchentlich während der gesamten Bauzeit durchzuführen
sind, sind gem. VOB als Nebenleistungen in die Teilleistungen
einzukalkulieren
Die Ausführung der Arbeiten muss staubarm und gem. den Vorgaben der
Bauberufsgenossenschaft erfolgen. Dadurch entstehender Mehraufwand in in den
Einheitspreisen  einzukalkulieren.
Anfallende Abfälle sind nach Abfallart und Belastungsgrad getrennt gemäß
der Abfallverzeichnis-Verordnung (AVV) zu deklarieren, gesichert auf der
Baustelle bereit zu stellen und nach den abfallrechtlichen Bestimmungen
ordnungsgemäß und schadlos zu entsorgen.
Die Entkernungs-, Demontage- und Abbrucharbeiten müssen grundsätzlich
selektiv erfolgen, d.h. die verschiedenen Baustoffe und Materialien sind
getrennt zu erfassen, zu sichern, zu transportieren und den geltenden
Vorschriften entsprechend zu verwerten bzw. zu entsorgen.
Die Aufsicht über die Baureinigungsarbeiten Bauschutt- und
Bauabfallbeseitigung der Gewerke obliegt dem Auftragnehmer, der auch dem
Auftraggeber gegenüber hierfür die Verartwortung trägt.
Dem Auftragnehmer obliegt die Verkehrssicherungspflicht.

## HINWEISE ZUR AUSFÜHRUNG
HINWEISE ZUR AUSFÜHRUNG

Zur Abwicklung der übertragenden Leistungen ist vom AN schriftlich der
von ihm damit betraute verantwortliche Fachbauleiter und dessen
Stellvertreter vor Baubeginn zu benennen. Dieser darf während der
Durchführung der Vertragsarbeiten nur mit Zustimmung der Bauleitung
abgezogen werden.
Der AN ist verpflichtet über die gesamte Bauzeit ein Bautagebuch in
loser Blattform zu führen, welches über folgende Punkte Auskunft gibt:
- Belegschaftsstärke, nach Berufen getrennt
- Ausgeführte Arbeiten mit Hinweis auf Positionsangaben und Massen sowie
Nummern von Tagelohnberichten.
- Betriebszeiten von evtl. Wasserhaltungen
- Verzeichnis und Zeitpunkt von Baustoffprüfungen. Die Ergebnisse bzw.
Prüfzeugnisse aller geforderten Baustoffprüfungen sind der Bauleitung in
2-facher Ausfertigung kostenlos zu übergeben.
- Eingang von Werkplänen und Detailzeichnungen
- Mündlich oder schriftlich gegebene Anweisungen des bauleitenden
Architekten und der Fachingenieure bzw. andere Sonderfachleute.
- Besondere Vorkommnisse auf der Baustelle und sonstige nennenswerte
Einzelheiten innerhalb der Bauzeit
- Das Tagebuch ist in 2-facher Ausfertigung zu führen und vom Bauleiter
wöchentlich abzeichnen zu lassen und wöchentlich zu übergeben.
Alle einschlägigen Unfallverhütungsvorschriften und
Arbeitsschutzbestimmungen (Arbeitsstättenverordnung und
Arbeitsstättenrichtlinie) sind zwingend zu beachten und einzuhalten.
Alle Beschäftigten von Firmen sind verpflichtet, diese Vorschriften und
Bestimmungen einzuhalten. Die Beschäftigung haben sich vor Aufnahme der
Arbeit über die Sicherheitsmaßnahmen ausreichend zu informieren. Der
SIGE-Plan (Sicherheits- und Gesundheitsplan) ist während der gesamten
Bauzeit zu beachten. Den Anweisungen des Sicherheits- und
Gesundheitskoordinators ist umgehend und zwingend Folge zu leisten.
Hiermit wird eindringlich auf die Benutzung der erforderlichen
Sicherheitsbekleidung und die persönliche Schutzbekleidung
hingewiesen.
Der AN verpflichtet sich, alle seine Mitarbeiter mit den
Sicherheitsmaßnehmen auf der Baustelle vertraut zu machen. Der Inhalt
des gelben und blauen Mappe der Berufsgenossenschaften sowie der
SIGE-Plan sind von allen am Bau beteiligten zu beachten.
Dem AN obliegen alle zur Sicherheit der Baustelle im Rahmen seines
Arbeitsumfanges erforderlichen Maßnahmen in voller eigener
Verantwortung. Hierzu gehört auch die evtl. Verkehrssicherung einschl.
Vorhaltung der
notwendigen Verkehrsbeschilderung. Evtl. entstehende Kosten für die
Anmietung von Straßenland sind Sache des AN.
Der AN ist verpflichtet, die Baustelle arbeitstäglich von Schutt,
Gerümpel, Müll, Verpackungsmaterialien und sonstigen Verunreinigungen,
die aus seiner Arbeitsabwicklung herrühren freizuhalten. Er ist auch für
das Sauberhalten der Zufahrtswege zur Baustelle einschl. etwa in
Mitleidenschaft gezogener öffentlicher Straßen und Wege im Sinne der
Verkehrssicherungspflicht § 823 ff BGB im Rahmen seines Arbeitsbereiches
verantwortlich. Für alle an der Unterlassung solcher Maßnahmen
erwachsenden unmittelbaren Schäden haftet allein der AN. Insbesondere
haftet er für alle Einrüstungen, Absturzsicherungen u. dgl.
Unzureichende Sicherungsmaßnahmen (Absturzsicherungen, Gerüste usw.)
bzw. die Beseitigung von Sicherheitsmaßnahmen durch andere am Bau
Beteiligte ist unverzüglich dem SIGEKO mitzuteilen.
Sicherheitsmaßnahmen, die zum Zweck der Ausführung kurzfristig entfernt
werden müssen, sind unverzüglich
wieder in einen ordnungsgemäßen Zustand zu bringen, so dass keine
Gefährdung anderer am Bau Beteiligter ausgeschlossen wird.
Die Abbrucharbeiten selbst sind mit Geräten auszuführen, die
sicherstellen, dass keine Erschütterung von den Abbrucharbeiten
ausgehen, die über die DIN 4150 Erschütterungen im Bauwesen genannten
Grenzwerte hinausgehen.
Der AN verpflichtet sich, für sämtliche im Rahmen der Durchführung
seiner Leistungen von ihm verursachten Schäden an umliegenden Gebäuden,
Grundstücken, Zäunen, Pflanzungen, Wegen, Masten, Vermessungspunkten
usw. Ersatz zu leisten. Für durch ihn verursachte Beschädigungen an anderen Gewerken ist
ebenfalls Ersatz zu leisten.

## ZUSÄTZLICHE TECHNISCHE VERTRAGSBEDINGUNGEN
ZUSÄTZLICHE TECHNISCHE VERTRAGSBEDINGUNGEN

Für das Angebot und die Ausführung gelten die VOB und sämtliche für
dieses Gewerk zutreffenden DIN- Normen in der gültigen Fassung,
weiterhin sind die anerkannten Regeln der Technik und die gesetzlichen
und behördlichen Bestimmungen zu beachten und einzuhalten. Diese
Vorschriften gelten, soweit
nicht durch besondere Bedingungen und Forderungen in dieser
Leistungsbeschreibung ausdrücklich eine andere Regelung vorgesehen ist.
Ergänzend zu den in VOB Teil C aufgeführten Normen gelten die Regelwerke
der nachstehend genannten Herausgeber in der zum Zeitpunkt der
Ausführung gültigen Fassung als Grundlage von Kalkulation und
Arbeitsausführung:
UVV Unfallverhütungsvorschriften;
AEB und die jeweils gültigen Abfallentsorgungsbestimmungen;

## ANLAGENVERZEICHNIS
ANLAGENVERZEICHNIS

Folgenden Unterlagen sind diesem LV beigefügt:

Planunterlagen:

RSA_5_GR_ELT_E0_001_  Grundriss ELT Erdgeschoss Teil 1
RSA_5_GR_ELT_E0_002_  Grundriss ELT Erdgeschoss Teil 2
RSA_5_GR_ELT_E0_003_  Grundriss ELT Erdgeschoss Teil 3
RSA_5_GR_ELT_E0_004_  Grundriss ELT Erdgeschoss Teil 4
RSA_5_GR_ELT_E1_005_  Grundriss ELT 1. Obergeschoss
RSA_5_GR_ELT_E2_006_  Grundriss ELT 2. Obergeschoss
RSA_5_SC_ELT_XX_001_  Schema Starkstrom
RSA_5_SC_ELT_XX_002_  Schema Datenverkabelung
RSA_5_SC_ELT_XX_003_  Schema Sicherheitsbeleuchtung
RSA_5_SC_ELT_XX_004_  Schema Beh.-Ruf
RSA_5_SC_ELT_XX_005_  Schema Hausalarm

Anlage LEAN-Management
Zur Steuerung des Gesamtprozesses im Projekt Sanierung
Realschule Altenahr wird ein Projektabwicklungssystem
eingesetzt.

Hierbei ist die Mitwirkung der Projektbeteiligten erforderlich.

Dem LV beigefügt ist eine Verpflichtungs- und
Mitwirkungserklärung.

250520_AKI0021_Verpflichtungs-MitwirkungserklärungLEAN Management Verpflichtungs- & Mitwirkungserklärung

Diese ist verbindlich für alle Projektteilnehmer und
bei Vertragsabschluss durch Unterzeichnung des
Dokuments zu akzeptieren.

## VERPFLICHTUNGS- & MITWIRKUNGSERKLÄRUNG
I. Grundvoraussetzungen
Zur Steuerung des Gesamtprozesses im Projekt AkI0021 Sanierung Realschule Altenahr wird das Lean Construction Projektabwicklungssystem Last Planner der Firma Refine Projects AG eingesetzt. Dieses System hat zum Ziel, für alle in der Planung und Ausführung Beteiligten eine möglichst große Wertschöpfung zu erreichen. Erfolgsfaktoren von Last Planner sind u. a. eine kooperative und enge Zusammenarbeit aller Beteiligten auf Auftraggeber- und Auftragnehmerseite sowie ein stabiler und optimaler Ablaufprozess in der Planung und Ausführung mittels einer gemeinschaftlichen Projektplanung nach dem „Pull-Prinzip".
Auftragnehmer (AN) und Auftraggeber (AG) vereinbaren, dass der Grundsatz dieses nachfolgend beschriebenen Systems gilt. D. h. der AN ist verpflichtet, das
Prinzip des Last Planner Systems im Rahmen seiner Planungs- und Ausführungsleistungen weitmöglichst zu berücksichtigen und hierbei kooperativ mitzuwirken. Zur Erfüllung des „Pull-Prinzips" basiert die Projektplanung auf einem Netzwerk von Zusagen. Das bedeutet, dass die einzelnen Projektbeteiligten sich gegenseitig Zusagen über den Zeitpunkt der Fertigstellung der eigenen Tätigkeiten sowie der Übergabe der jeweiligen Bereiche geben, anstatt Annahmen hierrüber zu treffen. Damit soll es nachgeschalteten Beteiligten ermöglicht werden, rechtzeitig mit der jeweiligen Leistung zu beginnen und Schnittstellen zu koordinieren.
Das Last Planner System besteht aus einer Gesamtprozessanalyse, einem gemeinschaftlich erarbeiteten Meilenstein- und Phasenplan (welcher mehrmals über die Projektlaufzeit fortgeschrieben wird), einer 6-Wochenvorschau (vorbereitende Planung der nächsten sechs Wochen auf Tagesbasis), wöchentlichen Arbeitsplänen und einer Methode zur Messung und Aufzeichnung der Zusagenverlässlichkeit. Der AN stellt sicher, dass die Personen, welche die Tätigkeiten im Prozess, bei der Planung oder vor Ort auf der Baustelle tägl. koordinieren, von Anfang an eng in die Entstehung der Last Planner Elemente eingebunden sind. Diese sogenannten „letzten Planer" sind verpflichtet, an den wöchentlichen Besprechungen sowie an den erforderlichen Workshops teilzunehmen. Der AN stellt darüber hinaus die Beteiligung seines „letzten Planers" an der Gesamtprozessanalyse bis hin zu den Besprechungen auf der Baustelle sicher. Dies ist die Voraussetzung dafür, dass der Einsatz von Last Planner und dessen Ziele ermöglicht werden können.

II. Gesamtprozessanalyse (GPA)
Der AN verpflichtet sich, auf Basis der Vorleistung vom AG, zur aktiven Mitarbeit an der gemeinschaftlichen Analyse des Gesamtprozesses für das Projekt. Die GPA wird in Form von ein bis zwei Workshops durchgeführt. Hierbei wird der Gesamtprozess aus den wesentlichen Teilprozessen erarbeitet und visualisiert. Dabei sind u. a. die, für das Projekt relevanten Prozessinhalte, Besonderheiten, Projektbeteiligte, Lieferanten, limitierende Projektfaktoren, Transportwege, Werkzeuge, Materialbedarf, kritische Prozessschritte sowie mögliche Hindernisse durch den AN zu definieren. Ein besonderer Fokus liegt hierbei auf der Koordination paralleler Prozesse und Abläufe.

III. Meilenstein- und Phasenplan (MPP)
Während der Konzeptions- und Planungsphase der Leistungen (Planung und/oder Ausführung) erstellt der AN in Zusammenarbeit mit allen Projektbeteiligten
einen MPP. Dieser spiegelt die vereinbarten Vertragszeiten wieder und integriert bereits festgelegte Meilensteine sowie Vorgaben aus der GPA. Der MPP muss
auf einer gemeinschaftlichen Planung aller Projektbeteiligten basieren. Durch die Rückwärtsplanung („Pull-Prinzip"), ausgehend von zukünftigen Meilensteinen, erschaffen die Beteiligten gemeinsam eine kooperative Planung, die aufzeigt, wann welche Tätigkeiten ausgeführt werden müssen, um die Meilensteine zu erreichen. Intention des MPP ist es, die selbstständige Koordination der Gewerke untereinander durch direkte Absprache und das Geben von Zusagen zu erreichen.
Hierbei werden Übergabekriterien bzw. Erfüllungsbedingungen untereinander ausführlich besprochen und abgeklärt, um einen gegenseitiges Verständnis aufzubauen und potenzielle Probleme und Risiken zu identifizieren. Der AN verpflichtet sich in Zusammenarbeit mit allen Projektbeteiligten den MPP über die
gesamte Projektdauer hinweg, nach der Erfordernis bzw. Anforderung durch den AG, fortzuschreiben.

IV. 6-Wochenvorschau (6WV)
Der AN verpflichtet sich dazu, aufbauend auf dem MPP mit allen Projektbeteiligten eine 6WV auf Tagesbasis zu erstellen, die als Leitlinie dient (min. sechs Wochen bzw. wie vom AG genehmigt). Es gilt dabei, innerhalb des Planungsfensters weitestgehende Hindernisfreiheit für die Tagesplanung herzustellen und die Umsetzbarkeit dieses Prozesses zu ermöglichen. In der Tagesplanung wird aufgenommen, welche Person im Falle des Auftretens eines Hindernisses zugesagt hat, dieses zu einem bestimmten Zeitpunkt zu beseitigen (Aktion). Die 6WV wird wöchentlich um eine Woche ergänzt, sodass immer die festgelegte Vorschauperiode vorausgeplant wird.

V. Wöchentliche Produktionsevaluations- & Planungsbesprechung (PEP-Besprechung)
Der AG bestimmt, wann die wöchentlichen PEP-Besprechungen für das Projekt stattfinden. In der PEP-Besprechung wird die Tagesplanung für die anstehende Woche dahingehend überprüft, ob (potentielle) Konflikte oder Einschränkungen bestehen, die einen Beteiligten davon abhalten könnten, eine verlässliche Zusage für den Arbeitsplan („Plan A") der anstehenden Woche zu geben. Der AN verpflichtet sich, für jede Einschränkung Maßnahmen zu deren Beseitigung einzuleiten und die zur Ausführung vorbereiteten Tätigkeiten für die anstehende Woche zu bestätigen. Als Teil der Überprüfung erstellt der AN einen Make-Ready-Wochenplan (MRW), in dem die für die anstehende Woche geplanten Tätigkeiten erfasst und auf ihre Hindernisfreiheit hin geprüft werden. Der AN verpflichtet sich zudem die verbleibenden Perioden der 6WV auf Zuverlässigkeit und Konfliktfreiheit zu kontrollieren. In dieser Überprüfung geht es darum, Tätigkeiten, welche evtl. früher ausgeführt werden könnten und damit nicht in Konflikt zum vorhandenen Plan stehen, zu erkennen. Diese erkannten Tätigkeiten werden als „Plan B" in den MRW aufgenommen, dürfen jedoch nur zugelassen werden, wenn der Prozessfluss dadurch nicht beeinträchtigt wird. Das Ergebnis der PEP-Besprechung ist die tagesgenaue Vorbereitung und Durchsprache der anstehenden Woche einschließlich aller notwendigen Tätigkeiten.
Nach dem erfolgreichen Aufsetzen der 6WV und ab der ersten PEP-Besprechung findet zu Beginn dieser Besprechungen stets ein Austausch darüber statt, welche Tätigkeiten (Zusagen) in der vergangenen Woche zu 100% abgeschlossen wurden. Ebenso wird aufgenommen, ob und warum es Abweichungen von gemachten Zusagen gibt und ob sich dadurch Änderungen in den geplanten Tätigkeiten im Produktionsplan ergeben. Dabei erfasst Last Planner verschiedene Kennzahlen des AN bzgl. der Planung und Zusagenverlässlichkeit sowie weitere einfache Messgrößen, wie bspw. die Ermittlung der Ursachen von zu späten bzw. zu frühen Fertigstellungen und anderen Problemen. Alle erfassten Kennzahlen dienen dem Zweck der kontinuierlichen Verbesserung von Arbeitssicherheit, Qualität und Planungssicherheit.

## 08 KG440/450 Elektrotechnik
Datum: 18.06.2026

### Gewerk 1 440 - Starkstromanlagen

#### Titel 1.1 443 - Niederspannungsschaltanlagen

##### Gruppe 1.1.1 443 - Niederspannungsschaltanlagen

**1.1.1.1 Anreihstandschrank, IP 54, Schutzklasse I, 1900x600x600 mm**
Anreihstandschrank, IP 54, Schutzklasse I, 1900x600x600
mm

Anreihstandschrank für die Innenraummontage nach VDE
0660 Teil 600-1/-2, DIN EN 61 439-1/-2, Schutzart IP 54
nach DIN EN60529 (VDE0470-1), Schutzart IP 3x bei
offener Tür, Luft- und Kriechstrecken nach VDE 0110,
Teil 1 und 2/1.89, Bemessungsisolationsspannung AC 800
V, Überspannungskategorie IV, Verschmutzungsgrad 3,
Isolierstoffklasse II, Schutzklasse I geerdet.
Standgehäuse für Einzel- oder Reihenaufstellung mit
abnehmbaren Rück- und Seitenwänden, Breite 1- bis 6-
feldig, 144 bis 864 Platzeinheiten. Innenausbausystem
einbaubar für Netzsysteme: 3 AC 50 Hz 230/400 V oder 3
AC 50 Hz 400/690 V mit einem maximalen Einspeisestrom
von 1600 A.
Schrankgerüst aus verzinktem Stahlblech, Deckblech und
Rückwand aus feuerverzinktem Stahlblech. Mit
waagrechter Abfangschiene zur Tragschienen-
Stabilisierung, Koppelplatten zur
Tragschienenbefestigung.
Innenausbausystem nach DIN EN 61439-1/-2 des gewählten
Verteilerherstellers
Sammelschienendurchführung durch offene Seitenwände
nebeneinander anflanschbar.
Tür aus Stahlblech, pulverbeschichtet und eingebrannt,
aufliegend mit innenliegenden Scharnieren, rechts oder
links anschlagbar. Öffnungswinkel der Tür 120°, ab
Breite 1100 mm Doppeltür, Türverschluss mit serienmäßig
eingebautem Vierpunkt-Stangenverschluss (eintürig) bzw.
3-Punkt-Stangenverschluss (zweitürig) mit 3 mm
Doppelbart.
Obere Leitungseinführungen: pro Feld sind 2 Reihen im
Deckblech ausgestanzt, unterschiedliche
Leitungseinführungen (Kunststoff oder Metall) sind
einbaubar. Untere Leitungseinführungen: offen,
Bodenblech sind einbaubar. Zum Einbau der
Leitungseinführungen oben/unten ist die Einhaltung der
Schutzart erforderlich.
Hinweis: Der Anbau einer Sockelleiste (100 mm oder 200
mm) ist immer erforderlich (Zubehör)! Passende
Seitenwände sind im Zubehör erhältlich. Türverschluss
ist gegen andere Schließungen austauschbar.

Höhe: 1900 mm
Breite: 600 mm
Tiefe: 600 mm
IP-Klasse (Ingress Protection): IP54
Schutzklasse: Schutzklasse I
Schließungstyp: Doppelbartverschluß 3 mm
Spezial Werkzeug
Anzahl Felder: 2
Montage auf: Bodenbefestigung
Farbe: Lichtgrau
RAL Nummer: 7035
Anzahl Schranktüren: 1
Anzahl der Schlösser: 1

gewähltes Fabrikat/Typ: '___________/___________'
liefern, montieren und betriebsfertig anschließen.
Menge: 2,000 St

**1.1.1.2 Anreihstandschrank, IP 54, Schutzklasse I, 1900x850x600 mm**
Anreihstandschrank, IP 54, Schutzklasse I, 1900x850x600
mm

Anreihstandschrank für die Innenraummontage nach VDE
0660 Teil 600-1/-2, DIN EN 61 439-1/-2, Schutzart IP 54
nach DIN EN60529 (VDE0470-1), Schutzart IP 3x bei
offener Tür, Luft- und Kriechstrecken nach VDE 0110,
Teil 1 und 2/1.89, Bemessungsisolationsspannung AC 800
V, Überspannungskategorie IV, Verschmutzungsgrad 3,
Isolierstoffklasse II, Schutzklasse I geerdet.
Standgehäuse für Einzel- oder Reihenaufstellung mit
abnehmbaren Rück- und Seitenwänden, Breite 1- bis 6-
feldig, 144 bis 864 Platzeinheiten. Innenausbausystem
einbaubar für Netzsysteme: 3 AC 50 Hz 230/400 V oder 3
AC 50 Hz 400/690 V mit einem maximalen Einspeisestrom
von 1600 A.
Schrankgerüst aus verzinktem Stahlblech, Deckblech und
Rückwand aus feuerverzinktem Stahlblech. Mit
waagrechter Abfangschiene zur Tragschienen-
Stabilisierung, Koppelplatten zur
Tragschienenbefestigung.
Innenausbausystem nach DIN EN 61439-1/-2 des gewählten
Verteilerherstellers
Sammelschienendurchführung durch offene Seitenwände
nebeneinander anflanschbar.
Tür aus Stahlblech, pulverbeschichtet und eingebrannt,
aufliegend mit innenliegenden Scharnieren, rechts oder
links anschlagbar. Öffnungswinkel der Tür 120°, ab
Breite 1100 mm Doppeltür, Türverschluss mit serienmäßig
eingebautem Vierpunkt-Stangenverschluss (eintürig) bzw.
3-Punkt-Stangenverschluss (zweitürig) mit 3 mm
Doppelbart.
Obere Leitungseinführungen: pro Feld sind 2 Reihen im
Deckblech ausgestanzt, unterschiedliche
Leitungseinführungen (Kunststoff oder Metall) sind
einbaubar. Untere Leitungseinführungen: offen,
Bodenblech sind einbaubar. Zum Einbau der
Leitungseinführungen oben/unten ist die Einhaltung der
Schutzart erforderlich.
Hinweis: Der Anbau einer Sockelleiste (100 mm oder 200
mm) ist immer erforderlich (Zubehör)! Passende
Seitenwände sind im Zubehör erhältlich. Türverschluss
ist gegen andere Schließungen austauschbar.

Höhe: 1900 mm
Breite: 850 mm
Tiefe: 600 mm
IP-Klasse (Ingress Protection): IP54
Schutzklasse: Schutzklasse I
Schließungstyp: Doppelbartverschluß 3 mm
Spezial Werkzeug
Anzahl Felder: 3
Montage auf: Bodenbefestigung
Farbe: Lichtgrau
RAL Nummer: 7035
Anzahl Schranktüren: 1
Anzahl der Schlösser: 1

gewähltes Fabrikat/Typ: '___________/___________'
liefern, montieren und betriebsfertig anschließen.
Menge: 1,000 St

**1.1.1.3 Leitungseinführung, IP55, flexibel, mit Noppen zum ausreißen**
Leitungseinführung, IP55, flexibel, mit Noppen zum
ausreißen

Durchsteckflansch mit Dichtung mit unterschiedlichen
Leitungseinführungsmöglichkeiten zum Einbau für
passende Verteilerschrank (Flanscheinbau im Kopf- oder
Fußteil).

Höhe: 30 mm
Breite: 240 mm
Tiefe: 125 mm
Werkstoff: Kunststoff
Oberfläche: Unbehandelt

gewähltes Fabrikat/Typ: '___________/___________'
liefern, montieren und betriebsfertig anschließen.
Menge: 4,000 St

**1.1.1.4 Seitenwände, IP 54, Schutzklasse I, für Schranktiefe 600mm, 2 Stück**
Seitenwände, IP 54, Schutzklasse I, für Schranktiefe
600mm, 2 Stück

Seitenwände passend für AnreihstandschränkeIP 54.

Höhe: 1900 mm
Breite: 600 mm
Tiefe: 1,50 mm
Farbe: Lichtgrau
Werkstoff: Stahl
Oberfläche: Pulverbeschichtet

gewähltes Fabrikat/Typ: '___________/___________'
liefern, montieren und betriebsfertig anschließen.
Menge: 1,000 Satz

**1.1.1.5 Verbindungssatz, für Anreihstandschrank IP54, SchutzklasseI, T 600mm**
Verbindungssatz, für Anreihstandschrank IP54,
Schutzklasse I, T 600mm

Verbindungssatz für Anreihstandschränke.

Höhe: 585 mm
Breite: 380 mm
Tiefe: 50 mm

gewähltes Fabrikat/Typ: '___________/___________'
liefern, montieren und betriebsfertig anschließen.
Menge: 2,000 St

**1.1.1.6 Verschlussplatte geschlossen für Schrank, IP54, SKI, 20 x 600**
Verschlussplatte geschlossen für Schrank, IP54, SKI, 20
x 600 x 600 mm

Verschlussplatte geschlossen zur Einhaltung der
Schutzart IP54 für passenden Anreihstandschrank.

Höhe: 20 mm
Breite: 600 mm
Tiefe: 600 mm
Mit Kabeleinführung: Nein
Werkstoff: Stahl
Farbe: Lichtgrau

gewähltes Fabrikat/Typ: '___________/___________'
liefern, montieren und betriebsfertig anschließen.
Menge: 2,000 St

**1.1.1.7 Verschlussplatte geschlossen für Schrank, IP54, SKI, 20 x 850**
Verschlussplatte geschlossen für Schrank, IP54, SKI, 20
x 850 x 600 mm

Verschlussplatte geschlossen zur Einhaltung der
Schutzart IP54 für passenden Anreihstandschrank.

Höhe: 20 mm
Breite: 850 mm
Tiefe: 600 mm
Mit Kabeleinführung: Nein
Werkstoff: Stahl
Farbe: Lichtgrau

gewähltes Fabrikat/Typ: '___________/___________'
liefern, montieren und betriebsfertig anschließen.
Menge: 1,000 St

**1.1.1.8 Verschlussplatte schiebbar für Schrank, IP54, SKI, unten, 20x6**
Verschlussplatte schiebbar für Schrank, IP54, SKI,
unten, 20x600x600 mm

Verschlussplatte schiebbar zur Einhaltung der Schutzart
IP54 für passenden Anreihstandschrank.

Höhe: 20 mm
Breite: 600 mm
Tiefe: 600 mm
Mit Kabeleinführung: Ja
Werkstoff: Stahl
Farbe: Lichtgrau

gewähltes Fabrikat/Typ: '___________/___________'
liefern, montieren und betriebsfertig anschließen.
Menge: 1,000 St

**1.1.1.9 Verschlussplatte schiebbar für Schrank, IP54, SKI, unten, 20x8**
Verschlussplatte schiebbar für Schrank, IP54, SKI,
unten, 20x850x600 mm

Verschlussplatte schiebbar zur Einhaltung der Schutzart
IP54 für passenden Anreihstandschrank.

Höhe: 20 mm
Breite: 850 mm
Tiefe: 600 mm
Mit Kabeleinführung: Ja
Werkstoff: Stahl
Farbe: Lichtgrau

gewähltes Fabrikat/Typ: '___________/___________'
liefern, montieren und betriebsfertig anschließen.
Menge: 1,000 St

**1.1.1.10 Querprofil, für ASV IP54, SKI ,B 600mm, für diverse Aufbauten**
Querprofil, für ASV IP54, SKI ,B 600mm, für diverse
Aufbauten, 2 Stück

Technische Merkmale

Abmessungen
Höhe  93 mm
Breite  500 mm
Tiefe  34 mm
Länge  500 mm

Werkstoff
Werkstoff  Stahl
Oberfläche  Sendzimirverzinkt

gewähltes Fabrikat/Typ: '___________/___________'
liefern, montieren und betriebsfertig anschließen.
Menge: 2,000 St

**1.1.1.11 Sockel, für Anreihstandschrank IP54, Schutzklasse I, 200x600x600mm**
Sockel, für Anreihstandschrank IP54, Schutzklasse I,
200x600x600mm

Sockelleisten zur Montage unter den passenden
Anreihstandverteiler IP54. Mit allseitig abnehmbaren
Blenden, oben und unten offen. Korpus aus
pulverbeschichtetem, eingebranntem und 1,5 mm dickem
Stahlblech.
Hinweis: Kabelabfangschiene ist enthalten.

Höhe: 200 mm
Breite: 600 mm
Tiefe: 600 mm
Schutzklasse: Schutzklasse I
IP-Klasse (Ingress Protection): IP54
Geeignet für Aussenbereich: Nein
Farbe: Lichtgrau
Werkstoff: Stahl

gewähltes Fabrikat/Typ: '___________/___________'
liefern, montieren und betriebsfertig anschließen.
Menge: 2,000 St

**1.1.1.12 Sockel, für Anreihstandschrank IP54, SchutzklasseI, 200x850x600mm**
Sockel, für Anreihstandschrank IP54, Schutzklasse I,
200x850x600mm

Sockelleisten zur Montage unter den passenden
Anreihstandverteiler IP54. Mit allseitig abnehmbaren
Blenden, oben und unten offen. Korpus aus
pulverbeschichtetem, eingebranntem und 1,5 mm dickem
Stahlblech.
Hinweis: Kabelabfangschiene ist enthalten.

Höhe: 200 mm
Breite: 850 mm
Tiefe: 600 mm
Schutzklasse: Schutzklasse I
IP-Klasse (Ingress Protection): IP54
Geeignet für Aussenbereich: Nein
Farbe: Lichtgrau
Werkstoff: Stahl

gewähltes Fabrikat/Typ: '___________/___________'
liefern, montieren und betriebsfertig anschließen.
Menge: 1,000 St

**1.1.1.13 Leistungsschalter Baugröße h1000 3polig 50kA 1000A elektronischer Eins**
Leistungsschalter Baugröße h1000 3polig 50kA 1000A
elektronischer Einstell. LSI

Leistungsschalter nach DIN EN 60947-2 Baugröße h1000,
mit elektronischer Einstellung. Thermische Auslösung,
magnetische Auslösung und Kurzzeitverzögerung zum
Schutz elektrischer Anlagen und Netze. Montage auf
Montageplatte. An der Stellung des Knebels sind die
drei unterschiedlichen Betriebszustände erkennbar (EIN
= oben, AUS = unten, ausgelöst = Mittelstellung). Die
Schalter verfügen über eine mechanische Prüftaste. Über
verschiedene Zubehöre kann die Funktion der
Leistungsschalter erweitert werden. Inklusive
Phasentrennwände und Anschlussfahnen.

Nennstrom: 1000 A
Ausschaltvermögen Grenzkurzschlussstrom Icu bei 230V AC
IEC 60947-2: 85 kA
Auschaltvermögen Grenzkurzschlussstrom Icu bei 240V AC
IEC 60947-2: 75 kA
Ausschaltvermögen Grenzkurzschlussstrom Icu bei 400V AC
IEC 60947-2: 50 kA
Ausschaltvermögen Grenzkurzschlussstrom Icu bei 415V AC
IEC 60947-2: 50 kA
Abschaltvermögen auf 1 Pol bei It 230 V (IEC 60947-2):
45 kA
Abschaltvermögen auf 1 Pol bei It 400 V (IEC 60947-2):
9 kA
Polanzahl: 3
Steuer-/Bedienelement: Knebel
Anzahl Module: 12
Ansprechzeit beim Öffnen: 10 ms
Einstellbereich magnetischer Auslöser xIN: 2,5
5
8
Einstellbereich der magnetischen Auslöser: 5600 A
7000 A
8820 A
10000 A
10000 A
10000 A
10000 A
Einstellbereich thermischer Auslöser xIn: 0,4
0,5
0,63
0,8
0,9
0,95
1
Frequenz: 50 - 60 Hz
Nominales Drehmoment: 65 - 65 Nm
Einbau-/Anschlussort: Vorne
Isolationsspannung Ui: 800 V
Gesamtverlustleistung unter Nennstrom: 186 W
Gerätelebensdauer, elektrische Schaltspiele: 1000
Gerätelebensdauer, mechanische Schaltspiele: 4000
IP-Klasse (Ingress Protection): IP4X
Betriebstemperatur: -25 - 70 °C
Anschlussquerschnitt bei flexiblem Leiter: 2x 240 mm²
Anschlussquerschnitt bei starrem Leiter: 2x 240 mm²
Anschluss-/Steckertyp: Anschluss mit Kabelschuh

gewähltes Fabrikat/Typ: '___________/___________'
liefern, montieren und betriebsfertig anschließen.
Menge: 1,000 St

**1.1.1.14 NH-Sicherungs-Lastschaltleiste LV NH00 185mm 3-polig M8 Haken**
NH-Sicherungs-Lastschaltleiste LV NH00 185mm 3-polig M8
Haken

NH00-Sicherungs-Lastschaltleiste 160 A, für
Sammelschienenmontage Abstand 185 mm. Nach DIN EN
60947-3 und IEC 60947-3 geeignet für NH-
Sicherungseinsätze nach DIN 43620-1. Bestehend aus 3-
poligem Schaltleistenunterteil und plombierbarem
Griffeinsatz, Berührungsschutz am Griff, mit
verschiebbarem Klarsichtfenster zur Spannungsprüfung,
allpolig schaltend, mit Universalanschluss Schraube M8,
mit drehbaren Montagehaken.

Anschlussquerschnitt bei flexiblem Leiter: 2.5 - 95 mm²
Anschlussquerschnitt bei starrem Leiter: 2.5 - 95 mm²
Anschluss-/Steckertyp: Schraubanschluss
Betriebstemperatur: -25 - 55 °C
Nominales Drehmoment: 14 - 14 Nm
Isolationsspannung Ui: 1000 V
Gerätelebensdauer, elektrische Schaltspiele: 200
IP-Klasse (Ingress Protection): IP2X
Nennstrom für kurze Zeit Icw 1s IEC 60947: 5 kA
Abstand Sammelschienen: 185 mm
Höhe: 671 mm
Tiefe: 123 mm
Verlustleistung des Gerätes + einer mittleren
Leitungslänge von 0,7m/pol: 38,46 W
Gesamtverlustleistung unter Nennstrom: 22 W
Frequenz: 50 - 60 Hz

gewähltes Fabrikat/Typ: '___________/___________'
liefern, montieren und betriebsfertig anschließen.
Menge: 9,000 St

**1.1.1.15 NH-Sicherungs-Lastschaltleiste LV NH1 185mm 3-polig M12**
NH-Sicherungs-Lastschaltleiste LV NH1 185mm 3-polig M12

NH1-Sicherungs-Lastschaltleiste 250 A, für
Sammelschienenmontage Abstand 185 mm. Nach DIN EN
60947-3 und IEC 60947-3 geeignet für NH-
Sicherungseinsätze nach DIN 43620-1. Bestehend aus 3-
poligem Schaltleistenunterteil und plombierbarem
Griffeinsatz, Berührungsschutz am Griff, mit
verschiebbarem Klarsichtfenster zur Spannungsprüfung,
allpolig schaltend, mit Universalanschluss Schraube
M12, rostgeschützt.

Anschlussquerschnitt bei flexiblem Leiter: 35 - 300 mm²
Anschlussquerschnitt bei starrem Leiter: 35 - 300 mm²
Anschluss-/Steckertyp: Schraubanschluss
Betriebstemperatur: -25 - 55 °C
Nominales Drehmoment: 32 - 32 Nm
Isolationsspannung Ui: 1000 V
Gerätelebensdauer, elektrische Schaltspiele: 200
IP-Klasse (Ingress Protection): IP2X
Nennstrom für kurze Zeit Icw 1s IEC 60947: 10 kA
Abstand Sammelschienen: 185 mm
Höhe: 671 mm
Tiefe: 190 mm
Verlustleistung des Gerätes + einer mittleren
Leitungslänge von 0,7m/pol: 50,44 W
Gesamtverlustleistung unter Nennstrom: 27 W
Frequenz: 50 - 60 Hz

gewähltes Fabrikat/Typ: '___________/___________'
liefern, montieren und betriebsfertig anschließen.
Menge: 1,000 St

**1.1.1.16 NH-Sicherungs-Lastschaltleiste LV NH2 185mm 3-polig M12**
NH-Sicherungs-Lastschaltleiste LV NH2 185mm 3-polig M12

NH2-Sicherungs-Lastschaltleiste 400 A, für
Sammelschienenmontage Abstand 185 mm. Nach DIN EN
60947-3 und IEC 60947-3 geeignet für NH-
Sicherungseinsätze nach DIN 43620-1. Bestehend aus 3-
poligem Schaltleistenunterteil und plombierbarem
Griffeinsatz, Berührungsschutz am Griff, mit
verschiebbarem Klarsichtfenster zur Spannungsprüfung,
allpolig schaltend, mit Universalanschluss Schraube
M12, rostgeschützt.

Anschlussquerschnitt bei flexiblem Leiter: 70 - 300 mm²
Anschlussquerschnitt bei starrem Leiter: 70 - 300 mm²
Anschluss-/Steckertyp: Schraubanschluss
Betriebstemperatur: -25 - 55 °C
Nominales Drehmoment: 32 - 32 Nm
Isolationsspannung Ui: 1000 V
Gerätelebensdauer, elektrische Schaltspiele: 200
IP-Klasse (Ingress Protection): IP2X
Nennstrom für kurze Zeit Icw 1s IEC 60947: 10 kA
Abstand Sammelschienen: 185 mm
Höhe: 671 mm
Tiefe: 190 mm
Verlustleistung des Gerätes + einer mittleren
Leitungslänge von 0,7m/pol: 86 W
Gesamtverlustleistung unter Nennstrom: 56 W
Frequenz: 50 - 60 Hz

gewähltes Fabrikat/Typ: '___________/___________'
liefern, montieren und betriebsfertig anschließen.
Menge: 1,000 St

**1.1.1.17 NH-Sicherungs-Lastschaltleiste LV NH3 185mm 3-polig M12**
NH-Sicherungs-Lastschaltleiste LV NH3 185mm 3-polig M12

NH3-Sicherungs-Lastschaltleiste 630 A, für
Sammelschienenmontage Abstand 185 mm. Nach DIN EN
60947-3 und IEC 60947-3 geeignet für NH-
Sicherungseinsätze nach DIN 43620-1. Bestehend aus 3-
poligem Schaltleistenunterteil und plombierbarem
Griffeinsatz, Berührungsschutz am Griff, mit
verschiebbarem Klarsichtfenster zur Spannungsprüfung,
allpolig schaltend, mit Universalanschluss Schraube
M12, rostgeschützt.

Anschlussquerschnitt bei flexiblem Leiter: 35 - 300 mm²
Anschlussquerschnitt bei starrem Leiter: 35 - 300 mm²
Anschluss-/Steckertyp: Schraubanschluss
Betriebstemperatur: -25 - 55 °C
Nominales Drehmoment: 32 - 32 Nm
Isolationsspannung Ui: 1000 V
Gerätelebensdauer, elektrische Schaltspiele: 200
IP-Klasse (Ingress Protection): IP2X
Nennstrom für kurze Zeit Icw 1s IEC 60947: 15 kA
Abstand Sammelschienen: 185 mm
Höhe: 671 mm
Tiefe: 190 mm
Verlustleistung des Gerätes + einer mittleren
Leitungslänge von 0,7m/pol: 159,27 W
Gesamtverlustleistung unter Nennstrom: 111 W
Frequenz: 50 - 60 Hz

gewähltes Fabrikat/Typ: '___________/___________'
liefern, montieren und betriebsfertig anschließen.
Menge: 2,000 St

**1.1.1.18 Kombiableiter T1+T2 4P Uc 350V Iimp 25kA Up 1.5kV TNS/TT Fernmeldekont**
Kombiableiter T1+T2 4P Uc 350V Iimp 25kA Up 1.5kV TNS/
TT Fernmeldekontakt

Modularer Kombi-Ableiter bestehend aus drehbarem
Basisteil und gesteckten Schutzmodulen mit
Fernmeldekontakt für Überwachungseinrichtung
(potentialfreier Wechsel). Ableiter Typ 1 und Typ 2
nach DIN EN 61643-11 (VDE 0675-6-11). Einfacher,
werkzeugloser Schutzmodul-Wechsel durch
Modulverriegelungssystem mit Funktions-/Defektanzeige
durch Markierung im Sichtfenster. Gekapselte, nicht
ausblasende Funkenstreckenbauform. Reiheneinbaugerät
nach DIN 43880, Schutzmodul-Kodierung,
Durchgangsklemmen für alle Leiteranschlüsse.

Max. Ableitvermögen (Imax) L-N(PEN)/ N-PE: 50 kA
Netzform: TN-S
TT
Anschlussart: Schraubanschluss
Blitzimpulsstrom Iimp (10/350 µs) IEC 61643 L-N(PEN)/
N-PE: 25 kA
100 kA
Mit Fernmeldekontakt: Ja
Anzahl Module: 8
Spannungsschutzstufe höher gemäß IEC 61643-1: 1,50 kV
Dauerbetriebsspannung UC gemäß IEC 61643-1: 350 V
Polanzahl: 4
Betriebstemperatur: -40 - 80 °C

gewähltes Fabrikat/Typ: '___________/___________'
liefern, montieren und betriebsfertig anschließen.
Menge: 1,000 St

**1.1.1.19 Bausatz, 300x750mm, Berührungsschutzabdeckung klarsicht**
Bausatz,  300x750mm, Berührungsschutzabdeckung
klarsicht

Technische Merkmale

Abmessungen
Höhe  300 mm
Breite  750 mm
Tiefe  100 mm

Ausstattung
Geschlossen  Ja

Werkstoff
Transparent  Ja

Werkstoff  Polystyrol (PS)

gewähltes Fabrikat/Typ: '___________/___________'
liefern, montieren und betriebsfertig anschließen.
Menge: 1,000 St

**1.1.1.20 Bausatz, 450x500mm, für Leistungsschalter 800/1000 A**
Bausatz, 450x500mm, für Leistungsschalter 800/1000 A

Verteiler-Innenausbausystem Bausätze nach DIN EN 61439-
1+2 (VDE 0660-600-1+2). Zum Aufbau einer
bauartgeprüften Schaltgeräte-Kombination bis 2500A,
Bemessungsspannung 3AC-690 V /50Hz. Serienmäßig
plombierbare Berührungsschutzabdeckungen.

Höhe: 450 mm
Breite: 500 mm
Tiefe: 150 mm
Mit Deckel: Ja

gewähltes Fabrikat/Typ: '___________/___________'
liefern, montieren und betriebsfertig anschließen.
Menge: 1,000 St

**1.1.1.21 Bausatz, 600x500mm, Berührungsschutzabdeckung**
Bausatz,  600x500mm, Berührungsschutzabdeckung

Verteiler-Innenausbausystem Bausätze nach DIN EN 61439-
1+2 (VDE 0660-600-1+2). Zum Aufbau einer
bauartgeprüften Schaltgeräte-Kombination bis 2500A,
Bemessungsspannung 3AC-690 V /50Hz. Serienmäßig
plombierbare Berührungsschutzabdeckungen

Höhe: 600 mm
Breite: 500 mm
Tiefe: 100 mm
Geschlossen: Ja
Farbe: Reinweiß
RAL Nummer: 9010
Werkstoff: Polystyrol (PS)

gewähltes Fabrikat/Typ: '___________/___________'
liefern, montieren und betriebsfertig anschließen.
Menge: 1,000 St

**1.1.1.22 Bausatz, 750x500mm, Berührungsschutzabdeckung**
Bausatz, 750x500mm, Berührungsschutzabdeckung

Verteiler-Innenausbausystem Bausätze nach DIN EN 61439-
1+2 (VDE 0660-600-1+2). Zum Aufbau einer
bauartgeprüften Schaltgeräte-Kombination bis 2500A,
Bemessungsspannung 3AC-690 V /50Hz. Serienmäßig
plombierbare Berührungsschutzabdeckungen

Höhe: 750 mm
Breite: 500 mm
Tiefe: 100 mm
Farbe: Reinweiß
RAL Nummer: 9010
Werkstoff: Polystyrol (PS)

gewähltes Fabrikat/Typ: '___________/___________'
liefern, montieren und betriebsfertig anschließen.
Menge: 1,000 St

**1.1.1.23 Bausatz, 900x500 mm, für 4 NH1-3 Leiste auf Sammelschienen 185 mm**
Bausatz, 900x500 mm, für 4 NH1-3 Leiste auf
Sammelschienen 185 mm

Technische Merkmale

Abmessungen
Höhe  900 mm
Breite  500 mm
Tiefe  175 mm
Abstand Sammelschienen 185 mm
Höhe Sammelschiene  80 mm
Breite/Dicke Sammelschiene 10 - 10 mm

Werkstoff
RAL Nummer  9010
Farbe  Reinweiß

Sicherheit
IP-Klasse (Ingress Protection) IP2XC

Konfiguration
Ist vormontiert  Nein

Installation, Montage
Montage auf Sammelschienenträger

Architektur
Polanzahl  3

Elektrischer Strom
Nennstrom  1600 A

Sicherung
Sicherungsgröße  NH00-NH3

Lieferumfang
Mit Deckel  Ja

gewähltes Fabrikat/Typ: '___________/___________'
liefern, montieren und betriebsfertig anschließen.
Menge: 1,000 St

**1.1.1.24 Bausatz, 900x750mm, für 6 NH1-3 Leiste auf Sammelschienen 185mm**
Bausatz, 900x750mm, für 6 NH1-3 Leiste auf
Sammelschienen 185mm

Technische Merkmale
Abmessungen
Höhe  900 mm
Breite  750 mm
Tiefe  175 mm
Abstand Sammelschienen 185 mm
Breite/Dicke Sammelschiene 10 - 10 mm

Werkstoff
RAL Nummer  9010
Farbe  Reinweiß

Sicherheit
IP-Klasse (Ingress Protection) IP2XC

Konfiguration
Ist vormontiert  Nein

Installation, Montage
Montage auf Sammelschienenträger

Architektur
Polanzahl  3

Elektrischer Strom
Nennstrom  1600 A

Sicherungsgröße  NH00-NH3

Lieferumfang
Mit Deckel  Ja

gewähltes Fabrikat/Typ: '___________/___________'
liefern, montieren und betriebsfertig anschließen.
Menge: 1,000 St

**1.1.1.25 Baustein, 300x250mm, leer, mit Klarsichtscheibe**
Baustein, 300x250mm, leer, mit Klarsichtscheibe

Technische Merkmale

Abmessungen
Höhe  300 mm
Breite  250 mm
Tiefe  110 mm

Werkstoff
Farbe  Reinweiß
RAL Nummer  9010

Werkstoff  Kunststoff

gewähltes Fabrikat/Typ: '___________/___________'
liefern, montieren und betriebsfertig anschließen.
Menge: 3,000 St

**1.1.1.26 Tragschienen, 450mm, für Schränke ab 160mm Tiefe, Set = 2 Stück**
Tragschienen, 450mm, für Schränke ab 160mm Tiefe, Set =
2 Stück

Tragschienen aus profiliertem und verzinktem
Stahlblech.

Höhe: 18 mm
Breite: 26,20 mm
Tiefe: 447 mm
Länge: 450 mm
Werkstoff: Stahl
Oberfläche: Verzinkt

gewähltes Fabrikat/Typ: '___________/___________'
liefern, montieren und betriebsfertig anschließen.
Menge: 1,000 Satz

**1.1.1.27 Tragschienen, 1800mm, für Schränke ab 160mm Tiefe, Set = 2 Stück**
Tragschienen, 1800mm, für Schränke ab 160mm Tiefe, Set
= 2 Stück

Tragschienen aus profiliertem und verzinktem
Stahlblech.

Höhe: 18 mm
Breite: 26,20 mm
Tiefe: 1797 mm
Länge: 1800 mm
Werkstoff: Metall
Oberfläche: Verzinkt

gewähltes Fabrikat/Typ: '___________/___________'
liefern, montieren und betriebsfertig anschließen.
Menge: 3,000 Satz

**1.1.1.28 Montagesatz, N-/PE, 800-1600A**
Montagesatz, N-/PE, 800-1600A

Technische Merkmale

Werkstoff

Werkstoff  Polyamid (PA)

gewähltes Fabrikat/Typ: '___________/___________'
liefern, montieren und betriebsfertig anschließen.
Menge: 10,000 St

**1.1.1.29 Halter für Abfangschiene, Tiefe 600mm**
Halter für Abfangschiene, Tiefe 600mm

Halter zur seitlichen Aufnahme der Abfangschiene zum
Schrankeinbau.

Höhe: 40 mm
Breite: 20 mm
Tiefe: 500 mm
RAL Nummer: 7001

gewähltes Fabrikat/Typ: '___________/___________'
liefern, montieren und betriebsfertig anschließen.
Menge: 2,000 Satz

**1.1.1.30 Abfangschiene, 2feldig**
Abfangschiene, 2feldig

Abfangschiene zur zusätzlichen Aufnahme der
Tragschienen zum Schrankeinbau.
Hinweis: Halter sind nicht enthalten (mitbestellen).

Höhe: 76 mm
Breite: 500 mm
Tiefe: 19 mm
Werkstoff: Metall

gewähltes Fabrikat/Typ: '___________/___________'
liefern, montieren und betriebsfertig anschließen.
Menge: 1,000 St

**1.1.1.31 Abfangschiene, 3feldig**
Abfangschiene, 3feldig

Abfangschiene zur zusätzlichen Aufnahme der
Tragschienen zum Schrankeinbau.
Hinweis: Halter sind nicht enthalten (mitbestellen).

Höhe: 76 mm
Breite: 750 mm
Tiefe: 19 mm
Werkstoff: Metall

gewähltes Fabrikat/Typ: '___________/___________'
liefern, montieren und betriebsfertig anschließen.
Menge: 1,000 St

**1.1.1.32 Sechskantmutter M12 (100 Stück)**
Sechskantmutter M12 (100 Stück)

Technische Merkmale

Werkstoff

Werkstoff  Stahl

gewähltes Fabrikat/Typ: '___________/___________'
liefern, montieren und betriebsfertig anschließen.
Menge: 0,120 Satz

**1.1.1.33 Sicherungsscheibe M12, (100 Stück)**
Sicherungsscheibe M12, (100 Stück)

Technische Merkmale

Abmessungen
Durchmesser der Öffnung  13 mm
Außendurchmesser  18 mm
Materialstärke  1,30 mm

Ausstattung
Lochform  Rundloch

Werkstoff

Werkstoff  Stahl

mechanische Funktionen
Gehärtet  Ja

gewähltes Fabrikat/Typ: '___________/___________'
liefern, montieren und betriebsfertig anschließen.
Menge: 0,240 Satz

**1.1.1.34 Setzmutter M12, für Sammelschienen (12 Stück)**
Setzmutter M12, für Sammelschienen (12 Stück)

Technische Merkmale

Werkstoff

Werkstoff  Stahl

gewähltes Fabrikat/Typ: '___________/___________'
liefern, montieren und betriebsfertig anschließen.
Menge: 2,000 Satz

**1.1.1.35 Sechskantschraube M12x50mm ,Zubehör f. Schienen-Stabilisierung "Cu 30x**
Sechskantschraube M12x50mm ,Zubehör f. Schienen-
Stabilisierung "Cu 30x10"(100St)

Technische Merkmale

Abmessungen
Höhe  12 mm
Breite  12 mm
Tiefe  150 mm

Werkstoff

Werkstoff  Stahl

gewähltes Fabrikat/Typ: '___________/___________'
liefern, montieren und betriebsfertig anschließen.
Menge: 0,060 Satz

**1.1.1.36 Sechskantschraube M12x60mm, Zubehör f. Schienen-Stabilisierung Cu 50x**
Sechskantschraube M12x60mm, Zubehör f. Schienen-
Stabilisierung Cu 50x10(50St)

Technische Merkmale

Abmessungen
Höhe  12 mm
Breite  12 mm
Tiefe  60 mm

Werkstoff
Werkstoff  Stahl

gewähltes Fabrikat/Typ: '___________/___________'
liefern, montieren und betriebsfertig anschließen.
Menge: 0,120 Satz

**1.1.1.37 Hutschiene, 1feldig, zur Befestigung auf Tragschiene**
Hutschiene, 1feldig, zur Befestigung auf Tragschiene

Hutschiene zum Befestigen auf der Stahlträgerschiene
passend zum Schrank.

Höhe: 35 mm
Breite: 246 mm
Tiefe: 246 mm
Länge: 246 mm
Werkstoff: Stahl
Oberfläche: Feuerverzinkt

gewähltes Fabrikat/Typ: '___________/___________'
liefern, montieren und betriebsfertig anschließen.
Menge: 3,000 St

**1.1.1.38 Stützschiene, Einspeisung MCCB >800A ,2 feldige Ausführung, IP54 SKII**
Stützschiene, Einspeisung MCCB >800A ,2 feldige
Ausführung, IP54 SKII

Technische Merkmale

Abmessungen
Höhe  50 mm
Breite  500 mm
Tiefe  89 mm

Werkstoff
Werkstoff  Stahl

gewähltes Fabrikat/Typ: '___________/___________'
liefern, montieren und betriebsfertig anschließen.
Menge: 1,000 St

**1.1.1.39 Hutschiene, 3feldig, zur Befestigung auf Tragschiene**
Hutschiene, 3feldig, zur Befestigung auf Tragschiene

Hutschiene zum Befestigen auf der Stahlträgerschiene
passend zum Schrank.

Höhe: 35 mm
Breite: 746 mm
Tiefe: 246 mm
Länge: 746 mm
Werkstoff: Stahl
Oberfläche: Feuerverzinkt

gewähltes Fabrikat/Typ: '___________/___________'
liefern, montieren und betriebsfertig anschließen.
Menge: 1,000 St

**1.1.1.40 Blechkerbschrauben, 4,2x9,5mm, 100 Stück**
Blechkerbschrauben,  4,2x9,5mm, 100 Stück

Technische Merkmale

Werkstoff

Werkstoff  Stahl

gewähltes Fabrikat/Typ: '___________/___________'
liefern, montieren und betriebsfertig anschließen.
Menge: 1,000 Satz

**1.1.1.41 Blindabdeckung, NH1/2/3-Trennerleiste / 185 mm**
Blindabdeckung, NH1/2/3-Trennerleiste / 185 mm

Technische Merkmale

Abmessungen
Höhe  688 mm
Breite  100 mm

Werkstoff

Werkstoff  Kunststoff

Konnektivität

Montageart  Schraubbefestigung

gewähltes Fabrikat/Typ: '___________/___________'
liefern, montieren und betriebsfertig anschließen.
Menge: 1,000 St

**1.1.1.42 Glasfaserriegel, 30x10x1000mm, rechteck. Form zur kurzschlussfesten St**
Glasfaserriegel, 30x10x1000mm, rechteck. Form zur
kurzschlussfesten Stabilität

Technische Merkmale

Abmessungen
Höhe  30 mm
Breite  1000 mm
Tiefe  10 mm

Werkstoff

Werkstoff  Glasfaserverstärkter
  Kunststoff

gewähltes Fabrikat/Typ: '___________/___________'
liefern, montieren und betriebsfertig anschließen.
Menge: 2,000 St

**1.1.1.43 Blindabdeckung, für NH00-Trennerleiste/185mm**
Blindabdeckung, für NH00-Trennerleiste/185mm

Technische Merkmale

Abmessungen
Höhe  688 mm
Breite  50 mm

Werkstoff
Werkstoff  Kunststoff

Konnektivität
Montageart  Schraubbefestigung

gewähltes Fabrikat/Typ: '___________/___________'
liefern, montieren und betriebsfertig anschließen.
Menge: 1,000 St

**1.1.1.44 SaS-Träger, 3 polig, 185 mm bis Cu 100 x 10 mm,2ST, IP54**
SaS-Träger, 3 polig, 185 mm bis Cu 100 x 10 mm,2ST,
IP54

Technische Merkmale

Abmessungen
Höhe  750 mm
Breite  70 mm
Tiefe  50 mm
Breite/Dicke Sammelschiene 10 - 10 mm

gewähltes Fabrikat/Typ: '___________/___________'
liefern, montieren und betriebsfertig anschließen.
Menge: 1,000 St

#### Titel 1.2 444 - Niederspannungsinstallationsanlage

*Hinweis: Die gesamte Elektroinstallation wird nach den gültigen...*
Die gesamte Elektroinstallation wird nach den gültigen
DIN EN bzw. VDE-Bestimmungen sowie dem aktuellen Stand
der Technik ausgeführt. Die TAB (technischen
Anschaltbedingungen) des Auftraggebers werden bei der
Ausführung berücksichtigt.

##### Gruppe 1.2.1 Kabel und Leitungen

*Hinweis: Die Installationen der Zuleitungen z. B. zu den...*
Die Installationen der Zuleitungen z. B. zu den
Unterverteilungen erfolgt in
Installationssteigeschächten oder auf
Kabelträgersystemen bzw. im Hohlraumboden sowie in
Einzelverlegung.

Für die sicherheitsrelevanten Verbraucher wie z.B.

- Sicherheitsbeleuchtung

werden Kabel und Leitungen mit Funktionserhalt bis in
die jeweiligen Brandabschnitte bzw. bis zum
Geräteanschluss geführt.

Installationen werden in den einzelnen Bereichen wie
folgt ausgeführt:

Im Allgemeinen mit Kunststoffmantelleitung uP
vorwiegend in Trockenbauwänden und im Hohlraumboden
sowie im Zwischendeckenbereich.
In den Technik- und Lagerräumen mittels a.P.-Verlegung
mit Rohr in offener Verlegeart, bei Häufung von
Leitungen werden Kabelrinnen bzw. Kabelkanäle
verwendet.
Installationen in Räumen ohne abgehängten Decken sind
mit Kabeltrassen in verzinkter Ausführung und mit Rohr
in offener Verlegeart, bei Häufung mit Kabelkanäle
vorgesehen.
Die Trennung von Stark- und Schwachstromleitungen
erfolgt mittels Trennstegen.

Die Dimensionierung der Kabeltrassen erfolgt mit einer
Platzreserve von 20%.
Die Verkabelung wird halogenfrei ausgeführt.

Da in den Geschossen ein Hohlraumboden vorhanden ist,
wurden in regelmäßigen Abständen Revisionsöffnungen
vorgesehen. Diese werden bauseitig erstellt und dienen
zur leichteren Kabelverlegung.

Die Kabel/Leitungen wurde mit einem Überhang von 15 %
bemessen.

*Hinweis: Steigeleitungen*

**1.2.1.1 Kabel NYCWY 5x16 mm²**
Kabel NYCWY 5 x 16 mm² CU,

liefern und in Kanälen, auf Trassen, in Zwischendecken
oder Hohlraumböden, auf Steigetrassen, incl. der für
evtl.
Wand- und Deckendurchgänge erforderlichen Bohrungen,
einschl.
Befestigungsmaterial wie Schellen, Reihenschienen,
Abstandschellen, etc. liefern, betriebsfertig verlegen
und beidseitig anschließen.
Menge: 451,000 m
DIN 276-93: 444

**1.2.1.2 Kabel NYCWY 4x25/16 mm²**
Kabel NYCWY 4 x 25/16 mm² CU,

liefern und in Kanälen, auf Trassen, in Zwischendecken
oder Hohlraumböden, auf Steigetrassen, incl. der für
evtl.
Wand- und Deckendurchgänge erforderlichen Bohrungen,
einschl.
Befestigungsmaterial wie Schellen, Reihenschienen,
Abstandschellen, etc. liefern, betriebsfertig verlegen
und beidseitig anschließen.
Menge: 258,000 m
DIN 276-93: 444

**1.2.1.3 Kabel NYCWY 4x35/16 mm²**
Kabel NYCWY 4 x 35/16 mm² CU,

liefern und in Kanälen, auf Trassen, in Zwischendecken
oder Hohlraumböden, auf Steigetrassen, incl. der für
evtl.
Wand- und Deckendurchgänge erforderlichen Bohrungen,
einschl.
Befestigungsmaterial wie Schellen, Reihenschienen,
Abstandschellen, etc. liefern, betriebsfertig verlegen
und beidseitig anschließen.
Menge: 156,000 m
DIN 276-93: 444

**1.2.1.4 Kabel NYCWY 4x50/25 mm²**
Kabel NYCWY 4 x 50/25 mm² CU,

liefern und in Kanälen, auf Trassen, in Zwischendecken
oder Hohlraumböden, auf Steigetrassen, incl. der für
evtl.
Wand- und Deckendurchgänge erforderlichen Bohrungen,
einschl.
Befestigungsmaterial wie Schellen, Reihenschienen,
Abstandschellen, etc. liefern, betriebsfertig verlegen
und beidseitig anschließen.
Menge: 45,000 m
DIN 276-93: 444

**1.2.1.5 Kabel NYCWY 4x90/50 mm²**
Kabel NYCWY 4 x 90/50 mm² CU,

liefern und in Kanälen, auf Trassen, in Zwischendecken
oder Hohlraumböden, auf Steigetrassen, incl. der für
evtl.
Wand- und Deckendurchgänge erforderlichen Bohrungen,
einschl.
Befestigungsmaterial wie Schellen, Reihenschienen,
Abstandschellen, etc. liefern, betriebsfertig verlegen
und beidseitig anschließen.
Menge: 25,000 m
DIN 276-93: 444

**1.2.1.6 Kabel NYCWY 4x150/70 mm²**
Kabel NYCWY 4 x 150/70 mm² CU,

liefern und in Kanälen, auf Trassen, in Zwischendecken
oder Hohlraumböden, auf Steigetrassen, incl. der für
evtl.
Wand- und Deckendurchgänge erforderlichen Bohrungen,
einschl.
Befestigungsmaterial wie Schellen, Reihenschienen,
Abstandschellen, etc. liefern, betriebsfertig verlegen
und beidseitig anschließen.
Menge: 75,000 m
DIN 276-93: 444

**1.2.1.7 Kabel NYCWY 4x185/95 mm²**
Kabel NYCWY 4 x 185/95 mm² CU,

liefern und in Kanälen, auf Trassen, in Zwischendecken
oder Hohlraumböden, auf Steigetrassen, incl. der für
evtl.
Wand- und Deckendurchgänge erforderlichen Bohrungen,
einschl.
Befestigungsmaterial wie Schellen, Reihenschienen,
Abstandschellen, etc. liefern, betriebsfertig verlegen
und beidseitig anschließen.
Menge: 240,000 m
DIN 276-93: 444

*Hinweis: Zuleitung Wechselrichter PV-Anlage...*
Zuleitung Wechselrichter PV-Anlage
Die Aufteilung der verschiedenen Verlegearten ist wie
folgt zu kalkulieren:

85 % auf Trasse
15 % auf Steigetrassen

**1.2.1.8 Kabel NYCWY 4x185/95 mm²**
Kabel NYCWY 4 x 185/95 mm² CU,

liefern und in Kanälen, auf Trassen, in Zwischendecken
oder Hohlraumböden, auf Steigetrassen, incl. der für
evtl.
Wand- und Deckendurchgänge erforderlichen Bohrungen,
einschl.
Befestigungsmaterial wie Schellen, Reihenschienen,
Abstandschellen, etc. liefern, betriebsfertig verlegen
und beidseitig anschließen.
Menge: 60,000 m
DIN 276-93: 444

*Hinweis: Installationsverkabelungen...*
Installationsverkabelungen
Die Aufteilung der verschiedenen Verlegearten ist wie
folgt zu kalkulieren:

Steigeleitungen 8 %
Trassen 45 %
in Zwischendecken oder Hohlraumböden 35 %
in Kanälen oder Leerrohren 12 %

**1.2.1.9 NHXMH-J 3 x 1,5 qmm,**
NHXMH-J 3 x 1,5 qmm,

liefern und in Kanälen, auf Trassen, in Zwischendecken
oder Hohlraumböden, auf Steigetrassen, incl. der für
evtl. Wand- und Deckendurchgänge erforderlichen
Bohrungen,
einschl.
Befestigungsmaterial wie Schellen, Reihenschienen,
Abstandschellen, etc. liefern, betriebsfertig verlegen
und beidseitig anschließen.
Menge: 10880,000 m
DIN 276-93: 444

**1.2.1.10 NHXMH-J 3 x 2,5 qmm,**
NHXMH-J 3 x 2,5 qmm,

liefern und in Kanälen, auf Trassen, in Zwischendecken
oder Hohlraumböden, auf Steigetrassen, incl. der für
evtl. Wand- und Deckendurchgänge erforderlichen
Bohrungen,
einschl.
Befestigungsmaterial wie Schellen, Reihenschienen,
Abstandschellen, etc. liefern, betriebsfertig verlegen
und beidseitig anschließen.
Menge: 5875,200 m
DIN 276-93: 444

**1.2.1.11 NHXMH-J 5 x 2,5 qmm,**
NHXMH-J 5 x 2,5 qmm,

liefern und in Kanälen, auf Trassen, in Zwischendecken
oder Hohlraumböden, auf Steigetrassen, incl. der für
evtl. Wand- und Deckendurchgänge erforderlichen
Bohrungen,
einschl.
Befestigungsmaterial wie Schellen, Reihenschienen,
Abstandschellen, etc. liefern, betriebsfertig verlegen
und beidseitig anschließen.
Menge: 8661,600 m
DIN 276-93: 444

**1.2.1.12 NHXMH-J 5 x 4 qmm,**
NHXMH-J 5 x 4 qmm,

liefern und in Kanälen, auf Trassen, in Zwischendecken
oder Hohlraumböden, auf Steigetrassen, incl. der für
evtl. Wand- und Deckendurchgänge erforderlichen
Bohrungen,
einschl.
Befestigungsmaterial wie Schellen, Reihenschienen,
Abstandschellen, etc. liefern, betriebsfertig verlegen
und beidseitig anschließen.
Menge: 125,000 m
DIN 276-93: 444

**1.2.1.13 NHXMH-J 5 x 6 qmm,**
NHXMH-J 5 x 6 qmm,

liefern und in Kanälen, auf Trassen, in Zwischendecken
oder Hohlraumböden, auf Steigetrassen, incl. der für
evtl. Wand- und Deckendurchgänge erforderlichen
Bohrungen,
einschl.
Befestigungsmaterial wie Schellen, Reihenschienen,
Abstandschellen, etc. liefern, betriebsfertig verlegen
und beidseitig anschließen.
Menge: 105,000 m
DIN 276-93: 444

##### Gruppe 1.2.2 Unterverteilungen

*Hinweis: Die Verteilungen sind so ausgelegt, dass nach...*
Die Verteilungen sind so ausgelegt, dass nach
Inbetriebnahme sämtlicher Anlagen eine Platzreserve von
mind. 20 % vorhanden ist. Innerhalb der
Unterverteilungen werden zudem die Schaltaktoren,
Spannungsversorgungen etc. des EIB - Busses
untergebracht. Weiterhin werden für den Bereich MSR
zwei Hutschienen für deren Installation freigehalten.
  Die Verlegung der Zuleitungen zu den
Unterverteilungen wird
durch den geplanten Steigeschacht ausgeführt. Vom
Untergeschoss bis zum Bodenbereich des 1.
Obergeschosses werden alle Zuleitungen über zwei
Steigeschächte verlegt. Ab dem 1. Obergeschoss erfolgt
die Leitungsverlegung innerhalb des Hohlraumbodens zu
den Standorten der Verteilungen im 1. Obergeschoss. Die
Versorgung der Unterverteilungen im 2. Obergeschoss
erfolgt über Steigepunkte innerhalb der
Verteilungsnischen im 1. Obergeschoss.
Die Unterverteilungen erhalten als
Überspannungsableiter nach DIN VDE 0185 Teil 305.
Die Spannungsversorgung der ISP´s auf dem Dach erfolgt
auf Gleichem Wege. Im Dachbereich wird ein Dachaustritt
erstellt.

*Hinweis: UV -1.1*

**1.2.2.1 Schrank, IP54/II, 650x800x205mm**
Schrank, IP44/II, 650x800x205mm, leer

Wandaufbauschrank für die Innenraummontage mit VDE-
Gutachten (Fertigungsüberwachung) nach DIN EN 61439-1/-
3 zur Aufputz-, Unterputz- oder teilversenkter Montage.
Zum Aufbau einer Niederspannungsverteilung bis 400 A,
3AC 230/400 V 50 Hz. Schutzart IP44, Schutzklasse II,
Luft- und Kriechstrecken nach DIN VDE 0110-1/-2.
Bestehend aus Schrank mit Tür aus pulverbeschichtetem,
eingebranntem, stabil profiliertem 1 mm dickem
Stahlblech. Tür frontbündig mit
innenliegenden, justierbaren Scharnieren, wahlweise
rechts oder links anschlagbar mit 110 Grad
Öffnungswinkel. Tür mit Vorreiber, ab Breite 800 mm und
bei allen Schränken ab einer Höhe von 1250 mm mit
Stangenverschluß mit Dreipunktschließung.
Hinweis: Türverschluß durch andere Schließungen
austauschbar. Schrank nebeneinander und übereinander
anflanschbar.

Höhe: 650 mm
Breite: 800 mm
Tiefe: 205 mm
IP-Klasse (Ingress Protection): IP44
Schutzklasse: Schutzklasse II
Schließungstyp: Stangenschloss
Ohne Schloss
Anzahl Felder: 3
Montage auf: Wandbefestigung
Farbe: Reinweiß
RAL Nummer: 9010
Anzahl Schranktüren: 2
Anzahl der Schlösser: 1

inkl. aller erforderlichen neutralen Klemmen

gewähltes Fabrikat/Typ: '___________/___________'
liefern, montieren und betriebsfertig anschließen.
Menge: 1,000 St

**1.2.2.2 Sockel, 100x800x205mm**
Sockel, 100x800x205mm

Sockelleiste zur Montage unter Anschlusssockel oder
Schrank. Korpus aus pulverbeschichtetem, eingebranntem
und 1,5 mm dickem Stahlblech, oben und unten offen und
abnehmbare vordere Blende.
Hinweis: Bei Bauhöhe 200 mm mit integrierter
Kabelabfangschiene.

Höhe: 100 mm
Breite: 800 mm
Tiefe: 205 mm
Anzahl Felder: 3
IP-Klasse (Ingress Protection): IP40
Farbe: Reinweiß
Werkstoff: Stahl

gewähltes Fabrikat/Typ: '___________/___________'
liefern, montieren und betriebsfertig anschließen.
Menge: 1,000 St

**1.2.2.3 Verbindungssätze für Schränke auf Sockelleiste.**
Verbindungssätze für Schränke auf Sockelleiste.

Höhe: 90 mm
Breite: 70 mm
Tiefe: 25 mm

gewähltes Fabrikat/Typ: '___________/___________'
liefern, montieren und betriebsfertig anschließen.
Menge: 1,000 St

**1.2.2.4 Phasenschiene 3 polig mit Gabelanschluss 10mm² 63A 10 Module**
Phasenschiene für die 3-phasige Einspeisung von bis zu
6 Leitungsschutzschalter aus einem 4-poligen Gruppen-
FI.

Nennstrom: 63 A
Polanzahl: 3
Länge: 177 mm
Stoßspannungsfestigkeit Uimp: 4500 V
Anschlussquerschnitt bei starrem Leiter: 10 mm²

gewähltes Fabrikat/Typ: '___________/___________'
liefern, montieren und betriebsfertig anschließen.
Menge: 1,000 St

**1.2.2.5 Tragschienen, 600mm, für Schränke ab 160mm Tiefe, Set = 2 St**
Tragschienen aus profiliertem und verzinktem
Stahlblech.

Höhe: 18 mm
Breite: 26,20 mm
Tiefe: 597 mm
Länge: 600 mm
Werkstoff: Stahl
Oberfläche: Verzinkt

gewähltes Fabrikat/Typ: '___________/___________'
liefern, montieren und betriebsfertig anschließen.
Menge: 2,000 Set

**1.2.2.6 Sammelschiene, CU 12x5mm, 1--feld**
Sammelschienen zum Schrankeinbau.

Nennstrom: 250 A
Breite/Dicke Sammelschiene: 5 - 5 mm
Höhe Sammelschiene: 12 mm
Länge der Sammelschiene: 250 mm
Anzahl Felder: 1
Mit Zähnen: Ja
Werkstoff: Kupfer
Altkupfer

gewähltes Fabrikat/Typ: '___________/___________'
liefern, montieren und betriebsfertig anschließen.
Menge: 5,000 St

**1.2.2.7 Baustein, 150x500mm, leer**
Leerbaustein als Platzreserve zum Aufbau einer
Niederspannungsverteilung als Schaltgerätekombination
bis 1600A, Bemessungsspannung 3AC 690 V 50 Hz.
Serienmäßig plombierbare Berührungsschutzabdeckungen,
VDE Zeichengenehmigung nach DIN EN 61439-1/-2/-3 (VDE
0660 Teil 600-1/-2/-3).

Höhe: 150 mm
Breite: 500 mm
Tiefe: 110 mm
Geschlossen: Ja
Farbe: Reinweiß
RAL Nummer: 9010
Werkstoff: Kunststoff

gewähltes Fabrikat/Typ: '___________/___________'
liefern, montieren und betriebsfertig anschließen.
Menge: 1,000 St

**1.2.2.8 Baustein, 300x250mm, für Sammelschienensystem 40mm, 5 polig**
Sammelschienenbaustein mit Sammelschienenträger zum
Aufbau einer Niederspannungsverteilung als
Schaltgerätekombination bis 1600A, Bemessungsspannung
3AC 690 V 50 Hz. Serienmäßig plombierbare
Berührungsschutzabdeckungen,. VDE Zeichengenehmigung
nach DIN EN 61439-1 /-2/-3 (VDE 0660 Teil 600 -1/-2/-3)
.

Höhe: 300 mm
Breite: 250 mm
Tiefe: 110 mm
Breite/Dicke Sammelschiene: 12 - 12 mm
Abstand Sammelschienen: 40 mm
Montage auf: Sammelschienensystem
Polanzahl: 5
Nennstrom: 630 A
RAL Nummer: 9010
Werkstoff: Kunststoff
Mit Deckel: Ja

gewähltes Fabrikat/Typ: '___________/___________'
liefern, montieren und betriebsfertig anschließen.
Menge: 1,000 St

**1.2.2.9 Baustein, 300x500mm, für 1 Trenner NH00 und 2x17 PLE auf Hut**
Baustein für Sonderanwendung zum Aufbau einer
Niederspannungsverteilung als Schaltgerätekombination
bis 1600A, Bemessungsspannung 3AC 690 V 50 Hz.
Serienmäßig plombierbare Berührungsschutzabdeckungen,
VDE Zeichengenehmigung nach DIN EN 61439 -1/-2/-3 (VDE
0660 Teil 600 -1/-2/-3).

Höhe: 300 mm
Breite: 500 mm
Tiefe: 110 mm
RAL Nummer: 9010
Farbe: Reinweiß
Ist vormontiert: Ja
Montage auf: DIN Schiene
Nennstrom: 160 A
Sicherungsgröße: NH00
Mit Deckel: Ja

gewähltes Fabrikat/Typ: '___________/___________'
liefern, montieren und betriebsfertig anschließen.
Menge: 1,000 St

**1.2.2.10 Baustein, 150x500mm, für Reiheneinbaugeräte waagerecht, 2x12**
Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.11 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.12 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 2,000 St

**1.2.2.13 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.14 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 3,000 St

**1.2.2.15 Leitungsschutzschalter 1 polig 6kA B-Charakteristik 10A 1 Modul**
Leitungsschutzschalter 1 polig 6kA B-Charakteristik 10A
1 Modul

Leitungsschutzschalter nach DIN EN 60898-1 (VDE 0641-
11) mit zeitverzögertem thermischen Auslöser für
Überlastschutz und elektromagnetischer Auslöser für
Kurzschlussschutz. Geeignet zum nachträglichen Anbau
von Zusatzeinrichtungen. Beschriftungsmöglichkeit
direkt am Gerät und Einzelentnahme aus dem
Phasenschienenverbund durch Entriegelung der
Hutschienenschnellbefestigung.

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 3,000 St

**1.2.2.16 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 1,000 St

**1.2.2.17 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.18 Abdeckstreifen, 219 mm, für 12 PLE, brechbar**
Abdeckstreifen, 219 mm, für 12 PLE, brechbar

Abdeckstreifen für Verteilerfeld.

Höhe: 54 mm
Breite: 219 mm
Tiefe: 12 mm
Farbe: Weiß
RAL Nummer: 9010

gewähltes Fabrikat/Typ: '___________/___________'
liefern, montieren und betriebsfertig anschließen.
Menge: 1,000 St

**1.2.2.19 Endkappe, Schutzkappe/-streifen für Phasenschiene 2/3-polig, Berührung**
Endkappe, Schutzkappe/-streifen für Phasenschiene 2/3-
polig, Berührungsschutz

Technische Merkmale

Einsatzbedingungen
Isoliert  Ja

Funktionen
Art des Zubehörs
für Sammelschienen Berührungsschutzabdeckung
Endstück

Angebot nach Wahl des Bieters

gewähltes Fabrikat/Typ: '___________/___________'
liefern, montieren und betriebsfertig anschließen.
Menge: 2,000 St

**1.2.2.20 Abschottung, für Sammelschienenträger 40mm, zum seitlichen isolieren**
Abschottung, für Sammelschienenträger 40mm, zum
seitlichen isolieren

Technische Merkmale

Abmessungen
Höhe  195 mm
Breite  20 mm
Tiefe  35 mm

Werkstoff
Werkstoff  Kunststoff

Angebot nach Wahl des Bieters

gewähltes Fabrikat/Typ: '___________/___________'
liefern, montieren und betriebsfertig anschließen.
Menge: 2,000 St

*Hinweis: UV Verwaltung*

**1.2.2.21 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.22 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 8,000 St

**1.2.2.23 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 6,000 St

**1.2.2.24 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.25 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 22,000 St

**1.2.2.26 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 25,000 St

**1.2.2.27 Leitungsschutzschalter 3 polig 6kA B-Charakteristik 20A 3 Module**
Leitungsschutzschalter 3 polig 6kA B-Charakteristik 20A
3 Module

Leitungsschutzschalter nach DIN EN 60898-1 (VDE 0641-
11) mit zeitverzögertem thermischen Auslöser für
Überlastschutz und elektromagnetischer Auslöser für
Kurzschlussschutz. Geeignet zum nachträglichen Anbau
von Zusatzeinrichtungen. Beschriftungsmöglichkeit
direkt am Gerät und Einzelentnahme aus dem
Phasenschienenverbund durch werkzeugloser
Schnellbefestigung

Nennstrom: 20 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.28 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 48,000 St

**1.2.2.29 Dreileiterklemme 4mm²**
Dreileiterklemm 4mm²

Technische Merkmale

Elektrischer Strom
Nennstrom  26 A

Leistung
Gesamtverlustleistung unter Nennstrom  1 W
Abmessungen
Höhe  51,50 mm
Breite  90 mm
Tiefe  6 mm

Konnektivität

Anschlussart  Schraubanschluss
Anschluss
Anschlussquerschnitt bei flexiblem Leiter 0.5 - 4 mm²
Anschlussquerschnitt bei starrem Leiter 0.5 - 6 mm²

Werkstoff
Farbe  Grau
RAL Nummer 7030

Werkstoff Polyamid (PA)

gewähltes Fabrikat/Typ: '___________/___________'
liefern, montieren und betriebsfertig anschließen.
Menge: 1,000 St

**1.2.2.30 Ergänzungsklemme 4mm², 2x Durchgang L**
Ergänzungsklemme 4mm², 2x Durchgang L

Technische Merkmale

Elektrischer Strom
Nennstrom  26 A

Leistung
Gesamtverlustleistung unter Nennstrom  1 W

Abmessungen
Höhe  51,50 mm
Breite  90 mm
Tiefe  6 mm

Konnektivität
Anschlussart  Schraubanschluss

Anschluss
Anschlussquerschnitt bei flexiblem Leiter 0.5 - 4 mm²
Anschlussquerschnitt bei starrem Leiter  0.5 - 6 mm²

Werkstoff
Farbe  Grau
RAL Nummer  7030

Werkstoff  Polyamid (PA)

gewähltes Fabrikat/Typ: '___________/___________'
liefern, montieren und betriebsfertig anschließen.
Menge: 1,000 St

**1.2.2.31 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 1,000 St

**1.2.2.32 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.33 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

gewähltes Fabrikat/Typ: '___________/___________'
liefern, montieren und betriebsfertig anschließen.
Menge: 1,000 St

**1.2.2.34 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.35 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.36 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 5,000 St

**1.2.2.37 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 3,000 St

**1.2.2.38 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Sicherungsgröße: NH00
Mit Deckel: Ja

gewähltes Fabrikat/Typ: '___________/___________'
liefern, montieren und betriebsfertig anschließen.
Menge: 1,000 St

**1.2.2.39 Baustein, 300x500mm, für Sammelsschienensystem 40mm, 5 polig, waag.**
Baustein, 300x500mm, für Sammelsschienensystem 40mm, 5
polig, waag.

Sammelschienenbaustein mit Sammelschienenträger zum
Aufbau einer Niederspannungsverteilung als
Schaltgerätekombination bis 1600A, Bemessungsspannung
3AC 690 V 50 Hz. Serienmäßig plombierbare
Berührungsschutzabdeckungen. VDE Zeichengenehmigung
nach DIN EN 61439-1 /-2/-3 (VDE 0660 Teil 600 -1/-2/-3)
.

Höhe: 300 mm
Breite: 500 mm
Tiefe: 110 mm
Breite/Dicke Sammelschiene: 12 - 12 mm
Abstand Sammelschienen: 40 mm
Montage auf: Sammelschienensystem
Polanzahl: 5
RAL Nummer: 9010
Werkstoff: Kunststoff
Mit Deckel: Ja

gewähltes Fabrikat/Typ: '___________/___________'
liefern, montieren und betriebsfertig anschließen.
Menge: 1,000 St

**1.2.2.40 Sammelschiene, CU 12x5mm, 2--feld**
Sammelschiene, CU 12x5mm, 2--feld

Sammelschienen zum Schrankeinbau.

Nennstrom: 250 A
Breite/Dicke Sammelschiene: 5 - 5 mm
Höhe Sammelschiene: 12 mm
Länge der Sammelschiene: 500 mm
Anzahl Felder: 2
Mit Zähnen: Ja
Werkstoff: Kupfer
Altkupfer

gewähltes Fabrikat/Typ: '___________/___________'
liefern, montieren und betriebsfertig anschließen.
Menge: 5,000 St

**1.2.2.41 Quertraverse 2-feldig**
Quertraverse  2-feldig

Quertraverse zum Schrankeinbau.

Höhe: 77 mm
Breite: 500 mm
Tiefe: 20 mm
Länge: 500 mm
Werkstoff: Stahl

gewähltes Fabrikat/Typ: '___________/___________'
liefern, montieren und betriebsfertig anschließen.
Menge: 1,000 St

**1.2.2.42 Tragschienen, 1200mm, für Schränke ab 160mm Tiefe, Set = 2 Stück**
Tragschienen, 1200mm, für Schränke ab 160mm Tiefe, Set
= 2 Stück

Tragschienen aus profiliertem und verzinktem
Stahlblech.

Höhe: 18 mm
Breite: 26,20 mm
Tiefe: 1197 mm
Länge: 1200 mm
Werkstoff: Stahl
Oberfläche: Verzinkt

gewähltes Fabrikat/Typ: '___________/___________'
liefern, montieren und betriebsfertig anschließen.
Menge: 1,000 Set

**1.2.2.43 Tragschienen, 1800mm, für Schränke ab 160mm Tiefe, Set = 2 Stück**
Tragschienen, 1800mm, für Schränke ab 160mm Tiefe, Set
= 2 Stück

Tragschienen aus profiliertem und verzinktem
Stahlblech.

Höhe: 18 mm
Breite: 26,20 mm
Tiefe: 1797 mm
Länge: 1800 mm
Werkstoff: Metall
Oberfläche: Verzinkt

gewähltes Fabrikat/Typ: '___________/___________'
liefern, montieren und betriebsfertig anschließen.
Menge: 2,000 Set

**1.2.2.44 Phasenschiene 3 polig mit Gabelanschluss 10mm² 63A 9 Module**
Phasenschiene 3 polig mit Gabelanschluss 10mm² 63A 9
Module

Phasenschiene für passende Modulargeräte.

Nennstrom: 63 A
Polanzahl: 3
Länge: 162 mm
Stoßspannungsfestigkeit Uimp: 4000 V
Anschlussquerschnitt bei starrem Leiter: 10 mm²

gewähltes Fabrikat/Typ: '___________/___________'
liefern, montieren und betriebsfertig anschließen.
Menge: 1,000 St

**1.2.2.45 Phasenschiene 3 polig mit Gabelanschluss 10mm² 63A 12 Module**
Phasenschiene 3 polig mit Gabelanschluss 10mm² 63A 12
Module

Phasenschiene für passende Modulargeräte.

Nennstrom: 63 A
Polanzahl: 3
Länge: 210 mm
Stoßspannungsfestigkeit Uimp: 4500 V
Anschlussquerschnitt bei starrem Leiter: 10 mm²

gewähltes Fabrikat/Typ: '___________/___________'
liefern, montieren und betriebsfertig anschließen.
Menge: 4,000 St

**1.2.2.46 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 2,000 St

**1.2.2.47 Abdeckstreifen, 219 mm, für 12 PLE, brechbar**
Abdeckstreifen,  219 mm, für 12 PLE, brechbar

Abdeckstreifen für Verteilerfeld.

Höhe: 54 mm
Breite: 219 mm
Tiefe: 12 mm
Farbe: Weiß
RAL Nummer: 9010

gewähltes Fabrikat/Typ: '___________/___________'
liefern, montieren und betriebsfertig anschließen.
Menge: 13,000 St

**1.2.2.48 Endkappe, Schutzkappe/-streifen für Phasenschiene 2/3-polig, Berührung**
Endkappe, Schutzkappe/-streifen für Phasenschiene 2/3-
polig, Berührungsschutz

Technische Merkmale

Einsatzbedingungen
Isoliert  Ja

Funktionen
Art des Zubehörs
für Sammelschienen Berührungsschutzabdeckung
Endstück

Angebot nach Wahl des Bieters

gewähltes Fabrikat/Typ: '___________/___________'
liefern, montieren und betriebsfertig anschließen.
Menge: 14,000 St

**1.2.2.49 Abschottung, für Sammelschienenträger 40mm, zum seitlichen isolieren**
Abschottung, für Sammelschienenträger 40mm, zum
seitlichen isolieren

Technische Merkmale

Abmessungen
Höhe  195 mm
Breite  20 mm
Tiefe  35 mm

Werkstoff
Werkstoff  Kunststoff

Angebot nach Wahl des Bieters

gewähltes Fabrikat/Typ: '___________/___________'
liefern, montieren und betriebsfertig anschließen.
Menge: 2,000 St

*Hinweis: UV 0.1*

**1.2.2.50 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.51 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 5,000 St

**1.2.2.52 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 26,000 St

**1.2.2.53 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 7,000 St

**1.2.2.54 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.55 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 39,000 St

**1.2.2.56 Schutzleiterklemme 16mm², 2 Anschlüsse, Stecktechnik**
Schutzleiterklemme 16mm², 2 Anschlüsse, Stecktechnik

Reihenklemme für Verteiler/Schrank auf einer DIN-
Hutschiene.

Nennstrom: 0 A
Verlustleistung des Gerätes + einer mittleren
Leitungslänge von 0,7m/pol: 1 W
Gesamtverlustleistung unter Nennstrom: 1 W
Höhe: 50,50 mm
Breite: 79,10 mm
Tiefe: 12 mm
Werkstoff: Polyamid (PA)
Montage auf: DIN Schiene
Anschlussquerschnitt bei flexiblem Leiter: 0.2 - 16 mm²
Anschlussquerschnitt bei starrem Leiter: 0.2 - 10 mm²

gewähltes Fabrikat/Typ: '___________/___________'
liefern, montieren und betriebsfertig anschließen.
Menge: 1,000 St

**1.2.2.57 Durchgangsklemme 16mm²-Phase, 800V-76A, 2 Anschlüsse, Stecktechnik**
Durchgangsklemme 16mm²-Phase, 800V-76A, 2 Anschlüsse,
Stecktechnik

Reihenklemme für Verteiler/Schrank auf einer DIN-
Hutschiene.

Nennstrom: 76 A
Höhe: 50,50 mm
Breite: 79,10 mm
Tiefe: 12 mm
Anschlussquerschnitt bei flexiblem Leiter: 0.2 - 16 mm²
Anschlussquerschnitt bei starrem Leiter: 0.2 - 10 mm²
Farbe: Grau

gewähltes Fabrikat/Typ: '___________/___________'
liefern, montieren und betriebsfertig anschließen.
Menge: 4,000 St

**1.2.2.58 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 13,000 St

**1.2.2.59 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.60 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.61 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.62 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 4,000 St

**1.2.2.63 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 2,000 St

**1.2.2.64 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 2,000 St

**1.2.2.65 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.66 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Sicherungsgröße: NH00
Mit Deckel: Ja

gewähltes Fabrikat/Typ: '___________/___________'
liefern, montieren und betriebsfertig anschließen.
Menge: 1,000 St

**1.2.2.67 Baustein, 300x500mm, für Sammelsschienensystem 40mm, 5 polig, waag.**
Baustein, 300x500mm, für Sammelsschienensystem 40mm, 5
polig, waag.

Sammelschienenbaustein mit Sammelschienenträger zum
Aufbau einer Niederspannungsverteilung als
Schaltgerätekombination bis 1600A, Bemessungsspannung
3AC 690 V 50 Hz. Serienmäßig plombierbare
Berührungsschutzabdeckungen. VDE Zeichengenehmigung
nach DIN EN 61439-1 /-2/-3 (VDE 0660 Teil 600 -1/-2/-3)
.

Höhe: 300 mm
Breite: 500 mm
Tiefe: 110 mm
Breite/Dicke Sammelschiene: 12 - 12 mm
Abstand Sammelschienen: 40 mm
Montage auf: Sammelschienensystem
Polanzahl: 5
RAL Nummer: 9010
Werkstoff: Kunststoff
Mit Deckel: Ja

gewähltes Fabrikat/Typ: '___________/___________'
liefern, montieren und betriebsfertig anschließen.
Menge: 1,000 St

**1.2.2.68 Baustein, 150x500mm, leer**
Baustein, 150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.69 Sammelschiene, CU 12x5mm, 2--feld**
Sammelschiene, CU 12x5mm, 2--feld

Sammelschienen zum Schrankeinbau.

Nennstrom: 250 A
Breite/Dicke Sammelschiene: 5 - 5 mm
Höhe Sammelschiene: 12 mm
Länge der Sammelschiene: 500 mm
Anzahl Felder: 2
Mit Zähnen: Ja
Werkstoff: Kupfer
Altkupfer

gewähltes Fabrikat/Typ: '___________/___________'
liefern, montieren und betriebsfertig anschließen.
Menge: 5,000 St

**1.2.2.70 Quertraverse 2-feldig**
Quertraverse  2-feldig

Quertraverse zum Schrankeinbau.

Höhe: 77 mm
Breite: 500 mm
Tiefe: 20 mm
Länge: 500 mm
Werkstoff: Stahl

gewähltes Fabrikat/Typ: '___________/___________'
liefern, montieren und betriebsfertig anschließen.
Menge: 1,000 St

**1.2.2.71 Tragschienen, 1050mm, für Schränke ab 160mm Tiefe, Set = 2 Stück**
Tragschienen, 1050mm, für Schränke ab 160mm Tiefe, Set
= 2 Stück

Tragschienen aus profiliertem und verzinktem
Stahlblech.

Höhe: 18 mm
Breite: 26,20 mm
Tiefe: 1047 mm
Länge: 1050 mm
Werkstoff: Stahl
Oberfläche: Verzinkt

gewähltes Fabrikat/Typ: '___________/___________'
liefern, montieren und betriebsfertig anschließen.
Menge: 1,000 satz

**1.2.2.72 Tragschienen, 1800mm, für Schränke ab 160mm Tiefe, Set = 2 Stück**
Tragschienen, 1800mm, für Schränke ab 160mm Tiefe, Set
= 2 Stück

Tragschienen aus profiliertem und verzinktem
Stahlblech.

Höhe: 18 mm
Breite: 26,20 mm
Tiefe: 1797 mm
Länge: 1800 mm
Werkstoff: Metall
Oberfläche: Verzinkt

gewähltes Fabrikat/Typ: '___________/___________'
liefern, montieren und betriebsfertig anschließen.
Menge: 2,000 Set

**1.2.2.73 Phasenschiene 3 polig mit Gabelanschluss 10mm² 63A 6 Module**
Phasenschiene 3 polig mit Gabelanschluss 10mm² 63A 6
Module

Phasenschiene für passende Modulargeräte.

Nennstrom: 63 A
Polanzahl: 3
Länge: 105 mm
Stoßspannungsfestigkeit Uimp: 4000 V
Anschlussquerschnitt bei starrem Leiter: 10 mm²

gewähltes Fabrikat/Typ: '___________/___________'
liefern, montieren und betriebsfertig anschließen.
Menge: 1,000 St

**1.2.2.74 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 4,000 St

**1.2.2.75 Phasenschiene 3 polig mit Gabelanschluss 10mm² 63A 9 Module**
Phasenschiene 3 polig mit Gabelanschluss 10mm² 63A 9
Module

Phasenschiene für passende Modulargeräte.

Nennstrom: 63 A
Polanzahl: 3
Länge: 162 mm
Stoßspannungsfestigkeit Uimp: 4000 V
Anschlussquerschnitt bei starrem Leiter: 10 mm²

gewähltes Fabrikat/Typ: '___________/___________'
liefern, montieren und betriebsfertig anschließen.
Menge: 1,000 St

**1.2.2.76 Abdeckstreifen, 219 mm, für 12 PLE, brechbar**
Abdeckstreifen,  219 mm, für 12 PLE, brechbar

Abdeckstreifen für Verteilerfeld.

Höhe: 54 mm
Breite: 219 mm
Tiefe: 12 mm
Farbe: Weiß
RAL Nummer: 9010

gewähltes Fabrikat/Typ: '___________/___________'
liefern, montieren und betriebsfertig anschließen.
Menge: 13,000 St

**1.2.2.77 Endkappe, Schutzkappe/-streifen für Phasenschiene 2/3-polig, Berührung**
Endkappe, Schutzkappe/-streifen für Phasenschiene 2/3-
polig, Berührungsschutz

Technische Merkmale

Einsatzbedingungen
Isoliert  Ja

Funktionen
Art des Zubehörs
für Sammelschienen Berührungsschutzabdeckung
Endstück

Angebot nach Wahl des Bieters

gewähltes Fabrikat/Typ: '___________/___________'
liefern, montieren und betriebsfertig anschließen.
Menge: 12,000 St

**1.2.2.78 Abschottung, für Sammelschienenträger 40mm, zum seitlichen isolieren**
Abschottung, für Sammelschienenträger 40mm, zum
seitlichen isolieren

Technische Merkmale

Abmessungen
Höhe  195 mm
Breite  20 mm
Tiefe  35 mm

Werkstoff
Werkstoff  Kunststoff

Angebot nach Wahl des Bieters

gewähltes Fabrikat/Typ: '___________/___________'
liefern, montieren und betriebsfertig anschließen.
Menge: 2,000 St

*Hinweis: UV 0.2*

**1.2.2.79 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.80 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.81 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 6,000 St

**1.2.2.82 Leitungsschutzschalter 3 polig 6kA B-Charakteristik 20A 3 Module**
Leitungsschutzschalter 3 polig 6kA B-Charakteristik 20A
3 Module

Leitungsschutzschalter nach DIN EN 60898-1 (VDE 0641-
11) mit zeitverzögertem thermischen Auslöser für
Überlastschutz und elektromagnetischer Auslöser für
Kurzschlussschutz. Geeignet zum nachträglichen Anbau
von Zusatzeinrichtungen. Beschriftungsmöglichkeit
direkt am Gerät und Einzelentnahme aus dem
Phasenschienenverbund durch werkzeugloser
Schnellbefestigung

Nennstrom: 20 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.83 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 17,000 St

**1.2.2.84 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 29,000 St

**1.2.2.85 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 47,000 St

**1.2.2.86 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 9,000 St

**1.2.2.87 Durchgangsklemme-Phase 35mm², 400V-125A, Schraubtechnik**
Durchgangsklemme-Phase 35mm², 400V-125A, Schraubtechnik

Technische Merkmale

Elektrischer Strom
Nennstrom  125 A
Abmessungen
Höhe  51,50 mm
Breite  58 m
Tiefe  16 mm

Instalation, Montage
Montage aufDIN Schiene

Anschluss
Anschlussquerschnitt bei flexiblem Leiter 35 mm² max.
Anschlussquerschnitt bei starrem Leiter  50 mm² max.

Werkstoff
Farbe  Grau

Werkstoff  Polyamid (PA)

Konnektivität
Anschlussart  Schraubanschluss

gewähltes Fabrikat/Typ: '___________/___________'
liefern, montieren und betriebsfertig anschließen.
Menge: 4,000 St

**1.2.2.88 Schutzleiterklemme 35mm², Schraubtechnik**
Schutzleiterklemme 35mm², Schraubtechnik

Technische Merkmale

Elektrischer Strom
Nennstrom  0

Leistung
Gesamtverlustleistung unter Nennstrom  1 W

Abmessungen
Höhe  51,50 mm
Breite  54 mm
Tiefe  16 mm

Konnektivität
Anschlussart  Schraubanschluss

Werkstoff
Werkstoff  Polyamid (PA)

Installation, Montage
Montage auf DIN Schiene

Anschluss
Anschlussquerschnitt bei flexiblem Leiter 35 mm² max.
Anschlussquerschnitt bei starrem Leiter  50 mm² max.

gewähltes Fabrikat/Typ: '___________/___________'
liefern, montieren und betriebsfertig anschließen.
Menge: 1,000 St

**1.2.2.89 Durchgangsklemme 2, 5mm²-Phase, 800V-24A, Stecktechnik**
Durchgangsklemme 2, 5mm²-Phase, 800V-24A, Stecktechnik

Reihenklemme für Verteiler/Schrank auf einer DIN-
Hutschiene.

Nennstrom: 24 A
Höhe: 42,30 mm
Breite: 57 mm
Tiefe: 5 mm
Anschlussquerschnitt bei flexiblem Leiter: 0.13 - 2.5
mm²
Anschlussquerschnitt bei starrem Leiter: 0.13 - 4 mm²
Farbe: Grau

gewähltes Fabrikat/Typ: '___________/___________'
liefern, montieren und betriebsfertig anschließen.
Menge: 6,000 St

**1.2.2.90 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 1,000 St

**1.2.2.91 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.92 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.93 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.94 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 4,000 St

**1.2.2.95 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 2,000 St

**1.2.2.96 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 2,000 St

**1.2.2.97 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.98 Baustein, 300x500mm, für 1 Trenner NH00 und 2x17 PLE auf Hutschienen**
Baustein, 300x500mm, für 1 Trenner NH00 und 2x17 PLE
auf Hutschienen

Baustein für Sonderanwendung zum Aufbau einer
Niederspannungsverteilung als Schaltgerätekombination
bis 1600A. VDE Zeichengenehmigung nach
DIN EN 61439 -1/-2/-3 (VDE 0660 Teil 600 -1/-2/-3).

Höhe: 300 mm
Breite: 500 mm
Tiefe: 110 mm
RAL Nummer: 9010
Farbe: Reinweiß
Ist vormontiert: Ja
Montage auf: DIN Schiene
Nennstrom: 160 A
Sicherungsgröße: NH00
Mit Deckel: Ja

gewähltes Fabrikat/Typ: '___________/___________'
liefern, montieren und betriebsfertig anschließen.
Menge: 1,000 St

**1.2.2.99 Baustein, 300x500mm, für Sammelsschienensystem 40mm, 5 polig, waag.**
Baustein, 300x500mm, für Sammelsschienensystem 40mm, 5
polig, waag.

Sammelschienenbaustein mit Sammelschienenträger zum
Aufbau einer Niederspannungsverteilung als
Schaltgerätekombination bis 1600A, Bemessungsspannung
3AC 690 V 50 Hz. Serienmäßig plombierbare
Berührungsschutzabdeckungen. VDE Zeichengenehmigung
nach DIN EN 61439-1 /-2/-3 (VDE 0660 Teil 600 -1/-2/-3)
.

Höhe: 300 mm
Breite: 500 mm
Tiefe: 110 mm
Breite/Dicke Sammelschiene: 12 - 12 mm
Abstand Sammelschienen: 40 mm
Montage auf: Sammelschienensystem
Polanzahl: 5
RAL Nummer: 9010
Werkstoff: Kunststoff
Mit Deckel: Ja

gewähltes Fabrikat/Typ: '___________/___________'
liefern, montieren und betriebsfertig anschließen.
Menge: 1,000 St

**1.2.2.100 Baustein, 150x500mm, leer**
Baustein, 150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.101 Sammelschiene, CU 12x5mm, 2--feld**
Sammelschiene, CU 12x5mm, 2--feld

Sammelschienen zum Schrankeinbau.

Nennstrom: 250 A
Breite/Dicke Sammelschiene: 5 - 5 mm
Höhe Sammelschiene: 12 mm
Länge der Sammelschiene: 500 mm
Anzahl Felder: 2
Mit Zähnen: Ja
Werkstoff: Kupfer
Altkupfer

gewähltes Fabrikat/Typ: '___________/___________'
liefern, montieren und betriebsfertig anschließen.
Menge: 5,000 St

**1.2.2.102 Durchgangsklemme 10mm²-Phase, 800V-57A, 2 Anschlüsse, Stecktechnik**
Durchgangsklemme 10mm²-Phase, 800V-57A, 2 Anschlüsse,
Stecktechnik

Reihenklemme für Verteiler/Schrank auf einer DIN-
Hutschiene.

Nennstrom: 57 A
Höhe: 50,50 mm
Breite: 72,50 mm
Tiefe: 10 mm
Anschlussquerschnitt bei flexiblem Leiter: 0.2 - 10 mm²
Anschlussquerschnitt bei starrem Leiter: 1.5 - 10 mm²
Farbe: Grau

gewähltes Fabrikat/Typ: '___________/___________'
liefern, montieren und betriebsfertig anschließen.
Menge: 4,000 St

**1.2.2.103 Schutzleiterklemme 10mm², 2 Anschlüsse, Stecktechnik**
Schutzleiterklemme 10mm², 2 Anschlüsse, Stecktechnik

Reihenklemme für Verteiler/Schrank auf einer DIN-
Hutschiene.

Nennstrom: 0 A
Verlustleistung des Gerätes + einer mittleren
Leitungslänge von 0,7m/pol: 1 W
Gesamtverlustleistung unter Nennstrom: 1 W
Höhe: 50,50 mm
Breite: 72,50 mm
Tiefe: 10 mm
Werkstoff: Polyamid (PA)
Montage auf: DIN Schiene
Anschlussquerschnitt bei flexiblem Leiter: 0.2 - 10 mm²
Anschlussquerschnitt bei starrem Leiter: 1.5 - 10 mm²

gewähltes Fabrikat/Typ: '___________/___________'
liefern, montieren und betriebsfertig anschließen.
Menge: 1,000 St

**1.2.2.104 Quertraverse 2-feldig**
Quertraverse  2-feldig

Quertraverse zum Schrankeinbau.

Höhe: 77 mm
Breite: 500 mm
Tiefe: 20 mm
Länge: 500 mm
Werkstoff: Stahl

gewähltes Fabrikat/Typ: '___________/___________'
liefern, montieren und betriebsfertig anschließen.
Menge: 1,000 St

**1.2.2.105 Tragschienen, 1050mm, für Schränke ab 160mm Tiefe, Set = 2 Stück**
Tragschienen, 1050mm, für Schränke ab 160mm Tiefe, Set
= 2 Stück

Tragschienen aus profiliertem und verzinktem
Stahlblech.

Höhe: 18 mm
Breite: 26,20 mm
Tiefe: 1047 mm
Länge: 1050 mm
Werkstoff: Stahl
Oberfläche: Verzinkt

gewähltes Fabrikat/Typ: '___________/___________'
liefern, montieren und betriebsfertig anschließen.
Menge: 1,000 Set

**1.2.2.106 Tragschienen, 1800mm, für Schränke ab 160mm Tiefe, Set = 2 Stück**
Tragschienen, 1800mm, für Schränke ab 160mm Tiefe, Set
= 2 Stück

Tragschienen aus profiliertem und verzinktem
Stahlblech.

Höhe: 18 mm
Breite: 26,20 mm
Tiefe: 1797 mm
Länge: 1800 mm
Werkstoff: Metall
Oberfläche: Verzinkt

gewähltes Fabrikat/Typ: '___________/___________'
liefern, montieren und betriebsfertig anschließen.
Menge: 2,000 Set

**1.2.2.107 Phasenschiene 3 polig mit Gabelanschluss 10mm² 63A 9 Module**
Phasenschiene 3 polig mit Gabelanschluss 10mm² 63A 9
Module

Phasenschiene für passende Modulargeräte.

Nennstrom: 63 A
Polanzahl: 3
Länge: 162 mm
Stoßspannungsfestigkeit Uimp: 4000 V
Anschlussquerschnitt bei starrem Leiter: 10 mm²

gewähltes Fabrikat/Typ: '___________/___________'
liefern, montieren und betriebsfertig anschließen.
Menge: 1,000 St

**1.2.2.108 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 4,000 St

**1.2.2.109 Phasenschiene 3 polig mit Gabelanschluss 10mm² 63A 12 Module**
Phasenschiene 3 polig mit Gabelanschluss 10mm² 63A 12
Module

Phasenschiene für passende Modulargeräte.

Nennstrom: 63 A
Polanzahl: 3
Länge: 210 mm
Stoßspannungsfestigkeit Uimp: 4500 V
Anschlussquerschnitt bei starrem Leiter: 10 mm²

gewähltes Fabrikat/Typ: '___________/___________'
liefern, montieren und betriebsfertig anschließen.
Menge: 2,000 St

**1.2.2.110 Abdeckstreifen, 219 mm, für 12 PLE, brechbar**
Abdeckstreifen, 219 mm, für 12 PLE, brechbar

Abdeckstreifen für Verteilerfeld.

Höhe: 54 mm
Breite: 219 mm
Tiefe: 12 mm
Farbe: Weiß
RAL Nummer: 9010

gewähltes Fabrikat/Typ: '___________/___________'
liefern, montieren und betriebsfertig anschließen.
Menge: 11,000 St

**1.2.2.111 Endkappe, Schutzkappe/-streifen für Phasenschiene 2/3-polig, Berührung**
Endkappe, Schutzkappe/-streifen für Phasenschiene 2/3-
polig, Berührungsschutz

Technische Merkmale

Einsatzbedingungen
Isoliert  Ja

Funktionen
Art des Zubehörs
für Sammelschienen Berührungsschutzabdeckung
Endstück

Angebot nach Wahl des Bieters

gewähltes Fabrikat/Typ: '___________/___________'
liefern, montieren und betriebsfertig anschließen.
Menge: 14,000 St

**1.2.2.112 Abschottung, für Sammelschienenträger 40mm, zum seitlichen isolieren**
Abschottung, für Sammelschienenträger 40mm, zum
seitlichen isolieren

Technische Merkmale

Abmessungen
Höhe  195 mm
Breite  20 mm
Tiefe  35 mm

Werkstoff
Werkstoff  Kunststoff

Angebot nach Wahl des Bieters

gewähltes Fabrikat/Typ: '___________/___________'
liefern, montieren und betriebsfertig anschließen.
Menge: 2,000 St

*Hinweis: UV 0.3*

**1.2.2.113 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.114 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 52,000 St

**1.2.2.115 Installationsrelais 16A 2S 230V**
Installationsrelais 16A 2S 230V

Installationsrelais nach DIN EN 61095 (DIN VDE 0637-3)
zur Impulssteuerung von Stromkreisen bis max. 16 A. Mit
Kontaktstellungsanzeige durch Anzeigefenster,
integriertes Beschriftungsfeld und geeignet zum
nachträglichen Anbau von Zusatzeinrichtung.
Hinweis: Werden direkt mehrere Geräte eingebaut, ist
neben jedem zweiten Gerät ein Distanzstück (1/2 PLE)
einzubauen.

Kontaktart: 2S
Nennstrom: 16 A
Anzahl Module: 1
Isolationsspannung Ui: 250 V
Betriebstemperatur: -10 - 50 °C
Lager-/Transporttemperatur: -40 - 80 °C
Anzahl der Kontakte: 2
Anschlussquerschnitt bei flexiblem Leiter: 1 - 6 mm²
Anschlussquerschnitt bei starrem Leiter: 1 - 10 mm²

gewähltes Fabrikat/Typ: '___________/___________'
liefern, montieren und betriebsfertig anschließen.
Menge: 1,000 St

**1.2.2.116 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 20,000 St

**1.2.2.117 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 7,000 St

**1.2.2.118 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 31,000 St

**1.2.2.119 Anschlussklemme für Aluminium und Kupferleitungen, 2,5mm²-50mm², grau**
Anschlussklemme für Aluminium und Kupferleitungen, 2,
5mm²-50mm², grau

Technische Merkmale

Elektrischer Strom
Nennstrom  160 A

Abmessungen
Höhe  43 mm
Breite  18 mm
Tiefe  49 mm

Installation, Montage
Montage auf DIN Schiene

gewähltes Fabrikat/Typ: '___________/___________'
liefern, montieren und betriebsfertig anschließen.
Menge: 4,000 St

**1.2.2.120 Schutzleiterklemme 35mm², Schraubtechnik**
Schutzleiterklemme 35mm², Schraubtechnik

Technische Merkmale

Elektrischer Strom
Nennstrom  0

Leistung
Gesamtverlustleistung unter Nennstrom  1 W

Abmessungen
Höhe  51,50 mm
Breite  54 mm
Tiefe  16 mm

Konnektivität
Anschlussart  Schraubanschluss

Werkstoff
Werkstoff  Polyamid (PA)

Installation, Montage
Montage auf DIN Schiene

Anschluss
Anschlussquerschnitt bei flexiblem Leiter 35 mm² max.
Anschlussquerschnitt bei starrem Leiter  50 mm² max.

gewähltes Fabrikat/Typ: '___________/___________'
liefern, montieren und betriebsfertig anschließen.
Menge: 1,000 St

**1.2.2.121 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 8,000 St

**1.2.2.122 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 2,000 St

**1.2.2.123 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.124 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.125 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.126 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.127 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 3,000 St

**1.2.2.128 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 2,000 St

**1.2.2.129 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 2,000 St

**1.2.2.130 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.131 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Sicherungsgröße: NH00
Mit Deckel: Ja

gewähltes Fabrikat/Typ: '___________/___________'
liefern, montieren und betriebsfertig anschließen.
Menge: 2,000 St

**1.2.2.132 Baustein, 300x250mm, für Sammelschienensystem 40mm, 5 polig waagerecht**
Baustein, 300x250mm, für Sammelschienensystem 40mm, 5
polig waagerecht

Sammelschienenbaustein mit Sammelschienenträger zum
Aufbau einer Niederspannungsverteilung als
Schaltgerätekombination bis 1600A, Bemessungsspannung
3AC 690 V 50 Hz. Serienmäßig plombierbare
Berührungsschutzabdeckungen. VDE Zeichengenehmigung
nach DIN EN 61439-1 /-2/-3 (VDE 0660 Teil 600 -1/-2/-3)
.

Höhe: 300 mm
Breite: 250 mm
Tiefe: 110 mm
Breite/Dicke Sammelschiene: 12 - 12 mm
Abstand Sammelschienen: 40 mm
Montage auf: Sammelschienensystem
Polanzahl: 5
Nennstrom: 630 A
RAL Nummer: 9010
Werkstoff: Kunststoff
Mit Deckel: Ja

gewähltes Fabrikat/Typ: '___________/___________'
liefern, montieren und betriebsfertig anschließen.
Menge: 1,000 St

**1.2.2.133 Baustein, 150x500mm, leer**
Baustein, 150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.134 Sammelschiene, CU 12x5mm, 1--feld**
Sammelschiene, CU 12x5mm, 1--feld

Sammelschienen zum Schrankeinbau.

Nennstrom: 250 A
Breite/Dicke Sammelschiene: 5 - 5 mm
Höhe Sammelschiene: 12 mm
Länge der Sammelschiene: 250 mm
Anzahl Felder: 1
Mit Zähnen: Ja
Werkstoff: Kupfer
Altkupfer

gewähltes Fabrikat/Typ: '___________/___________'
liefern, montieren und betriebsfertig anschließen.
Menge: 5,000 St

**1.2.2.135 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.136 Leitungsschutzschalter 3 polig 6kA B-Charakteristik 20A 3 Module**
Leitungsschutzschalter 3 polig 6kA B-Charakteristik 20A
3 Module

Leitungsschutzschalter nach DIN EN 60898-1 (VDE 0641-
11) mit zeitverzögertem thermischen Auslöser für
Überlastschutz und elektromagnetischer Auslöser für
Kurzschlussschutz. Geeignet zum nachträglichen Anbau
von Zusatzeinrichtungen. Beschriftungsmöglichkeit
direkt am Gerät und Einzelentnahme aus dem
Phasenschienenverbund durch werkzeugloser
Schnellbefestigung

Nennstrom: 20 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.137 Ergänzungsklemme 4mm², 2x Durchgang L**
Ergänzungsklemme 4mm², 2x Durchgang L

Technische Merkmale

Elektrischer Strom
Nennstrom  26 A

Leistung
Gesamtverlustleistung unter Nennstrom  1 W

Abmessungen
Höhe  51,50 mm
Breite  90 mm
Tiefe  6 mm

Konnektivität
Anschlussart  Schraubanschluss

Anschluss
Anschlussquerschnitt bei flexiblem Leiter 0.5 - 4 mm²
Anschlussquerschnitt bei starrem Leiter  0.5 - 6 mm²

Werkstoff
Farbe  Grau
RAL Nummer 7030

Werkstoff Polyamid (PA)

gewähltes Fabrikat/Typ: '___________/___________'
liefern, montieren und betriebsfertig anschließen.
Menge: 1,000 St

**1.2.2.138 Dreileiterklemme 4mm², 1xN-Trennung intern - 1xDurchgang L, 1xSchutzle**
Dreileiterklemme 4mm², 1xN-Trennung intern -
1xDurchgang L, 1xSchutzleiter

Technische Merkmale

Elektrischer Strom
Nennstrom  26 A

Leistung
Gesamtverlustleistung unter Nennstrom  1 W

Abmessungen
Höhe  51,50 mm
Breite  90 mm
Tiefe  6 mm

Konnektivität
Anschlussart  Schraubanschluss

Anschluss
Anschlussquerschnitt bei flexiblem Leiter 0.5 - 4 mm²
Anschlussquerschnitt bei starrem Leiter  0.5 - 6 mm²

Werkstoff
Farbe  Grau
RAL Nummer  7030

Werkstoff  Polyamid (PA)

gewähltes Fabrikat/Typ: '___________/___________'
liefern, montieren und betriebsfertig anschließen.
Menge: 1,000 St

**1.2.2.139 Tragschienen, 1800mm, für Schränke ab 160mm Tiefe, Set = 2 Stück**
Tragschienen, 1800mm, für Schränke ab 160mm Tiefe, Set
= 2 Stück

Tragschienen aus profiliertem und verzinktem
Stahlblech.

Höhe: 18 mm
Breite: 26,20 mm
Tiefe: 1797 mm
Länge: 1800 mm
Werkstoff: Metall
Oberfläche: Verzinkt

gewähltes Fabrikat/Typ: '___________/___________'
liefern, montieren und betriebsfertig anschließen.
Menge: 3,000 Set

**1.2.2.140 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 4,000 St

**1.2.2.141 Phasenschiene 3 polig mit Gabelanschluss 10mm² 63A 12 Module**
Phasenschiene 3 polig mit Gabelanschluss 10mm² 63A 12
Module

Phasenschiene für passende Modulargeräte.

Nennstrom: 63 A
Polanzahl: 3
Länge: 210 mm
Stoßspannungsfestigkeit Uimp: 4500 V
Anschlussquerschnitt bei starrem Leiter: 10 mm²

gewähltes Fabrikat/Typ: '___________/___________'
liefern, montieren und betriebsfertig anschließen.
Menge: 1,000 St

**1.2.2.142 Phasenschiene 3 polig mit Gabelanschluss 10mm² 63A 12 Module**
Phasenschiene 3 polig mit Gabelanschluss 10mm² 63A 12
Module

Phasenschiene für passende Modulargeräte.

Nennstrom: 63 A
Polanzahl: 3
Länge: 210 mm
Stoßspannungsfestigkeit Uimp: 4500 V
Anschlussquerschnitt bei starrem Leiter: 10 mm²

gewähltes Fabrikat/Typ: '___________/___________'
liefern, montieren und betriebsfertig anschließen.
Menge: 4,000 St

**1.2.2.143 Abdeckstreifen, 219 mm, für 12 PLE, brechbar**
Abdeckstreifen, 219 mm, für 12 PLE, brechbar

Abdeckstreifen für Verteilerfeld.

Höhe: 54 mm
Breite: 219 mm
Tiefe: 12 mm
Farbe: Weiß
RAL Nummer: 9010

gewähltes Fabrikat/Typ: '___________/___________'
liefern, montieren und betriebsfertig anschließen.
Menge: 8,000 St

**1.2.2.144 Berührungsschutzabdeckung, Berührungsschutz für Sammel- und Phasenschi**
Berührungsschutzabdeckung, Berührungsschutz für Sammel-
und Phasenschienen

Technische Merkmale

Funktionen
Art des Zubehörs für Sammelschienen
Berührungsschutzabdeckung Endstück

gewähltes Fabrikat/Typ: '___________/___________'
liefern, montieren und betriebsfertig anschließen.
Menge: 1,000 Satz

**1.2.2.145 Endkappe, Schutzkappe/-streifen für Phasenschiene 2/3-polig, Berührung**
Endkappe, Schutzkappe/-streifen für Phasenschiene 2/3-
polig, Berührungsschutz

Technische Merkmale

Einsatzbedingungen
Isoliert  Ja

Funktionen
Art des Zubehörs
für Sammelschienen Berührungsschutzabdeckung
Endstück

Angebot nach Wahl des Bieters

gewähltes Fabrikat/Typ: '___________/___________'
liefern, montieren und betriebsfertig anschließen.
Menge: 14,000 St

**1.2.2.146 Abschottung, für Sammelschienenträger 40mm, zum seitlichen isolieren**
Abschottung, für Sammelschienenträger 40mm, zum
seitlichen isolieren

Technische Merkmale

Abmessungen
Höhe  195 mm
Breite  20 mm
Tiefe  35 mm

Werkstoff
Werkstoff  Kunststoff

Angebot nach Wahl des Bieters

gewähltes Fabrikat/Typ: '___________/___________'
liefern, montieren und betriebsfertig anschließen.
Menge: 2,000 St

*Hinweis: UV 1.1*

**1.2.2.147 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.148 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 5,000 St

**1.2.2.149 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.150 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 11,000 St

**1.2.2.151 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 24,000 St

**1.2.2.152 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 36,000 St

**1.2.2.153 Durchgangsklemme-Phase 35mm², 400V-125A, Schraubtechnik**
Durchgangsklemme-Phase 35mm², 400V-125A, Schraubtechnik

Technische Merkmale

Elektrischer Strom
Nennstrom  125 A
Abmessungen
Höhe  51,50 mm
Breite  58 m
Tiefe  16 mm

Instalation, Montage
Montage aufDIN Schiene

Anschluss
Anschlussquerschnitt bei flexiblem Leiter 35 mm² max.
Anschlussquerschnitt bei starrem Leiter  50 mm² max.

Werkstoff
Farbe  Grau

Werkstoff  Polyamid (PA)

Konnektivität
Anschlussart  Schraubanschluss

gewähltes Fabrikat/Typ: '___________/___________'
liefern, montieren und betriebsfertig anschließen.
Menge: 4,000 St

**1.2.2.154 Schutzleiterklemme 35mm², Schraubtechnik**
Schutzleiterklemme 35mm², Schraubtechnik

Technische Merkmale

Elektrischer Strom
Nennstrom  0

Leistung
Gesamtverlustleistung unter Nennstrom  1 W

Abmessungen
Höhe  51,50 mm
Breite  54 mm
Tiefe  16 mm

Konnektivität
Anschlussart  Schraubanschluss

Werkstoff
Werkstoff  Polyamid (PA)

Installation, Montage
Montage auf DIN Schiene

Anschluss
Anschlussquerschnitt bei flexiblem Leiter 35 mm² max.
Anschlussquerschnitt bei starrem Leiter  50 mm² max.

gewähltes Fabrikat/Typ: '___________/___________'
liefern, montieren und betriebsfertig anschließen.
Menge: 4,000 St

**1.2.2.155 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 1,000 St

**1.2.2.156 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 7,000 St

**1.2.2.157 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 2,000 St

**1.2.2.158 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.159 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.160 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.161 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 3,000 St

**1.2.2.162 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 2,000 St

**1.2.2.163 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 2,000 St

**1.2.2.164 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.165 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Sicherungsgröße: NH00
Mit Deckel: Ja

gewähltes Fabrikat/Typ: '___________/___________'
liefern, montieren und betriebsfertig anschließen.
Menge: 2,000 St

**1.2.2.166 Tragschienen, 1800mm, für Schränke ab 160mm Tiefe, Set = 2 Stück**
Tragschienen, 1800mm, für Schränke ab 160mm Tiefe, Set
= 2 Stück

Tragschienen aus profiliertem und verzinktem
Stahlblech.

Höhe: 18 mm
Breite: 26,20 mm
Tiefe: 1797 mm
Länge: 1800 mm
Werkstoff: Metall
Oberfläche: Verzinkt

gewähltes Fabrikat/Typ: '___________/___________'
liefern, montieren und betriebsfertig anschließen.
Menge: 3,000 Set

**1.2.2.167 Baustein, 300x250mm, für Sammelschienensystem 40mm, 5 polig waagerecht**
Baustein, 300x250mm, für Sammelschienensystem 40mm, 5
polig waagerecht

Sammelschienenbaustein mit Sammelschienenträger zum
Aufbau einer Niederspannungsverteilung als
Schaltgerätekombination bis 1600A, Bemessungsspannung
3AC 690 V 50 Hz. Serienmäßig plombierbare
Berührungsschutzabdeckungen. VDE Zeichengenehmigung
nach DIN EN 61439-1 /-2/-3 (VDE 0660 Teil 600 -1/-2/-3)
.

Höhe: 300 mm
Breite: 250 mm
Tiefe: 110 mm
Breite/Dicke Sammelschiene: 12 - 12 mm
Abstand Sammelschienen: 40 mm
Montage auf: Sammelschienensystem
Polanzahl: 5
Nennstrom: 630 A
RAL Nummer: 9010
Werkstoff: Kunststoff
Mit Deckel: Ja

gewähltes Fabrikat/Typ: '___________/___________'
liefern, montieren und betriebsfertig anschließen.
Menge: 1,000 St

**1.2.2.168 Baustein, 150x500mm, leer**
Baustein, 150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.169 Sammelschiene, CU 12x5mm, 1--feld**
Sammelschiene, CU 12x5mm, 1--feld

Sammelschienen zum Schrankeinbau.

Nennstrom: 250 A
Breite/Dicke Sammelschiene: 5 - 5 mm
Höhe Sammelschiene: 12 mm
Länge der Sammelschiene: 250 mm
Anzahl Felder: 1
Mit Zähnen: Ja
Werkstoff: Kupfer
Altkupfer

gewähltes Fabrikat/Typ: '___________/___________'
liefern, montieren und betriebsfertig anschließen.
Menge: 5,000 St

**1.2.2.170 Leitungsschutzschalter 3 polig 6kA B-Charakteristik 20A 3 Module**
Leitungsschutzschalter 3 polig 6kA B-Charakteristik 20A
3 Module

Leitungsschutzschalter nach DIN EN 60898-1 (VDE 0641-
11) mit zeitverzögertem thermischen Auslöser für
Überlastschutz und elektromagnetischer Auslöser für
Kurzschlussschutz. Geeignet zum nachträglichen Anbau
von Zusatzeinrichtungen. Beschriftungsmöglichkeit
direkt am Gerät und Einzelentnahme aus dem
Phasenschienenverbund durch werkzeugloser
Schnellbefestigung

Nennstrom: 20 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 2,000 St

**1.2.2.171 Schutzleiterklemme 6mm², 2 Anschlüsse, Stecktechnik**
Schutzleiterklemme 6mm², 2 Anschlüsse, Stecktechnik

Reihenklemme für Verteiler/Schrank auf einer DIN-
Hutschiene.

Nennstrom: 0 A
Verlustleistung des Gerätes + einer mittleren
Leitungslänge von 0,7m/pol: 1 W
Gesamtverlustleistung unter Nennstrom: 1 W
Höhe: 44,55 mm
Breite: 66,40 mm
Tiefe: 8 mm
Werkstoff: Polyamid (PA)
Montage auf: DIN Schiene
Anschlussquerschnitt bei flexiblem Leiter: 0.2 - 6 mm²
Anschlussquerschnitt bei starrem Leiter: 0.2 - 10 mm²

gewähltes Fabrikat/Typ: '___________/___________'
liefern, montieren und betriebsfertig anschließen.
Menge: 1,000 St

**1.2.2.172 Durchgangsklemme 6mm²-Phase, 800V-41A, 2 Anschlüsse, Stecktechnik**
Durchgangsklemme 6mm²-Phase, 800V-41A, 2 Anschlüsse,
Stecktechnik

Reihenklemme für Verteiler/Schrank auf einer DIN-
Hutschiene.

Nennstrom: 41 A
Höhe: 44,55 mm
Breite: 66,40 mm
Tiefe: 8 mm
Anschlussquerschnitt bei flexiblem Leiter: 0.2 - 6 mm²
Anschlussquerschnitt bei starrem Leiter: 0.2 - 10 mm²
Farbe: Grau

gewähltes Fabrikat/Typ: '___________/___________'
liefern, montieren und betriebsfertig anschließen.
Menge: 4,000 St

**1.2.2.173 Schutzleiterklemme 16mm², 2 Anschlüsse, Stecktechnik**
Schutzleiterklemme 16mm², 2 Anschlüsse, Stecktechnik

Reihenklemme für Verteiler/Schrank auf einer DIN-
Hutschiene.

Nennstrom: 0 A
Verlustleistung des Gerätes + einer mittleren
Leitungslänge von 0,7m/pol: 1 W
Gesamtverlustleistung unter Nennstrom: 1 W
Höhe: 50,50 mm
Breite: 79,10 mm
Tiefe: 12 mm
Werkstoff: Polyamid (PA)
Montage auf: DIN Schiene
Anschlussquerschnitt bei flexiblem Leiter: 0.2 - 16 mm²
Anschlussquerschnitt bei starrem Leiter: 0.2 - 10 mm²

gewähltes Fabrikat/Typ: '___________/___________'
liefern, montieren und betriebsfertig anschließen.
Menge: 1,000 St

**1.2.2.174 Ergänzungsklemme 4mm², 2x Durchgang L**
Ergänzungsklemme 4mm², 2x Durchgang L

Technische Merkmale

Elektrischer Strom
Nennstrom  26 A

Leistung
Gesamtverlustleistung unter Nennstrom  1 W

Abmessungen
Höhe  51,50 mm
Breite  90 mm
Tiefe  6 mm

Konnektivität
Anschlussart  Schraubanschluss

Anschluss
Anschlussquerschnitt bei flexiblem Leiter 0.5 - 4 mm²
Anschlussquerschnitt bei starrem Leiter  0.5 - 6 mm²

Werkstoff
Farbe  Grau
RAL Nummer 7030

Werkstoff Polyamid (PA)

gewähltes Fabrikat/Typ: '___________/___________'
liefern, montieren und betriebsfertig anschließen.
Menge: 2,000 St

**1.2.2.175 Dreileiterklemme 4mm², 1xN-Trennung intern - 1xDurchgang L, 1xSchutzle**
Dreileiterklemme 4mm², 1xN-Trennung intern -
1xDurchgang L, 1xSchutzleiter

Technische Merkmale

Elektrischer Strom
Nennstrom  26 A

Leistung
Gesamtverlustleistung unter Nennstrom  1 W

Abmessungen
Höhe  51,50 mm
Breite  90 mm
Tiefe  6 mm

Konnektivität
Anschlussart  Schraubanschluss

Anschluss
Anschlussquerschnitt bei flexiblem Leiter 0.5 - 4 mm²
Anschlussquerschnitt bei starrem Leiter  0.5 - 6 mm²

Werkstoff
Farbe  Grau
RAL Nummer  7030

Werkstoff  Polyamid (PA)

gewähltes Fabrikat/Typ: '___________/___________'
liefern, montieren und betriebsfertig anschließen.
Menge: 2,000 St

**1.2.2.176 Phasenschiene 3 polig mit Gabelanschluss 10mm² 63A 12 Module**
Phasenschiene 3 polig mit Gabelanschluss 10mm² 63A 12
Module

Phasenschiene für passende Modulargeräte.

Nennstrom: 63 A
Polanzahl: 3
Länge: 210 mm
Stoßspannungsfestigkeit Uimp: 4500 V
Anschlussquerschnitt bei starrem Leiter: 10 mm²

gewähltes Fabrikat/Typ: '___________/___________'
liefern, montieren und betriebsfertig anschließen.
Menge: 3,000 St

**1.2.2.177 Phasenschiene 3 polig mit Gabelanschluss 10mm² 63A 9 Module**
Phasenschiene 3 polig mit Gabelanschluss 10mm² 63A 9
Module

Phasenschiene für passende Modulargeräte.

Nennstrom: 63 A
Polanzahl: 3
Länge: 162 mm
Stoßspannungsfestigkeit Uimp: 4000 V
Anschlussquerschnitt bei starrem Leiter: 10 mm²

gewähltes Fabrikat/Typ: '___________/___________'
liefern, montieren und betriebsfertig anschließen.
Menge: 2,000 St

**1.2.2.178 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 3,000 St

**1.2.2.179 Phasenschiene 3 polig mit Gabelanschluss 10mm² 63A 12 Module**
Phasenschiene 3 polig mit Gabelanschluss 10mm² 63A 12
Module

Phasenschiene für passende Modulargeräte.

Nennstrom: 63 A
Polanzahl: 3
Länge: 210 mm
Stoßspannungsfestigkeit Uimp: 4500 V
Anschlussquerschnitt bei starrem Leiter: 10 mm²

gewähltes Fabrikat/Typ: '___________/___________'
liefern, montieren und betriebsfertig anschließen.
Menge: 4,000 St

**1.2.2.180 Abdeckstreifen, 219 mm, für 12 PLE, brechbar**
Abdeckstreifen, 219 mm, für 12 PLE, brechbar

Abdeckstreifen für Verteilerfeld.

Höhe: 54 mm
Breite: 219 mm
Tiefe: 12 mm
Farbe: Weiß
RAL Nummer: 9010

gewähltes Fabrikat/Typ: '___________/___________'
liefern, montieren und betriebsfertig anschließen.
Menge: 10,000 St

**1.2.2.181 Endkappe, Schutzkappe/-streifen für Phasenschiene 2/3-polig, Berührung**
Endkappe, Schutzkappe/-streifen für Phasenschiene 2/3-
polig, Berührungsschutz

Technische Merkmale

Einsatzbedingungen
Isoliert  Ja

Funktionen
Art des Zubehörs
für Sammelschienen Berührungsschutzabdeckung
Endstück

Angebot nach Wahl des Bieters

gewähltes Fabrikat/Typ: '___________/___________'
liefern, montieren und betriebsfertig anschließen.
Menge: 12,000 St

**1.2.2.182 Abschottung, für Sammelschienenträger 40mm, zum seitlichen isolieren**
Abschottung, für Sammelschienenträger 40mm, zum
seitlichen isolieren

Technische Merkmale

Abmessungen
Höhe  195 mm
Breite  20 mm
Tiefe  35 mm

Werkstoff
Werkstoff  Kunststoff

Angebot nach Wahl des Bieters

gewähltes Fabrikat/Typ: '___________/___________'
liefern, montieren und betriebsfertig anschließen.
Menge: 2,000 St

*Hinweis: UV 1.2*

**1.2.2.183 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 2,000 St

**1.2.2.184 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.185 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 11,000 St

**1.2.2.186 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 2,000 St

**1.2.2.187 Anschlussklemme für Aluminium und Kupferleitungen, 25mm²-150mm², grau**
Anschlussklemme für Aluminium und Kupferleitungen,
25mm²-150mm², grau
Technische Merkmale

Elektrischer Strom
Nennstrom  290 A

Abmessungen
Höhe  49 mm
Breite  31 mm
Tiefe  84 mm

Installation, Montage
Montage auf DIN Schiene, Montageplatte

Anschluss
Anschlussquerschnitt bei flexiblem Leiter 25-150 mm²

Werkstoff
Farbe  Dunkelgrau

Konnektivität
Anschlussart  Schraubanschluss

Angebot nach Wahl des Bieters

gewähltes Fabrikat/Typ: '___________/___________'
liefern, montieren und betriebsfertig anschließen..
Menge: 4,000 St

**1.2.2.188 Anschlussklemme für Aluminium und Kupferleitungen, 2,5mm²-50mm², grün**
Anschlussklemme für Aluminium und Kupferleitungen, 2,
5mm²-50mm², grün gelb

Technische Merkmale

Elektrischer Strom
Nennstrom  145 A

Abmessungen
Höhe  43 mm
Breite  18 mm
Tiefe  49 mm

Installation, Montage
Montage auf DIN Schiene

Angebot nach Wahl des Bieters

gewähltes Fabrikat/Typ: '___________/___________'
liefern, montieren und betriebsfertig anschließen..
Menge: 1,000 St

**1.2.2.189 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 51,000 St

**1.2.2.190 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 38,000 St

**1.2.2.191 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 8,000 St

**1.2.2.192 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 7,000 St

**1.2.2.193 Schutzleiterklemme 16mm², 2 Anschlüsse, Stecktechnik**
Schutzleiterklemme 16mm², 2 Anschlüsse, Stecktechnik

Reihenklemme für Verteiler/Schrank auf einer DIN-
Hutschiene.

Nennstrom: 0 A
Verlustleistung des Gerätes + einer mittleren
Leitungslänge von 0,7m/pol: 1 W
Gesamtverlustleistung unter Nennstrom: 1 W
Höhe: 50,50 mm
Breite: 79,10 mm
Tiefe: 12 mm
Werkstoff: Polyamid (PA)
Montage auf: DIN Schiene
Anschlussquerschnitt bei flexiblem Leiter: 0.2 - 16 mm²
Anschlussquerschnitt bei starrem Leiter: 0.2 - 10 mm²

gewähltes Fabrikat/Typ: '___________/___________'
liefern, montieren und betriebsfertig anschließen.
Menge: 1,000 St

**1.2.2.194 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 2,000 St

**1.2.2.195 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.196 Baustein, 300x250mm, für Reihenklemmen waagerecht**
Baustein, 300x250mm, für Reihenklemmen waagerecht

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 1,000 St

**1.2.2.197 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.198 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 3,000 St

**1.2.2.199 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 2,000 St

**1.2.2.200 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 2,000 St

**1.2.2.201 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.202 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Baustein Sicherungsgröße: NH00
Mit Deckel: Ja

gewähltes Fabrikat/Typ: '___________/___________'
liefern, montieren und betriebsfertig anschließen.
Menge: 2,000 St

**1.2.2.203 Baustein, 300x250mm, für Sammelschienensystem 40mm, 5 polig waagerecht**
Baustein, 300x250mm, für Sammelschienensystem 40mm, 5
polig waagerecht

Sammelschienenbaustein mit Sammelschienenträger zum
Aufbau einer Niederspannungsverteilung als
Schaltgerätekombination bis 1600A, Bemessungsspannung
3AC 690 V 50 Hz. Serienmäßig plombierbare
Berührungsschutzabdeckungen. VDE Zeichengenehmigung
nach DIN EN 61439-1 /-2/-3 (VDE 0660 Teil 600 -1/-2/-3)
.

Höhe: 300 mm
Breite: 250 mm
Tiefe: 110 mm
Breite/Dicke Sammelschiene: 12 - 12 mm
Abstand Sammelschienen: 40 mm
Montage auf: Sammelschienensystem
Polanzahl: 5
Nennstrom: 630 A
RAL Nummer: 9010
Werkstoff: Kunststoff
Mit Deckel: Ja

gewähltes Fabrikat/Typ: '___________/___________'
liefern, montieren und betriebsfertig anschließen.
Menge: 1,000 St

**1.2.2.204 Baustein, 150x500mm, leer**
Baustein, 150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.205 Sammelschiene, CU 12x5mm, 1--feld**
Sammelschiene, CU 12x5mm, 1--feld

Sammelschienen zum Schrankeinbau.

Nennstrom: 250 A
Breite/Dicke Sammelschiene: 5 - 5 mm
Höhe Sammelschiene: 12 mm
Länge der Sammelschiene: 250 mm
Anzahl Felder: 1
Mit Zähnen: Ja
Werkstoff: Kupfer
Altkupfer

gewähltes Fabrikat/Typ: '___________/___________'
liefern, montieren und betriebsfertig anschließen.
Menge: 5,000 St

**1.2.2.206 Tragschienen, 1800mm, für Schränke ab 160mm Tiefe, Set = 2 Stück**
Tragschienen, 1800mm, für Schränke ab 160mm Tiefe, Set
= 2 Stück

Tragschienen aus profiliertem und verzinktem
Stahlblech.

Höhe: 18 mm
Breite: 26,20 mm
Tiefe: 1797 mm
Länge: 1800 mm
Werkstoff: Metall
Oberfläche: Verzinkt

gewähltes Fabrikat/Typ: '___________/___________'
liefern, montieren und betriebsfertig anschließen.
Menge: 3,000 Set

**1.2.2.207 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 4,000 St

**1.2.2.208 Phasenschiene 3 polig mit Gabelanschluss 10mm² 63A 12 Module**
Phasenschiene 3 polig mit Gabelanschluss 10mm² 63A 12
Module

Phasenschiene für passende Modulargeräte.

Nennstrom: 63 A
Polanzahl: 3
Länge: 210 mm
Stoßspannungsfestigkeit Uimp: 4500 V
Anschlussquerschnitt bei starrem Leiter: 10 mm²

gewähltes Fabrikat/Typ: '___________/___________'
liefern, montieren und betriebsfertig anschließen.
Menge: 2,000 St

**1.2.2.209 Phasenschiene 3 polig mit Gabelanschluss 10mm² 63A 12 Module**
Phasenschiene 3 polig mit Gabelanschluss 10mm² 63A 12
Module

Phasenschiene für passende Modulargeräte.

Nennstrom: 63 A
Polanzahl: 3
Länge: 210 mm
Stoßspannungsfestigkeit Uimp: 4500 V
Anschlussquerschnitt bei starrem Leiter: 10 mm²

gewähltes Fabrikat/Typ: '___________/___________'
liefern, montieren und betriebsfertig anschließen.
Menge: 1,000 St

**1.2.2.210 Abdeckstreifen, 219 mm, für 12 PLE, brechbar**
Abdeckstreifen, 219 mm, für 12 PLE, brechbar

Abdeckstreifen für Verteilerfeld.

Höhe: 54 mm
Breite: 219 mm
Tiefe: 12 mm
Farbe: Weiß
RAL Nummer: 9010

gewähltes Fabrikat/Typ: '___________/___________'
liefern, montieren und betriebsfertig anschließen.
Menge: 8,000 St

**1.2.2.211 Berührungsschutzabdeckung, Berührungsschutz für Sammel- und Phasenschi**
Berührungsschutzabdeckung, Berührungsschutz für Sammel-
und Phasenschienen

Technische Merkmale

Funktionen
Art des Zubehörs für Sammelschienen
Berührungsschutzabdeckung Endstück

gewähltes Fabrikat/Typ: '___________/___________'
liefern, montieren und betriebsfertig anschließen.
Menge: 1,000 Set

**1.2.2.212 Endkappe, Schutzkappe/-streifen für Phasenschiene 2/3-polig, Berührung**
Endkappe, Schutzkappe/-streifen für Phasenschiene 2/3-
polig, Berührungsschutz

Technische Merkmale

Einsatzbedingungen
Isoliert  Ja

Funktionen
Art des Zubehörs
für Sammelschienen Berührungsschutzabdeckung
Endstück

Angebot nach Wahl des Bieters

gewähltes Fabrikat/Typ: '___________/___________'
liefern, montieren und betriebsfertig anschließen.
Menge: 14,000 St

**1.2.2.213 Abschottung, für Sammelschienenträger 40mm, zum seitlichen isolieren**
Abschottung, für Sammelschienenträger 40mm, zum
seitlichen isolieren

Technische Merkmale

Abmessungen
Höhe  195 mm
Breite  20 mm
Tiefe  35 mm

Werkstoff
Werkstoff  Kunststoff

Angebot nach Wahl des Bieters

gewähltes Fabrikat/Typ: '___________/___________'
liefern, montieren und betriebsfertig anschließen.
Menge: 2,000 St

*Hinweis: UV 2.1*

**1.2.2.214 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 2,000 St

**1.2.2.215 Lasttrennschalter 4polig 630A mit Trennungsanzeige**
Lasttrennschalter 4polig 630A mit Trennungsanzeige

Lasttrennschalter nach DIN EN 60947-3 zur EIN/AUS-
Schaltung in Niederspannungsschaltanlagen.

Zum Aufbau auf Montageplatte.

Nennstrom für kurze Zeit ICW IEC 60947: 13 kA
Verriegelbar: Ja
IP-Klasse (Ingress Protection): IP00
Anschlussquerschnitt bei starrem Leiter: 2x 300 mm²
Anschlussquerschnitt bei flexiblem Leiter: 2x 300 mm²
Isolationsspannung Ui: 1000 V
Stoßspannungsfestigkeit Uimp: 8000 V
Verlustleistung pro Pol: 30,90 W
Gesamtverlustleistung unter Nennstrom: 92,70 W
Bemessungsbetriebsleistung bei 400 V AC AC1: 414000 W
Motorantrieb integriert: Nein
Betriebstemperatur: -20 - 70 °C

gewähltes Fabrikat/Typ: '___________/___________'
liefern, montieren und betriebsfertig anschließen.
Menge: 1,000 St

**1.2.2.216 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.217 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 11,000 St

**1.2.2.218 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 35,000 St

**1.2.2.219 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 10,000 St

**1.2.2.220 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 7,000 St

**1.2.2.221 Leitungsschutzschalter 3 polig 6kA B-Charakteristik 20A 3 Module**
Leitungsschutzschalter 3 polig 6kA B-Charakteristik 20A
3 Module

Leitungsschutzschalter nach DIN EN 60898-1 (VDE 0641-
11) mit zeitverzögertem thermischen Auslöser für
Überlastschutz und elektromagnetischer Auslöser für
Kurzschlussschutz. Geeignet zum nachträglichen Anbau
von Zusatzeinrichtungen. Beschriftungsmöglichkeit
direkt am Gerät und Einzelentnahme aus dem
Phasenschienenverbund durch werkzeugloser
Schnellbefestigung

Nennstrom: 20 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 6,000 St

**1.2.2.222 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 1,000 St

**1.2.2.223 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 23,000 St

**1.2.2.224 Anschlussklemme für Aluminium und Kupferleitungen, 25mm²-150mm², grau**
Anschlussklemme für Aluminium und Kupferleitungen,
25mm²-150mm², grau
Technische Merkmale

Elektrischer Strom
Nennstrom  290 A

Abmessungen
Höhe  49 mm
Breite  31 mm
Tiefe  84 mm

Installation, Montage
Montage auf DIN Schiene, Montageplatte

Anschluss
Anschlussquerschnitt bei flexiblem Leiter 25-150 mm²

Werkstoff
Farbe  Dunkelgrau

Konnektivität
Anschlussart  Schraubanschluss

Angebot nach Wahl des Bieters

gewähltes Fabrikat/Typ: '___________/___________'
liefern, montieren und betriebsfertig anschließen..
Menge: 8,000 St

**1.2.2.225 Schutzleiterklemme 70mm², Schraubtechnik**
Schutzleiterklemme 70mm², Schraubtechnik

Technische Merkmale

Elektrischer Strom
Nennstrom  0

Leistung
Gesamtverlustleistung unter Nennstrom  1 W

Abmessungen
Höhe  81,20 mm
Breite  75,20 mm
Tiefe  24 mm

Konnektivität
Anschlussart  Schraubanschluss

Werkstoff

Werkstoff  Polyamid (PA)

Installation, Montage
Montage auf  DIN Schiene

Anschluss
Anschlussquerschnitt bei flexiblem Leiter 16 - 70 mm²
Anschlussquerschnitt bei starrem Leiter  16 - 70 mm²

Angebot nach Wahl des Bieters

gewähltes Fabrikat/Typ: '___________/___________'
liefern, montieren und betriebsfertig anschließen..
Menge: 2,000 St

**1.2.2.226 Ergänzungsklemme 4mm², 2x Durchgang L**
Ergänzungsklemme 4mm², 2x Durchgang L

Technische Merkmale

Elektrischer Strom
Nennstrom  26 A

Leistung
Gesamtverlustleistung unter Nennstrom  1 W

Abmessungen
Höhe  51,50 mm
Breite  90 mm
Tiefe  6 mm

Konnektivität
Anschlussart  Schraubanschluss

Anschluss
Anschlussquerschnitt bei flexiblem Leiter 0.5 - 4 mm²
Anschlussquerschnitt bei starrem Leiter  0.5 - 6 mm²

Werkstoff
Farbe  Grau
RAL Nummer 7030

Werkstoff Polyamid (PA)

gewähltes Fabrikat/Typ: '___________/___________'
liefern, montieren und betriebsfertig anschließen.
Menge: 6,000 St

**1.2.2.227 Dreileiterklemme 4mm², 1xN-Trennung intern - 1xDurchgang L, 1xSchutzle**
Dreileiterklemme 4mm², 1xN-Trennung intern -
1xDurchgang L, 1xSchutzleiter

Technische Merkmale

Elektrischer Strom
Nennstrom  26 A

Leistung
Gesamtverlustleistung unter Nennstrom  1 W

Abmessungen
Höhe  51,50 mm
Breite  90 mm
Tiefe  6 mm

Konnektivität
Anschlussart  Schraubanschluss

Anschluss
Anschlussquerschnitt bei flexiblem Leiter 0.5 - 4 mm²
Anschlussquerschnitt bei starrem Leiter  0.5 - 6 mm²

Werkstoff
Farbe  Grau
RAL Nummer  7030

Werkstoff  Polyamid (PA)

gewähltes Fabrikat/Typ: '___________/___________'
liefern, montieren und betriebsfertig anschließen.
Menge: 6,000 St

**1.2.2.228 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 1,000 St

**1.2.2.229 Durchgangsklemme 6mm²-Phase, 800V-41A, 2 Anschlüsse, Stecktechnik**
Durchgangsklemme 6mm²-Phase, 800V-41A, 2 Anschlüsse,
Stecktechnik

Reihenklemme für Verteiler/Schrank auf einer DIN-
Hutschiene.

Nennstrom: 41 A
Höhe: 44,55 mm
Breite: 66,40 mm
Tiefe: 8 mm
Anschlussquerschnitt bei flexiblem Leiter: 0.2 - 6 mm²
Anschlussquerschnitt bei starrem Leiter: 0.2 - 10 mm²
Farbe: Grau

gewähltes Fabrikat/Typ: '___________/___________'
liefern, montieren und betriebsfertig anschließen.
Menge: 16,000 St

**1.2.2.230 Schutzleiterklemme 16mm², 2 Anschlüsse, Stecktechnik**
Schutzleiterklemme 16mm², 2 Anschlüsse, Stecktechnik

Reihenklemme für Verteiler/Schrank auf einer DIN-
Hutschiene.

Nennstrom: 0 A
Verlustleistung des Gerätes + einer mittleren
Leitungslänge von 0,7m/pol: 1 W
Gesamtverlustleistung unter Nennstrom: 1 W
Höhe: 50,50 mm
Breite: 79,10 mm
Tiefe: 12 mm
Werkstoff: Polyamid (PA)
Montage auf: DIN Schiene
Anschlussquerschnitt bei flexiblem Leiter: 0.2 - 16 mm²
Anschlussquerschnitt bei starrem Leiter: 0.2 - 10 mm²

gewähltes Fabrikat/Typ: '___________/___________'
liefern, montieren und betriebsfertig anschließen.
Menge: 4,000 St

**1.2.2.231 Schrank, IP55/I, 1850x1050x275mm + 200mm Sockel**
Schrank, IP55/I, 1850x1050x275mm + 200mm
Sockel

Einzelstandverteiler für die Innenraummontage mit VDE-
Gutachten (Fertigungsüberwachung) nach DIN EN 61439-1/-
2/-3 zur Aufputz Montage. Zum Aufbau einer
Niederspannungsverteilung bis 800 A, 3AC 230/400 V 50
Hz. Schutzart IP55, Schutzklasse I oder II, Luft- und
Kriechstrecken nach VDE 0110-1. Bestehend aus Schrank
mit Tür aus pulverbeschichtetem, eingebranntem,
profiliertem 1,5 mm dicken Stahlblech.
Durchsteckflansche oben, unten offen
(Leitungseinfügungen einbaubar).
Sammelschienendurchführungen als seitliche Vorprägung.
Tür aufliegend, mit innen liegenden Scharnieren,
Türanschlag standardmäßig rechts, wechselbar, mit 110
Grad Öffnungswinkel. Serienmässig mit
Schwenkhebelverschluss, DIN-Profil-Halbzylinder
einbaubar. Waagerechte Abfangschiene zur stabilisierung
im Schrank enthalten. Türdichtung umlaufend geschäumt,
temperaturbeständig und ölbeständig. Sockelleiste (Höhe
200 mm) serienmäßig montiert mit abnehmbarer
Frontblende.
Hinweis: Wand- und Bodenbefestigung notwendig!
Türverschluß durch andere Schließungen austauschbar.
Schrank nebeneinander anflanschbar.

Höhe: 2050 mm
Breite: 1050 mm
Tiefe: 275 mm
IP-Klasse (Ingress Protection): IP55
Schutzklasse: Schutzklasse I
Schließungstyp: Ohne Schloss
Anzahl Felder: 4
Montage auf: Bodenbefestigung
Farbe: Lichtgrau
RAL Nummer: 7035
Anzahl Schranktüren: 2
Anzahl der Schlösser: 1

gewähltes Fabrikat/Typ: '___________/___________'
liefern, montieren und betriebsfertig anschließen.
Menge: 1,000 St

**1.2.2.232 Baustein, 450x500mm, für Reihenklemmen waagerecht**
Baustein, 450x500mm, für Reihenklemmen waagerecht

Reihenklemmen- oder REG-Geräte Baustein mit Hutschiene
zum Aufbau einer Niederspannungsverteilung als
Schaltgerätekombination bis 1600A, Bemessungsspannung
3AC 690 V 50 Hz. Serienmäßig plombierbare
Berührungsschutzabdeckungen. VDE Zeichengenehmigung
nach DIN EN 61439-1/-2/-3 (VDE 0660 Teil 600-1/-2/-3).

Höhe: 450 mm
Breite: 500 mm
Tiefe: 125 mm
Anzahl Reihen: 3
Werkstoff: Kunststoff
RAL Nummer: 9010

gewähltes Fabrikat/Typ: '___________/___________'
liefern, montieren und betriebsfertig anschließen.
Menge: 2,000 St

**1.2.2.233 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 4,000 St

**1.2.2.234 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.235 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.236 Bausatz, 450x500mm, für Lasttrennschalter manuell, 630A**
Bausatz, 450x500mm, für Lasttrennschalter manuell, 630A

Verteiler-Innenausbausystem Bausätze nach DIN
EN 61439-1+2 (VDE 0660-600-1+2). Zum Aufbau einer
bauartgeprüften Schaltgeräte-Kombination bis 2500A,
Bemessungsspannung 3AC-690 V /50Hz. Serienmäßig
plombierbare Berührungsschutzabdeckungen.

Höhe: 450 mm
Breite: 500 mm
Tiefe: 125 mm
RAL Nummer: 9010

gewähltes Fabrikat/Typ: '___________/___________'
liefern, montieren und betriebsfertig anschließen.
Menge: 1,000 St

**1.2.2.237 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Baustein Sicherungsgröße: NH00
Mit Deckel: Ja

gewähltes Fabrikat/Typ: '___________/___________'
liefern, montieren und betriebsfertig anschließen.
Menge: 2,000 St

**1.2.2.238 Baustein, 300x250mm, für Sammelschienensystem 40mm, 5 polig waagerecht**
Baustein, 300x250mm, für Sammelschienensystem 40mm, 5
polig waagerecht

Sammelschienenbaustein mit Sammelschienenträger zum
Aufbau einer Niederspannungsverteilung als
Schaltgerätekombination bis 1600A, Bemessungsspannung
3AC 690 V 50 Hz. Serienmäßig plombierbare
Berührungsschutzabdeckungen. VDE Zeichengenehmigung
nach DIN EN 61439-1 /-2/-3 (VDE 0660 Teil 600 -1/-2/-3)
.

Höhe: 300 mm
Breite: 250 mm
Tiefe: 110 mm
Breite/Dicke Sammelschiene: 12 - 12 mm
Abstand Sammelschienen: 40 mm
Montage auf: Sammelschienensystem
Polanzahl: 5
Nennstrom: 630 A
RAL Nummer: 9010
Werkstoff: Kunststoff
Mit Deckel: Ja

gewähltes Fabrikat/Typ: '___________/___________'
liefern, montieren und betriebsfertig anschließen.
Menge: 1,000 St

**1.2.2.239 Baustein, 300x500mm, leer**
Baustein, 300x500mm, leer

Leerbaustein als Platzreserve zum Aufbau einer
Niederspannungsverteilung als Schaltgerätekombination
bis 1600A, Bemessungsspannung 3AC 690 V 50 Hz.
Serienmäßig plombierbare Berührungsschutzabdeckungen.
VDE Zeichengenehmigung nach DIN EN 61439-1/-2/-3 (VDE
0660 Teil 600-1/-2/-3).

Höhe: 300 mm
Breite: 500 mm
Tiefe: 110 mm
Geschlossen: Ja
Farbe: Reinweiß
RAL Nummer: 9010
Werkstoff: Kunststoff

gewähltes Fabrikat/Typ: '___________/___________'
liefern, montieren und betriebsfertig anschließen.
Menge: 1,000 St

**1.2.2.240 Sammelschiene, CU 12x5mm, 1--feld**
Sammelschiene, CU 12x5mm, 1--feld

Sammelschienen zum Schrankeinbau.

Nennstrom: 250 A
Breite/Dicke Sammelschiene: 5 - 5 mm
Höhe Sammelschiene: 12 mm
Länge der Sammelschiene: 250 mm
Anzahl Felder: 1
Mit Zähnen: Ja
Werkstoff: Kupfer
Altkupfer

gewähltes Fabrikat/Typ: '___________/___________'
liefern, montieren und betriebsfertig anschließen.
Menge: 5,000 St

**1.2.2.241 Quertraverse 2-feldig**
Quertraverse 2-feldig

Quertraverse zum Schrankeinbau.

Höhe: 77 mm
Breite: 500 mm
Tiefe: 20 mm
Länge: 500 mm
Werkstoff: Stahl

gewähltes Fabrikat/Typ: '___________/___________'
liefern, montieren und betriebsfertig anschließen.
Menge: 1,000 Set

**1.2.2.242 Tragschienen, 1800mm, für Schränke ab 160mm Tiefe, Set = 2 Stück**
Tragschienen, 1800mm, für Schränke ab 160mm Tiefe, Set
= 2 Stück

Tragschienen aus profiliertem und verzinktem
Stahlblech.

Höhe: 18 mm
Breite: 26,20 mm
Tiefe: 1797 mm
Länge: 1800 mm
Werkstoff: Metall
Oberfläche: Verzinkt

gewähltes Fabrikat/Typ: '___________/___________'
liefern, montieren und betriebsfertig anschließen.
Menge: 3,000 Set

**1.2.2.243 Phasenschiene 3 polig mit Gabelanschluss 10mm² 63A 12 Module**
Phasenschiene 3 polig mit Gabelanschluss 10mm² 63A 12
Module

Phasenschiene für passende Modulargeräte.

Nennstrom: 63 A
Polanzahl: 3
Länge: 210 mm
Stoßspannungsfestigkeit Uimp: 4500 V
Anschlussquerschnitt bei starrem Leiter: 10 mm²

gewähltes Fabrikat/Typ: '___________/___________'
liefern, montieren und betriebsfertig anschließen.
Menge: 3,000 St

**1.2.2.244 Phasenschiene 3 polig mit Gabelanschluss 10mm² 63A 12 Module**
Phasenschiene 3 polig mit Gabelanschluss 10mm² 63A 12
Module

Phasenschiene für passende Modulargeräte.

Nennstrom: 63 A
Polanzahl: 3
Länge: 210 mm
Stoßspannungsfestigkeit Uimp: 4500 V
Anschlussquerschnitt bei starrem Leiter: 10 mm²

gewähltes Fabrikat/Typ: '___________/___________'
liefern, montieren und betriebsfertig anschließen.
Menge: 2,000 St

**1.2.2.245 Abdeckstreifen, 219 mm, für 12 PLE, brechbar**
Abdeckstreifen, 219 mm, für 12 PLE, brechbar

Abdeckstreifen für Verteilerfeld.

Höhe: 54 mm
Breite: 219 mm
Tiefe: 12 mm
Farbe: Weiß
RAL Nummer: 9010

gewähltes Fabrikat/Typ: '___________/___________'
liefern, montieren und betriebsfertig anschließen.
Menge: 10,000 St

**1.2.2.246 Blechkerbschrauben, 4,2x9,5mm, 100 Stück**
Blechkerbschrauben, 4,2x9,5mm, 100 Stück

Technische Merkmale

Werkstoff
Werkstoff  Stahl

gewähltes Fabrikat/Typ: '___________/___________'
liefern, montieren und betriebsfertig anschließen.
Menge: 1,000 Set

**1.2.2.247 Endkappe, Schutzkappe/-streifen für Phasenschiene 2/3-polig, Berührung**
Endkappe, Schutzkappe/-streifen für Phasenschiene 2/3-
polig, Berührungsschutz

Technische Merkmale

Einsatzbedingungen
Isoliert  Ja

Funktionen
Art des Zubehörs
für Sammelschienen Berührungsschutzabdeckung
Endstück

Angebot nach Wahl des Bieters

gewähltes Fabrikat/Typ: '___________/___________'
liefern, montieren und betriebsfertig anschließen.
Menge: 10,000 St

**1.2.2.248 Abschottung, für Sammelschienenträger 40mm, zum seitlichen isolieren**
Abschottung, für Sammelschienenträger 40mm, zum
seitlichen isolieren

Technische Merkmale

Abmessungen
Höhe  195 mm
Breite  20 mm
Tiefe  35 mm

Werkstoff
Werkstoff  Kunststoff

Angebot nach Wahl des Bieters

gewähltes Fabrikat/Typ: '___________/___________'
liefern, montieren und betriebsfertig anschließen.
Menge: 2,000 St

*Hinweis: UV 2.2*

**1.2.2.249 Lasttrennschalter 4polig 400A mit Trennungsanzeige**
Lasttrennschalter 4polig 400A mit Trennungsanzeige

Lasttrennschalter nach DIN EN 60947-3 zur EIN/AUS-
Schaltung in Niederspannungsschaltanlagen.

Zum Aufbau auf Montageplatte.

Nennstrom für kurze Zeit ICW IEC 60947: 9 kA
Verriegelbar: Ja
IP-Klasse (Ingress Protection): IP00
Anschlussquerschnitt bei starrem Leiter: 240 mm²
Anschlussquerschnitt bei flexiblem Leiter: 240 mm²
Isolationsspannung Ui: 1000 V
Stoßspannungsfestigkeit Uimp: 8000 V
Verlustleistung pro Pol: 14,40 W
Gesamtverlustleistung unter Nennstrom: 57,60 W
Bemessungsbetriebsleistung bei 400 V AC AC1: 263000 W
Motorantrieb integriert: Nein
Betriebstemperatur: -20 - 70 °C

gewähltes Fabrikat/Typ: '___________/___________'
liefern, montieren und betriebsfertig anschließen.
Menge: 1,000 St

**1.2.2.250 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppelanschlussklemmen zum Anschluss von Rundleitern
und Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.251 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 2,000 St

**1.2.2.252 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 4,000 St

**1.2.2.253 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 12,000 St

**1.2.2.254 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 36,000 St

**1.2.2.255 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 2,000 St

**1.2.2.256 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 8,000 St

**1.2.2.257 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 22,000 St

**1.2.2.258 Anschlussklemme für Aluminium und Kupferleitungen, 25mm²-150mm², grau**
Anschlussklemme für Aluminium und Kupferleitungen,
25mm²-150mm², grau
Technische Merkmale

Elektrischer Strom
Nennstrom  290 A

Abmessungen
Höhe  49 mm
Breite  31 mm
Tiefe  84 mm

Installation, Montage
Montage auf DIN Schiene, Montageplatte

Anschluss
Anschlussquerschnitt bei flexiblem Leiter 25-150 mm²

Werkstoff
Farbe  Dunkelgrau

Konnektivität
Anschlussart  Schraubanschluss

Angebot nach Wahl des Bieters

gewähltes Fabrikat/Typ: '___________/___________'
liefern, montieren und betriebsfertig anschließen..
Menge: 8,000 St

**1.2.2.259 Schutzleiterklemme 70mm², Schraubtechnik**
Schutzleiterklemme 70mm², Schraubtechnik

Technische Merkmale

Elektrischer Strom
Nennstrom  0

Leistung
Gesamtverlustleistung unter Nennstrom  1 W

Abmessungen
Höhe  81,20 mm
Breite  75,20 mm
Tiefe  24 mm

Konnektivität
Anschlussart  Schraubanschluss

Werkstoff

Werkstoff  Polyamid (PA)

Installation, Montage
Montage auf  DIN Schiene

Anschluss
Anschlussquerschnitt bei flexiblem Leiter 16 - 70 mm²
Anschlussquerschnitt bei starrem Leiter  16 - 70 mm²

Angebot nach Wahl des Bieters

gewähltes Fabrikat/Typ: '___________/___________'
liefern, montieren und betriebsfertig anschließen..
Menge: 2,000 St

**1.2.2.260 Anschlussklemme für Aluminium und Kupferleitungen, 2,5mm²-50mm², grau**
Anschlussklemme für Aluminium und Kupferleitungen, 2,
5mm²-50mm², grau

Technische Merkmale

Elektrischer Strom
Nennstrom  160 A

Abmessungen
Höhe  43 mm
Breite  18 mm
Tiefe  49 mm

Installation, Montage
Montage auf  DIN Schiene

Werkstoff
Farbe  Lichtgrau

Werkstoff  Aluminium

Konnektivität

Anschlussart  Schraubanschluss

Angebot nach Wahl des Bieters

gewähltes Fabrikat/Typ: '___________/___________'
liefern, montieren und betriebsfertig anschließen..
Menge: 4,000 St

**1.2.2.261 Schutzleiterklemme 35mm², Schraubtechnik**
Schutzleiterklemme 35mm², Schraubtechnik

Technische Merkmale

Elektrischer Strom
Nennstrom  0

Leistung
Gesamtverlustleistung unter Nennstrom  1 W

Abmessungen
Höhe  51,50 mm
Breite  54 mm
Tiefe  16 mm

Konnektivität
Anschlussart  Schraubanschluss

Werkstoff
Werkstoff  Polyamid (PA)

Installation, Montage
Montage auf DIN Schiene

Anschluss
Anschlussquerschnitt bei flexiblem Leiter 35 mm² max.
Anschlussquerschnitt bei starrem Leiter  50 mm² max.

gewähltes Fabrikat/Typ: '___________/___________'
liefern, montieren und betriebsfertig anschließen.
Menge: 4,000 St

**1.2.2.262 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 1,000 St

**1.2.2.263 Durchgangsklemme 16mm²-Phase, 800V-76A, 2 Anschlüsse, Stecktechnik**
Durchgangsklemme 16mm²-Phase, 800V-76A, 2 Anschlüsse,
Stecktechnik

Reihenklemme für Verteiler/Schrank auf einer DIN-
Hutschiene.

Nennstrom: 76 A
Höhe: 50,50 mm
Breite: 79,10 mm
Tiefe: 12 mm
Anschlussquerschnitt bei flexiblem Leiter: 0.2 - 16 mm²
Anschlussquerschnitt bei starrem Leiter: 0.2 - 10 mm²
Farbe: Grau

gewähltes Fabrikat/Typ: '___________/___________'
liefern, montieren und betriebsfertig anschließen.
Menge: 12,000 St

**1.2.2.264 Schutzleiterklemme 16mm², 2 Anschlüsse, Stecktechnik**
Schutzleiterklemme 16mm², 2 Anschlüsse, Stecktechnik

Reihenklemme für Verteiler/Schrank auf einer DIN-
Hutschiene.

Nennstrom: 0 A
Verlustleistung des Gerätes + einer mittleren
Leitungslänge von 0,7m/pol: 1 W
Gesamtverlustleistung unter Nennstrom: 1 W
Höhe: 50,50 mm
Breite: 79,10 mm
Tiefe: 12 mm
Werkstoff: Polyamid (PA)
Montage auf: DIN Schiene
Anschlussquerschnitt bei flexiblem Leiter: 0.2 - 16 mm²
Anschlussquerschnitt bei starrem Leiter: 0.2 - 10 mm²

gewähltes Fabrikat/Typ: '___________/___________'
liefern, montieren und betriebsfertig anschließen.
Menge: 3,000 St

**1.2.2.265 Schrank, IP44/II, ca. 1950x800x205mm, leer**
Schrank, IP44/II, ca. 1950x800x205mm, leer

Einzelstandverteiler für die Innenraummontage mit VDE-
Gutachten (Fertigungsüberwachung) nach DIN EN 61439-1/-
2/-3. Zum Aufbau einer Niederspannungsverteilung bis
400 A, 3AC 230/400 V 50 Hz. Schutzart IP44,
Schutzklasse II, Luft- und Kriechstrecken nach DIN VDE
0110-1/-2. Bestehend aus Schrank mit Tür aus
pulverbeschichtetem, eingebranntem, stabil profiliertem
1 mm dickem Stahlblech. Waagerechte
Abfangschiene zur Stabilisierung im Schrank enthalten.
Tür frontbündig mit innenliegenden, justierbaren
Scharnieren, wahlweise rechts oder links anschlagbar
mit 110 Grad Öffnungswinkel. Tür mit Stangenverschluß
mit Dreipunktschließung. Sockelleiste (Höhe 100 mm)
serienmäßig montiert mit abnehmbarer Frontblende.
Hinweis: Wand- und Bodenbefestigung notwendig!
Türverschluß durch andere Schließungen austauschbar.
Schrank nebeneinander anflanschbar.

Höhe: 1950 mm
Breite: 800 mm
Tiefe: 205 mm
IP-Klasse (Ingress Protection): IP44
Schutzklasse: Schutzklasse II
Schließungstyp: Ohne Schloss
Anzahl Felder: 3
Montage auf: Bodenbefestigung
Farbe: Reinweiß
RAL Nummer: 9010
Anzahl Schranktüren: 2
Anzahl der Schlösser: 1

inkl. aller erforderlichen Neutralen Klemmen

Angebot nach Wahl des Bieters

gewähltes Fabrikat/Typ: '___________/___________'
liefern, montieren und betriebsfertig anschließen.
Menge: 1,000 St

**1.2.2.266 Baustein, 450x250mm, für Reihenklemmen waagerecht**
Baustein, 450x250mm, für Reihenklemmen waagerecht

Reihenklemmen- oder REG-Geräte Baustein mit Hutschiene
zum Aufbau einer Niederspannungsverteilung als
Schaltgerätekombination bis 1600A, Bemessungsspannung
3AC 690 V 50 Hz. Serienmäßig plombierbare
Berührungsschutzabdeckungen. VDE Zeichengenehmigung
nach DIN EN 61439-1/-2/-3 (VDE 0660 Teil 600-1/-2/-3).

Höhe: 450 mm
Breite: 250 mm
Tiefe: 125 mm
Anzahl Reihen: 3
Werkstoff: Kunststoff
RAL Nummer: 9010

gewähltes Fabrikat/Typ: '___________/___________'
liefern, montieren und betriebsfertig anschließen.
Menge: 1,000 St

**1.2.2.267 Baustein, 450x500mm, für Reihenklemmen waagerecht**
Baustein, 450x500mm, für Reihenklemmen waagerecht

Reihenklemmen- oder REG-Geräte Baustein mit Hutschiene
zum Aufbau einer Niederspannungsverteilung als
Schaltgerätekombination bis 1600A, Bemessungsspannung
3AC 690 V 50 Hz. Serienmäßig plombierbare
Berührungsschutzabdeckungen. VDE Zeichengenehmigung
nach DIN EN 61439-1/-2/-3 (VDE 0660 Teil 600-1/-2/-3).

Höhe: 450 mm
Breite: 500 mm
Tiefe: 125 mm
Anzahl Reihen: 3
Werkstoff: Kunststoff
RAL Nummer: 9010

gewähltes Fabrikat/Typ: '___________/___________'
liefern, montieren und betriebsfertig anschließen.
Menge: 1,000 St

**1.2.2.268 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 2,000 St

**1.2.2.269 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 3,000 St

**1.2.2.270 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 1,000 St

**1.2.2.271 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.272 Baustein, 300x250mm, für Lasttrennschalter 250/400A**
Baustein, 300x250mm, für Lasttrennschalter 250/400A

Leistungs-Lasttrennschalter Baustein zum Aufbau einer
Niederspannungsverteilung als Schaltgerätekombination
bis 1600A, Bemessungsspannung 3AC 690 V 50 Hz.
Serienmäßig plombierbare Berührungsschutzabdeckungen.
VDE Zeichengenehmigung nach DIN EN 61439-1/-2/-3 (VDE
0660 Teil 600-1/-2/-3).

Höhe: 300 mm
Breite: 250 mm
Tiefe: 110 mm
Mit Deckel: Ja
RAL Nummer: 9010

gewähltes Fabrikat/Typ: '___________/___________'
liefern, montieren und betriebsfertig anschließen.
Menge: 1,000 St

**1.2.2.273 Baustein, 300x250mm, für 2 Trenner NH00 (4 NH000) auf Hutschienen**
Baustein, 300x250mm, für 2 Trenner NH00 (4 NH000) auf
Hutschienen

Baustein für Sonderanwendung zum Aufbau einer
Niederspannungsverteilung als Schaltgerätekombination
bis 1600A, Bemessungsspannung 3AC 690 V 50 Hz.
Serienmäßig plombierbare Berührungsschutzabdeckungen.
VDE Zeichengenehmigung nach DIN EN 61439 -1/-2/-3 (VDE
0660 Teil 600 -1/-2/-3).

Höhe: 300 mm
Breite: 250 mm
Tiefe: 125 mm
RAL Nummer: 9010
Farbe: Reinweiß
Ist vormontiert: Ja
Montage auf: DIN Schiene
Nennstrom: 160 A
Sicherungsgröße: NH00
Mit Deckel: Ja

gewähltes Fabrikat/Typ: '___________/___________'
liefern, montieren und betriebsfertig anschließen.
Menge: 1,000 St

**1.2.2.274 Baustein, 300x250mm, für Sammelschienensystem 60mm, 4 polig, waagerech**
Baustein, 300x250mm, für Sammelschienensystem 60mm, 4
polig, waagerecht

Sammelschienenbaustein mit Sammelschienenträger zum
Aufbau einer Niederspannungsverteilung als
Schaltgerätekombination bis 1600A, Bemessungsspannung
3AC 690 V 50 Hz. Serienmäßig plombierbare
Berührungsschutzabdeckungen. VDE Zeichengenehmigung
nach DIN EN 61439-1 /-2/-3 (VDE 0660 Teil 600 -1/-2/-3)
.

Höhe: 300 mm
Breite: 250 mm
Tiefe: 110 mm
Breite/Dicke Sammelschiene: 5 - 10 mm
Höhe Sammelschiene: 20 mm
Abstand Sammelschienen: 60 mm
Montage auf: Sammelschienensystem
Polanzahl: 4
Nennstrom: 630 A
RAL Nummer: 9010
Werkstoff: Kunststoff
Mit Deckel: Ja

gewähltes Fabrikat/Typ: '___________/___________'
liefern, montieren und betriebsfertig anschließen.
Menge: 1,000 St

**1.2.2.275 Baustein, 300x250mm, leer**
Baustein, 300x250mm, leer

Leerbaustein als Platzreserve zum Aufbau einer
Niederspannungsverteilung als Schaltgerätekombination
bis 1600A, Bemessungsspannung 3AC 690 V 50 Hz.
Serienmäßig plombierbare Berührungsschutzabdeckungen.
VDE Zeichengenehmigung nach DIN EN 61439-1/-2/-3 (VDE
0660 Teil 600-1/-2/-3).

Höhe: 300 mm
Breite: 250 mm
Tiefe: 110 mm
Geschlossen: Ja
Farbe: Reinweiß
RAL Nummer: 9010
Werkstoff: Kunststoff

gewähltes Fabrikat/Typ: '___________/___________'
liefern, montieren und betriebsfertig anschließen.
Menge: 1,000 St

**1.2.2.276 CU-Schiene, 30x5mm, 1feldig, für Sammelschienensystem 60mm**
CU-Schiene, 30x5mm, 1feldig, für
Sammelschienensystem 60mm

Technische Merkmale

Elektrischer Strom
Nennstrom  400 A

Abmessunge
Breite/Dicke Sammelschiene 5 - 5 mm
Höhe Sammelschiene  30 mm
Länge der Sammelschiene 250 mm

Ausstattung
Anzahl Felder  1

Werkstoff
Werkstoff  Kupfer

gewähltes Fabrikat/Typ: '___________/___________'
liefern, montieren und betriebsfertig anschließen.
Menge: 4,000 St

**1.2.2.277 Tragschienen, 1800mm, für Schränke ab 160mm Tiefe, Set = 2 Stück**
Tragschienen, 1800mm, für Schränke ab 160mm Tiefe, Set
= 2 Stück

Tragschienen aus profiliertem und verzinktem
Stahlblech.

Höhe: 18 mm
Breite: 26,20 mm
Tiefe: 1797 mm
Länge: 1800 mm
Werkstoff: Metall
Oberfläche: Verzinkt

gewähltes Fabrikat/Typ: '___________/___________'
liefern, montieren und betriebsfertig anschließen.
Menge: 3,000 Satz

**1.2.2.278 Phasenschiene 3 polig mit Gabelanschluss 10mm² 63A 6 Module**
Phasenschiene 3 polig mit Gabelanschluss 10mm² 63A 6
Module

Phasenschiene für passende Modulargeräte.

Nennstrom: 63 A
Polanzahl: 3
Länge: 105 mm
Stoßspannungsfestigkeit Uimp: 4000 V
Anschlussquerschnitt bei starrem Leiter: 10 mm²

gewähltes Fabrikat/Typ: '___________/___________'
liefern, montieren und betriebsfertig anschließen.
Menge: 1,000 St

**1.2.2.279 Phasenschiene 3 polig mit Gabelanschluss 10mm² 63A 12 Module**
Phasenschiene 3 polig mit Gabelanschluss 10mm² 63A 12
Module

Phasenschiene für passende Modulargeräte.

Nennstrom: 63 A
Polanzahl: 3
Länge: 210 mm
Stoßspannungsfestigkeit Uimp: 4500 V
Anschlussquerschnitt bei starrem Leiter: 10 mm²

gewähltes Fabrikat/Typ: '___________/___________'
liefern, montieren und betriebsfertig anschließen.
Menge: 2,000 St

**1.2.2.280 Phasenschiene 3 polig mit Gabelanschluss 10mm² 63A 12 Module**
Phasenschiene 3 polig mit Gabelanschluss 10mm² 63A 12
Module

Phasenschiene für passende Modulargeräte.

Nennstrom: 63 A
Polanzahl: 3
Länge: 210 mm
Stoßspannungsfestigkeit Uimp: 4500 V
Anschlussquerschnitt bei starrem Leiter: 10 mm²

gewähltes Fabrikat/Typ: '___________/___________'
liefern, montieren und betriebsfertig anschließen.
Menge: 2,000 St

**1.2.2.281 Abdeckstreifen, 219 mm, für 12 PLE, brechbar**
Abdeckstreifen, 219 mm, für 12 PLE, brechbar

Abdeckstreifen für Verteilerfeld.

Höhe: 54 mm
Breite: 219 mm
Tiefe: 12 mm
Farbe: Weiß
RAL Nummer: 9010

gewähltes Fabrikat/Typ: '___________/___________'
liefern, montieren und betriebsfertig anschließen.
Menge: 11,000 St

**1.2.2.282 Berührungsschutzabdeckung, Berührungsschutz für Sammel- und Phasenschi**
Berührungsschutzabdeckung, Berührungsschutz für Sammel-
und Phasenschienen

Technische Merkmale

Funktionen
Art des Zubehörs für Sammelschienen
Berührungsschutzabdeckung Endstück

gewähltes Fabrikat/Typ: '___________/___________'
liefern, montieren und betriebsfertig anschließen.
Menge: 2,000 Set

**1.2.2.283 Endkappe, Schutzkappe/-streifen für Phasenschiene 2/3-polig, Berührung**
Endkappe, Schutzkappe/-streifen für Phasenschiene 2/3-
polig, Berührungsschutz

Technische Merkmale

Einsatzbedingungen
Isoliert  Ja

Funktionen
Art des Zubehörs
für Sammelschienen Berührungsschutzabdeckung
Endstück

Angebot nach Wahl des Bieters

gewähltes Fabrikat/Typ: '___________/___________'
liefern, montieren und betriebsfertig anschließen.
Menge: 10,000 St

**1.2.2.284 Abschottung, für Sammelschienenträger 40mm, zum seitlichen isolieren**
Abschottung, für Sammelschienenträger 40mm, zum
seitlichen isolieren

Technische Merkmale

Abmessungen
Höhe  195 mm
Breite  20 mm
Tiefe  35 mm

Werkstoff
Werkstoff  Kunststoff

Angebot nach Wahl des Bieters

gewähltes Fabrikat/Typ: '___________/___________'
liefern, montieren und betriebsfertig anschließen.
Menge: 1,000 St

*Hinweis: UV-Küche*

**1.2.2.285 Überspannungsableiter T2 4P 40kA TT/TNS Defektanzeige + Kontakt**
Überspannungsableiter T2 4P 40kA TT/TNS Defektanzeige +
Kontakt

Überspannungsableiter vom Typ 2 in 3+1-Schaltung, zum
Schutz von dreiphasigen TT- und TN-S-Systemen.
Bestehend aus einem vierfach Basiselement, drei
Schutzsteckern mit temperaturüberwachtem
Hochleistungsvaristor und einem Stecker als
Summenstromfunkenstrecke mit dynamischer
Abtrennvorrichtung. Optische Defektmeldung an den
Steckern bei Überlastung. Wechslerkontakt für
Defektfernmeldung. Anschlüsse für die aktiven Leiter
von unten, für Erde/PE und Fernmeldekontakt von oben.
Doppel-Klemmen zum Anschluss von Rundleitern und
Verdrahtungsbrücken. Beschriftungsmöglichkeit am
Basiselement.

Dauerbetriebsspannung UC gemäß IEC 61643-1: 275 V
Spannungsschutzstufe höher gemäß IEC 61643-1: 1,35 kV
Max. Ableitvermögen (Imax) L-N(PEN)/ N-PE: 40 kA
Höhe: 98,7 mm
Breite: 71 mm
Tiefe: 65,7 mm
Betriebstemperatur: -40 - 80 °C
Netzform: TN-S
TT
Mit Fernmeldekontakt: Ja
Frequenz: 50 - 60 Hz

Angebot nach Wahl des Bieters

gewähltes Fabrikat/Typ: '___________/___________'
liefern, montieren und betriebsfertig anschließen.
Menge: 1,000 St

**1.2.2.286 Leitungsschutzschalter 1 polig 6kA B-Charakteristik 10A 1 Modul**
Leitungsschutzschalter 1 polig 6kA B-Charakteristik 10A
1 Modul

Leitungsschutzschalter nach DIN EN 60898-1 (VDE 0641-
11) mit zeitverzögertem thermischen Auslöser für
Überlastschutz und elektromagnetischer Auslöser für
Kurzschlussschutz. Geeignet zum nachträglichen Anbau
von Zusatzeinrichtungen. Beschriftungsmöglichkeit
direkt am Gerät und Einzelentnahme aus dem
Phasenschienenverbund durch werkzeugloser
Schnellbefestigung

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2

Angebot nach Wahl des Bieters

gewähltes Fabrikat/Typ: '___________/___________'
liefern, montieren und betriebsfertig anschließen..
Menge: 3,000 St

**1.2.2.287 Sicherungslasttrennschalter LT NH00 160A,Rahmenklemme 95mm², Hutschien**
Sicherungslasttrennschalter LT NH00 160A,Rahmenklemme
95mm², Hutschiene

NH00-Sicherungslasttrennschalter für Montageplatte bzw.
Hutschienenmontage nach DIN EN 60947-3 (VDE 0660-107)
und geeignet für NH-Sicherungseinsätze nach IEC 60269-2
/ DIN VDE 0636-2. Bestehend aus 3-poligem
Schalterunterteil und plombierbarem Griffeinsatz,
Berührungsschutz am Griff, mit verschiebbarem
Klarsichtfenster zur Spannungsprüfung, allpolig
schaltend, zur Montage auf Hutprofilschiene oder
Montageplatte ohne zusätzliche Blende.

Nennstrom: 160 A
Nennstrom für kurze Zeit Icw 1s IEC 60947: 5 kA
Strombelastbarkeit bei AC22 in Kategorie B: 160 A
Sicherungsgröße: NH00
Anschlussquerschnitt bei flexiblem Leiter: 2.5 - 95 mm²
Anschlussquerschnitt bei starrem Leiter: 2.5 - 95 mm²
Betriebstemperatur: -25 - 55 °C
Nominales Drehmoment: 4,50 - 4,50 Nm
Frequenz: 50 - 60 Hz
Gesamtverlustleistung unter Nennstrom: 9 W
Gerätelebensdauer, mechanische Schaltspiele: 1400
Gerätelebensdauer, elektrische Schaltspiele: 200
Gerätelebensdauer (Summe Mech.- und
Elektrischelebensdauer) IEC 60947-3 Tab.4: 1600
Isolationsspannung Ui: 1000 V
IP-Klasse (Ingress Protection): IP3X
Tiefe: 80 mm

gewähltes Fabrikat/Typ: '___________/___________'
liefern, montieren und betriebsfertig anschließen.
Menge: 1,000 St

**1.2.2.288 Leitungsschutzschalter 3 polig 6kA B-Charakteristik 16A 3 Module**
Leitungsschutzschalter 3 polig 6kA B-Charakteristik 16A
3 Module

Leitungsschutzschalter nach DIN EN 60898-1 (VDE 0641-
11) mit zeitverzögertem thermischen Auslöser für
Überlastschutz und elektromagnetischer Auslöser für
Kurzschlussschutz. Geeignet zum nachträglichen Anbau
von Zusatzeinrichtungen. Beschriftungsmöglichkeit
direkt am Gerät und Einzelentnahme aus dem
Phasenschienenverbund durch werkzeugloser
Schnellbefestigung

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 7,000 St

**1.2.2.289 Fehlerstromschutzschalter 4 polig 6kA 40A 30mA Typ A**
Fehlerstromschutzschalter 4 polig 6kA 40A 30mA Typ A

Fehlerstrom-Schutzschalter (FI) nach DIN EN 61008-1
(VDE 0664-10), DIN EN 61008-2-1 (VDE 0664-11) mit
Doppelanschlussklemmen unten, externe blaue Test-Taste
und Fehlerstromanzeige. Geeignet zum nachträglichen
Anbau von Zusatzeinrichtungen. Anschlussklemmen mit
Draht-Einschiebe-Schutz, Beschriftungsmöglichkeit
direkt am Gerät.

Polart: 3P+N
Nennstrom: 40 A
Bemessungsfehlerstrom Idn: 30 mA
Isolationsspannung Ui: 500 V
Anzahl Module: 4
Typ des Fehlerstromschutzes: A
Anschlussquerschnitt des Eingangs und Ausgangs mit
Schrauben, bei flexiblem Leiter: 1 - 16 mm²

Angebot nach Wahl des Bieters

gewähltes Fabrikat/Typ: '___________/___________'
liefern, montieren und betriebsfertig anschließen.
Menge: 2,000 St

**1.2.2.290 Fehlerstromschutzschalter 4 polig 6kA 63A 30mA Typ A**
Fehlerstromschutzschalter 4 polig 6kA 63A 30mA Typ A

Fehlerstrom-Schutzschalter (FI) nach DIN EN 61008-1
(VDE 0664-10), DIN EN 61008-2-1 (VDE 0664-11) mit
Doppelanschlussklemmen unten, externe blaue Test-Taste
und Fehlerstromanzeige. Geeignet zum nachträglichen
Anbau von Zusatzeinrichtungen. Anschlussklemmen mit
Draht-Einschiebe-Schutz, Beschriftungsmöglichkeit
direkt am Gerät.

Polart: 3P+N
Nennstrom: 63 A
Bemessungsfehlerstrom Idn: 30 mA
Isolationsspannung Ui: 500 V
Anzahl Module: 4
Typ des Fehlerstromschutzes: A
Anschlussquerschnitt des Eingangs und Ausgangs mit
Schrauben, bei flexiblem Leiter: 1 - 16 mm²

gewähltes Fabrikat/Typ: '___________/___________'
liefern, montieren und betriebsfertig anschließen.
Menge: 5,000 St

**1.2.2.291 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG

gewähltes Fabrikat/Typ: '___________/___________'
liefern, montieren und betriebsfertig anschließen.
Menge: 8,000 St

**1.2.2.292 Leitungsschutzschalter 1 polig 6kA B-Charakteristik 16A 1 Modul**
Leitungsschutzschalter 1 polig 6kA B-Charakteristik 16A
1 Modul

Leitungsschutzschalter nach DIN EN 60898-1 (VDE 0641-
11) mit zeitverzögertem thermischen Auslöser für
Überlastschutz und elektromagnetischer Auslöser für
Kurzschlussschutz. Geeignet zum nachträglichen Anbau
von Zusatzeinrichtungen. Beschriftungsmöglichkeit
direkt am Gerät und Einzelentnahme aus dem
Phasenschienenverbund durch werkzeugloser
Schnellbefestigung

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

gewähltes Fabrikat/Typ: '___________/___________'
liefern, montieren und betriebsfertig anschließen.
Menge: 27,000 St

**1.2.2.293 Dreileiterklemme 2,5mm², 1xDurchgang L, 1xN-Trennung, 1xPE (N-Trennung**
Dreileiterklemme 2,5mm², 1xDurchgang L, 1xN-Trennung,
1xPE (N-Trennung über SaS)
Technische Merkmale

Elektrischer Strom
Nennstrom 22 A

Leistung
Gesamtverlustleistung unter Nennstrom  1W

Abmessungen
Höhe  51,20 mm
Breite 5 mm
Tiefe  95 mm

Anschluss
Anschlussquerschnitt bei flexiblem Leiter  0.13 - 4 mm²
Anschlussquerschnitt bei starrem Leiter  0.13 - 4 mm²

Werkstoff
Farbe  Grau
RAL Nummer  7030

Werkstoff  Polyamid (PA)

gewähltes Fabrikat/Typ: '___________/___________'
liefern, montieren und betriebsfertig anschließen.
Menge: 37,000 St

**1.2.2.294 Durchgangsklemme 2x Phase 2,5mm², Stecktechnik**
Durchgangsklemme 2x Phase 2,5mm², Stecktechnik

Technische Merkmale

Elektrischer Strom
Nennstrom  24 A

Leistung
Gesamtverustleistung unter Nennstrom  1 W

Abmessungen
Höhe  51,20 mm
Breite  5 mm
Tiefe  95 mm

Anschluss
Anschlussquerschnitt bei flexiblem Leiter 0.13 - 4 mm²
Anschlussquerschnitt bei starrem Leiter  0.13 - 4 mm²

Werkstoff
Farbe  Grau
RAL Nummer  7030

Werkstoff  Polyamid (PA)

gewähltes Fabrikat/Typ: '___________/___________'
liefern, montieren und betriebsfertig anschließen.
Menge: 7,000 St

**1.2.2.295 Verteilerblock 125A mit Frontabdeckung, 1polig, 2x 10-35²/2x 2,5-25²/6**
Verteilerblock 125A mit Frontabdeckung, 1polig, 2x 10-
35²/2x 2,5-25²/6x 1,5-16²

Technische Merkmale

Elektrischer Strom
Nennstrom  125 A

Architektur
Polanzahl  1

Abmessungen
Höhe  91 mm
Breite  27 mm
Tiefe  51 mm

Kapazität
Anzahl Module  1,50

gewähltes Fabrikat/Typ: '___________/___________'
liefern, montieren und betriebsfertig anschließen.
Menge: 4,000 St

**1.2.2.296 Schrank, IP44/II, 1100x1300x205mm, leer**
Schrank, IP44/II, 1100x1300x205mm, leer

Wandaufbauschrank für die Innenraummontage mit VDE-
Gutachten (Fertigungsüberwachung) nach DIN EN 61439-1/-
3 zur Aufputz-, Unterputz- oder teilversenkter Montage.
Zum Aufbau einer Niederspannungsverteilung bis 400 A,
3AC 230/400 V 50 Hz. Schutzart IP44, Schutzklasse II,
Luft- und Kriechstrecken nach DIN VDE 0110-1/-2.
Bestehend aus Schrank mit Tür aus pulverbeschichtetem,
eingebranntem, stabil profiliertem 1 mm dickem
Stahlblech. Tür frontbündig mit
innenliegenden, justierbaren Scharnieren, wahlweise
rechts oder links anschlagbar mit 110 Grad
Öffnungswinkel. Tür mit Vorreiber, ab Breite 800 mm und
bei allen Schränken ab einer Höhe von 1250 mm mit
Stangenverschluß mit Dreipunktschließung.
Hinweis: Türverschluß durch andere Schließungen
austauschbar. Schrank nebeneinander und übereinander
anflanschbar.

Höhe: 1100 mm
Breite: 1300 mm
Tiefe: 205 mm
IP-Klasse (Ingress Protection): IP44
Schutzklasse: Schutzklasse II
Schließungstyp: Ohne Schloss
Anzahl Felder: 5
Montage auf: Wandbefestigung
Farbe: Reinweiß
RAL Nummer: 9010
Anzahl Schranktüren: 2
Anzahl der Schlösser: 1

gewähltes Fabrikat/Typ: '___________/___________'
liefern, montieren und betriebsfertig anschließen.
Menge: 1,000 St

**1.2.2.297 Baustein, 300x500mm, für Reihenklemmen waagerecht**
Baustein, 300x500mm, für Reihenklemmen waagerecht

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 1,000 St

**1.2.2.298 Baustein, 300x500mm, für Reiheneinbaugeräte waagerecht, 4x12 PLE**
Baustein, 300x500mm, für Reiheneinbaugeräte waagerecht,
4x12 PLE

Reihenklemmen- oder REG-Geräte Baustein mit Hutschiene
zum Aufbau einer Niederspannungsverteilung als
Schaltgerätekombination bis 1600A, Bemessungsspannung
3AC 690 V 50 Hz. Serienmäßig plombierbare
Berührungsschutzabdeckungen. VDE Zeichengenehmigung
nach DIN EN 61439-1/-2/-3 (VDE 0660 Teil 600-1/-2/-3).

Höhe: 300 mm
Breite: 500 mm
Tiefe: 125 mm
Anzahl Reihen: 2
Werkstoff: Kunststoff
RAL Nummer: 9010

gewähltes Fabrikat/Typ: '___________/___________'
liefern, montieren und betriebsfertig anschließen.
Menge: 3,000 St

**1.2.2.299 Baustein, 300x250mm, für Reiheneinbaugeräte waagerecht, 2x12 PLE**
Baustein, 300x250mm, für Reiheneinbaugeräte waagerecht,
2x12 PLE

Reihenklemmen- oder REG-Geräte Baustein mit Hutschiene
zum Aufbau einer Niederspannungsverteilung als
Schaltgerätekombination bis 1600A, Bemessungsspannung
3AC 690 V 50 Hz. Serienmäßig plombierbare
Berührungsschutzabdeckungen. VDE Zeichengenehmigung
nach DIN EN 61439-1/-2/-3 (VDE 0660 Teil 600-1/-2/-3).

Höhe: 300 mm
Breite: 250 mm
Tiefe: 125 mm
Anzahl Reihen: 2
Werkstoff: Kunststoff
RAL Nummer: 9010

gewähltes Fabrikat/Typ: '___________/___________'
liefern, montieren und betriebsfertig anschließen.
Menge: 3,000 St

**1.2.2.300 Baustein, 150x500mm, für Reiheneinbaugeräte waagerecht, 2x12 PLE**
Baustein, 150x500mm, für Reiheneinbaugeräte waagerecht,
2x12 PLE

Reihenklemmen- oder REG-Geräte Baustein mit Hutschiene
zum Aufbau einer Niederspannungsverteilung als
Schaltgerätekombination bis 1600A, Bemessungsspannung
3AC 690 V 50 Hz. Serienmäßig plombierbare
Berührungsschutzabdeckungen. VDE Zeichengenehmigung
nach DIN EN 61439-1/-2/-3 (VDE 0660 Teil 600-1/-2/-3).

Höhe: 150 mm
Breite: 500 mm
Tiefe: 125 mm
Anzahl Reihen: 1
Werkstoff: Kunststoff
RAL Nummer: 9010

gewähltes Fabrikat/Typ: '___________/___________'
liefern, montieren und betriebsfertig anschließen.
Menge: 1,000 St

**1.2.2.301 Baustein, 150x250mm, für Reiheneinbaugeräte waagerecht, 1x12 PLE**
Baustein, 150x250mm, für Reiheneinbaugeräte waagerecht,
1x12 PLE

Reihenklemmen- oder REG-Geräte Baustein mit Hutschiene
zum Aufbau einer Niederspannungsverteilung als
Schaltgerätekombination bis 1600A, Bemessungsspannung
3AC 690 V 50 Hz. Serienmäßig plombierbare
Berührungsschutzabdeckungen. VDE Zeichengenehmigung
nach DIN EN 61439-1/-2/-3 (VDE 0660 Teil 600-1/-2/-3).

Höhe: 150 mm
Breite: 250 mm
Tiefe: 125 mm
Anzahl Reihen: 1
Werkstoff: Kunststoff
RAL Nummer: 9010

gewähltes Fabrikat/Typ: '___________/___________'
liefern, montieren und betriebsfertig anschließen.
Menge: 1,000 St

**1.2.2.302 Baustein, 300x500mm, für 1 Trenner NH00 und 2x17 PLE auf Hutschienen**
Baustein, 300x500mm, für 1 Trenner NH00 und 2x17 PLE
auf Hutschienen

Baustein für Sonderanwendung zum Aufbau einer
Niederspannungsverteilung als Schaltgerätekombination
bis 1600A, Bemessungsspannung 3AC 690 V 50 Hz.
Serienmäßig plombierbare Berührungsschutzabdeckungen.
VDE Zeichengenehmigung nach DIN EN 61439 -1/-2/-3 (VDE
0660 Teil 600 -1/-2/-3).

Höhe: 300 mm
Breite: 500 mm
Tiefe: 110 mm
RAL Nummer: 9010
Farbe: Reinweiß
Ist vormontiert: Ja
Montage auf: DIN Schiene
Nennstrom: 160 A
Sicherungsgröße: NH00
Mit Deckel: Ja

gewähltes Fabrikat/Typ: '___________/___________'
liefern, montieren und betriebsfertig anschließen.
Menge: 1,000 St

**1.2.2.303 Baustein, 300x250mm, für Sammelschienensystem 60mm, 4 polig, waagerech**
Baustein, 300x250mm, für Sammelschienensystem 60mm, 4
polig, waagerecht

Sammelschienenbaustein mit Sammelschienenträger zum
Aufbau einer Niederspannungsverteilung als
Schaltgerätekombination bis 1600A, Bemessungsspannung
3AC 690 V 50 Hz. Serienmäßig plombierbare
Berührungsschutzabdeckungen. VDE Zeichengenehmigung
nach DIN EN 61439-1 /-2/-3 (VDE 0660 Teil 600 -1/-2/-3)
.

Höhe: 300 mm
Breite: 250 mm
Tiefe: 110 mm
Breite/Dicke Sammelschiene: 5 - 10 mm
Höhe Sammelschiene: 20 mm
Abstand Sammelschienen: 60 mm
Montage auf: Sammelschienensystem
Polanzahl: 4
Nennstrom: 630 A
RAL Nummer: 9010
Werkstoff: Kunststoff
Mit Deckel: Ja

gewähltes Fabrikat/Typ: '___________/___________'
liefern, montieren und betriebsfertig anschließen.
Menge: 1,000 St

**1.2.2.304 Baustein,150x500mm, leer**
Baustein,150x500mm, leer

Leerbaustein als Platzreserve zum Aufbau einer
Niederspannungsverteilung als Schaltgerätekombination
bis 1600A, Bemessungsspannung 3AC 690 V 50 Hz.
Serienmäßig plombierbare Berührungsschutzabdeckungen.
VDE Zeichengenehmigung nach DIN EN 61439-1/-2/-3 (VDE
0660 Teil 600-1/-2/-3).

Höhe: 150 mm
Breite: 500 mm
Tiefe: 110 mm
Geschlossen: Ja
Farbe: Reinweiß
RAL Nummer: 9010
Werkstoff: Kunststoff

gewähltes Fabrikat/Typ: '___________/___________'
liefern, montieren und betriebsfertig anschließen.
Menge: 1,000 St

**1.2.2.305 Sammelschiene, CU 12x5mm, 2--feld**
Sammelschiene, CU 12x5mm, 2--feld

Sammelschienen zum Schrankeinbau.

Nennstrom: 250 A
Breite/Dicke Sammelschiene: 5 - 5 mm
Höhe Sammelschiene: 12 mm
Länge der Sammelschiene: 500 mm
Anzahl Felder: 2
Mit Zähnen: Ja
Werkstoff: Kupfer
Altkupfer

gewähltes Fabrikat/Typ: '___________/___________'
liefern, montieren und betriebsfertig anschließen.
Menge: 4,000 St

**1.2.2.306 Tragschienen, 1050mm, für Schränke ab 160mm Tiefe, Set = 2 Stück**
Tragschienen, 1050mm, für Schränke ab 160mm Tiefe, Set
= 2 Stück

Tragschienen aus profiliertem und verzinktem
Stahlblech.

Höhe: 18 mm
Breite: 26,20 mm
Tiefe: 1047 mm
Länge: 1050 mm
Werkstoff: Stahl
Oberfläche: Verzinkt

gewähltes Fabrikat/Typ: '___________/___________'
liefern, montieren und betriebsfertig anschließen.
Menge: 3,000 Set

**1.2.2.307 Phasenschiene 3 polig mit Gabelanschluss 10mm² 63A 10 Module**
Phasenschiene 3 polig mit Gabelanschluss 10mm² 63A 10
Module

Phasenschiene für die 3-phasige Einspeisung von bis zu
6 Leitungsschutzschalter aus einem 4-poligen Gruppen-
FI.

Nennstrom: 63 A
Polanzahl: 3
Länge: 177 mm
Stoßspannungsfestigkeit Uimp: 4500 V
Anschlussquerschnitt bei starrem Leiter: 10 mm²

gewähltes Fabrikat/Typ: '___________/___________'
liefern, montieren und betriebsfertig anschließen.
Menge: 5,000 St

**1.2.2.308 Phasenschiene 3 polig mit Gabelanschluss 10mm² 63A 12 Module**
Phasenschiene 3 polig mit Gabelanschluss 10mm² 63A 12
Module

Phasenschiene für passende Modulargeräte.

Nennstrom: 63 A
Polanzahl: 3
Länge: 210 mm
Stoßspannungsfestigkeit Uimp: 4500 V
Anschlussquerschnitt bei starrem Leiter: 10 mm²

gewähltes Fabrikat/Typ: '___________/___________'
liefern, montieren und betriebsfertig anschließen.
Menge: 2,000 St

**1.2.2.309 Abdeckstreifen, 219 mm, für 12 PLE, brechbar**
Abdeckstreifen,  219 mm, für 12 PLE, brechbar

Abdeckstreifen für Verteilerfeld.

Höhe: 54 mm
Breite: 219 mm
Tiefe: 12 mm
Farbe: Weiß
RAL Nummer: 9010

gewähltes Fabrikat/Typ: '___________/___________'
liefern, montieren und betriebsfertig anschließen.
Menge: 12,000 St

**1.2.2.310 Endkappe, Schutzkappe/-streifen für Phasenschiene 2/3-polig, Berührung**
Endkappe, Schutzkappe/-streifen für Phasenschiene 2/3-
polig, Berührungsschutz

Technische Merkmale

Einsatzbedingungen
Isoliert  Ja

Funktionen
Art des Zubehörs
für Sammelschienen Berührungsschutzabdeckung
Endstück

Angebot nach Wahl des Bieters

gewähltes Fabrikat/Typ: '___________/___________'
liefern, montieren und betriebsfertig anschließen.
Menge: 14,000 St

**1.2.2.311 Abschottung, für Sammelschienenträger 40mm, zum seitlichen isolieren**
Abschottung, für Sammelschienenträger 40mm, zum
seitlichen isolieren

Technische Merkmale

Abmessungen
Höhe  195 mm
Breite  20 mm
Tiefe  35 mm

Werkstoff
Werkstoff  Kunststoff

Angebot nach Wahl des Bieters

gewähltes Fabrikat/Typ: '___________/___________'
liefern, montieren und betriebsfertig anschließen.
Menge: 1,000 St

##### Gruppe 1.2.3 Verlegesysteme

*Hinweis: Kabeltrassen ohne Funktionserhalt*

**1.2.3.1 Kabelbühne Höhe 60 mm; Breite 150 mm**
Kabelbühne

Höhe 60 mm; Breite 150 mm

Liefern inkl. Abhänger bis 500 mm und Ausleger und
betriebsfertig montieren
Menge: 5,000 m

**1.2.3.2 Kabelbühne Höhe 60 mm; Breite 200 mm**
Kabelbühne

Höhe 60 mm; Breite 200 mm

Liefern inkl. Abhänger bis 500 mm und Ausleger und
betriebsfertig montieren
Menge: 70,000 m

**1.2.3.3 Kabelbühne Höhe 60 mm; Breite 300 mm**
Kabelbühne

Höhe 60 mm; Breite 300 mm

Liefern inkl. Abhänger bis 500 mm und Ausleger und
betriebsfertig montieren
Menge: 35,000 m

**1.2.3.4 Kabelbühne Höhe 60 mm; Breite 400 mm**
Kabelbühne

Höhe 60 mm; Breite 400 mm

Liefern inkl. Abhänger bis 500 mm und Ausleger und
betriebsfertig montieren
Menge: 150,000 m

**1.2.3.5 Kabelbühne Höhe 60 mm; Breite 500 mm**
Kabelbühne

Höhe 60 mm; Breite 500 mm

Liefern inkl. Abhänger bis 500 mm und Ausleger und
betriebsfertig montieren
Menge: 5,000 m

**1.2.3.6 Kabelbühne Höhe 60 mm; Breite 600 mm**
Kabelbühne

Höhe 60 mm; Breite 600 mm

Liefern inkl. Abhänger bis 500 mm und Ausleger und
betriebsfertig montieren
Menge: 1,000 m

**1.2.3.7 T-Abgang für Kabeltrasse Höhe 60 mm; Breite 200 mm; Abgang 200 mm**
Formstück für Kabeltrasse

Höhe 60 mm; Breite 200 mm; Abgang 200 mm

Liefern inkl. Abhänger bis 500 mm und Ausleger und
betriebsfertig montieren
Menge: 2,000 St

**1.2.3.8 T-Abgang für Kabeltrasse Höhe 60 mm; Breite 400 mm; Abgang 300mm**
Formstück für Kabeltrasse

Höhe 60 mm; Breite 400 mm; Abgang 300 mm

Liefern inkl. Abhänger bis 500 mm und Ausleger und
betriebsfertig montieren
Menge: 1,000 St

**1.2.3.9 T-Abgang für Kabeltrasse Höhe 60 mm; Breite 400 mm; Abgang 400 mm**
Formstück für Kabeltrasse

Höhe 60 mm; Breite 400 mm; 400 mm

Liefern inkl. Abhänger bis 500 mm und Ausleger und
betriebsfertig montieren
Menge: 3,000 St

**1.2.3.10 T-Abgang für Kabeltrasse Höhe 60 mm; Breite 500 mm; Abgang 400 mm**
Formstück für Kabeltrasse

Höhe 60 mm; Breite 500 mm; Abgang 400 mm

Liefern inkl. Abhänger bis 500 mm und Ausleger und
betriebsfertig montieren
Menge: 1,000 St

*Hinweis: Kabeltrassen in Funktionserhalt*

**1.2.3.11 Kabelbühne Höhe 60 mm; Breite 200 mm; E30**
Kabelbühne

Höhe 60 mm; Breite 300 mm, E30

Liefern inkl. Abhänger bis 500 mm und Ausleger und
betriebsfertig montieren
Menge: 120,000 m

**1.2.3.12 Kabelleiter als Steigetrasse, 200 mm; E30**
Kabelleiter als Steigetrasse, 300 mm; E30

Steigetrasse 300 mm, feuerverzinkt, für
Wandbefestigung, einschl. Registerschellen
für die Montage der Kabel,

komplett einschl. Klein- und Befestigungsmaterial
liefern und montieren.
Menge: 20,000 m

*Hinweis: Steigetrasse...*
Steigetrasse
Bogen für Kabeltrasse

Höhe 60 mm; Breite 600 mm

Liefern inkl. Abhänger bis 500 mm und Ausleger und
betriebsfertig montieren

**1.2.3.13 Kabelleiter als Steigetrasse, 300 mm**
Kabelleiter als Steigetrasse, 300 mm

Steigetrasse 300 mm, feuerverzinkt, für
Wandbefestigung, einschl. Registerschellen
für die Montage der Kabel,

komplett einschl. Klein- und Befestigungsmaterial
liefern und montieren.
Menge: 20,000 m
DIN 276-93: 444

**1.2.3.14 Kabelleiter als Steigetrasse, 400 mm**
Kabelleiter als Steigetrasse, 400 mm

Steigetrasse 400 mm, feuerverzinkt, für
Wandbefestigung, einschl. Registerschellen
für die Montage der Kabel,

komplett einschl. Klein- und Befestigungsmaterial
liefern und montieren.
Menge: 20,000 m
DIN 276-93: 444

**1.2.3.15 Kabel- bzw. Leitungssammelhalter für ca. 15 Installationsleitungen,**
Kabel- bzw. Leitungssammelhalter für ca. 15
Installationsleitungen,

für allgemeine Anwendung, geeignet für Wand- und Decken
und Hohlraumbodenmontage. Befestigungslöcher 6 mm²,
empfohlener Befestigungsabstand bei voller Belegung 50-
60 cm.
Menge: 150,000 St
DIN 276-93: 444

**1.2.3.16 Kabel- bzw. Leitungssammelhalter, s.w.v., jedoch für ca. 30 Installationsleitungen**
Menge: 250,000 St
DIN 276-93: 444

**1.2.3.17 starres Kunststoff-Isolierrohr für mittlere Druckbeanspruchung Typ 32**
starres Kunststoff-Isolierrohr für mittlere
Druckbeanspruchung Typ 32

Elektroinstallationsrohr gemäß VDE 0605, DIN EN 50086-1
und DIN EN 50086-2-1, als starres
Kunststoff-Isolierrohr,
glatt, für mittlere Druckbeanspruchung, 750 N/5cm,
selbstverlöschend

Größe Typ 32:
Außen D.:32,0 mm
Innen D.:  28,6 mm

einschl. Muffen, Klein- und Befestigungsmaterial
liefern und
auf Putz montieren.
Menge: 50,000 m
DIN 276-93: 444

**1.2.3.18 starres Kunststoff-Isolierrohr für mittlere Druckbeanspruchung Typ 40**
starres Kunststoff-Isolierrohr für mittlere
Druckbeanspruchung Typ 40

Elektroinstallationsrohr gemäß VDE 0605, DIN EN 50086-1
und DIN EN 50086-2-1, als starres
Kunststoff-Isolierrohr,
glatt, für mittlere Druckbeanspruchung, 750 N/5cm,
selbstverlöschend

Größe Typ 32:
Außen D.:40 mm
Innen D.:  36,6 mm

einschl. Muffen, Klein- und Befestigungsmaterial
liefern und
auf Putz montieren.
Menge: 50,000 m
DIN 276-93: 444

**1.2.3.19 starres Kunststoff-Isolierrohr für mittlere Druckbeanspruchung Typ 20**
starres Kunststoff-Isolierrohr für mittlere
Druckbeanspruchung Typ 20  a. P., s.w.v.
Menge: 64,000 m
DIN 276-93: 444

**1.2.3.20 starres Kunststoff-Isolierrohr für mittlere Druckbeanspruchung Typ 25**
starres Kunststoff-Isolierrohr für mittlere
Druckbeanspruchung Typ 25  a. P., s.w.v.
Menge: 73,000 m
DIN 276-93: 444

**1.2.3.21 Brüstungskanal 67 x 170 mm**
Brüstungskanal 67 mm x 170 mm aluminium Farbe nach Wahl
des Auftraggebers
Lieferlänge: 2000 mm 2
3-Kammer-System für die Trennung von Energie- und
Datenleitungen Bodenlochung im Abstand von 50 mm und
200 mm. Inkl. Oberteil sowie Befestigungsmaterial.

einschl. Muffen, Klein- und Befestigungsmaterial sowie
Endplatten und Deckel  liefern und auf Putz montieren.
Menge: 50,000 m
DIN 276-93: 444

**1.2.3.22 Brüstungskanal als Bogen 67 x 170 mm**
Brüstungskanal als Bogen 67 mm x 170 mm aluminium Farbe
nach Wahl des Auftraggebers

einschl. Muffen, Klein- und Befestigungsmaterial und
Deckel liefern und auf Putz montieren.
Menge: 53,000 St
DIN 276-93: 444

*Hinweis: Bodenkanal, estrichüberdeckt*

**1.2.3.23 Unterflurkanal**
Unterflurkanal

Installationskanal zur Verlegung elektrischer Kabel
und Leitungen in estrichüberdeckten Unterflur-Systemen
nach EN 50085-2-2. Allseitig geschlossenes
Rechteckprofil
mit Trennsteg und durchlaufender Trennstegmarkierung
auf dem Kanaloberteil.

Werkstoff: Stahl
Oberfläche: bandverzinkt
Länge: 2000 mm
Kanalhöhe: 38 ÷ mm
Breite: 250 mm
Anzahl der Züge: 2 St.

Angebotenes Fabrikat
Fabrikat:
Typ

kompl. mit allem systemgebundenen oder gleichwertigem
Zubehör liefern, betriebsfertig anschließen und
montieren.
Menge: 30,000 m

**1.2.3.24 Vertikalkrümmer**
Vertikalkrümmer
Vertikal-Krümmer, 90°, als Systembestandteil zu
estrichüberdeckten und estrichbündigen Unterflur-
Elektro-Installationskanälen nach EN 50085-2-2.
Allseitig geschlossenes Rechteckprofil mit Trennsteg
zur Richtungsänderung der Kanalführung
(horizontalvertikal).
Schenkellänge außen in mm: 200 x 200.
Werkstoff: Stahl
Oberfläche: bandverzinkt
Kanalhöhe: 38 ÷ mm
Breite: 250 mm
Anzahl der Züge: 2 St.

Angebotenes Fabrikat
Fabrikat:
Typ

kompl. mit allem systemgebundenen oder gleichwertiges
Zubehör liefern,
betriebsfertig anschließen und montieren.
Menge: 5,000 St

**1.2.3.25 Unterflur-Gerätedose**
Unterflur-Gerätedose

Unterflur-Zug- und -Abzweigdose mit
Seitenwänden aus Stahlblech als Systembestandteil
von
estrichüberdeckten Elektro-Installationssystemen
nach
EN 50085-2-2, mit Schnellverstellung der
Dosenhöhe; mit
estrichbündiger Abzugskante; mit innen liegender
stufenloser Höhennivellierung; mit schalltechnischer
Entkopplungsmöglichkeit nach Estrichverlegung; mit
Montagedeckel, Nenngröße für
Geräteeinbaueinheiten R4.
Der Installationsraum der Dose vergrößert sich mit

Nivellierung auf Oberkante Estrich.
Die Seitenwände sind entsprechend den Kanal-
Nenngrößen
(Kanalbreite: 190 ÷ 250 mm, Kanalhöhe: 28 ÷ 48
mm)
perforiert.
Werkstoff: Stahl, FS
Estrichabzugskante: Aluminium
Estrichhöhe: 70 ÷ 125mm
Installationsraum: 6,09 ÷ 11,63 dm³
Nenngröße für Geräteeinbaueinheiten: 250

Angebotenes Fabrikat
Fabrikat:
Typ

kompl. mit allem systemgebundenen Zubehör
liefern,
betriebsfertig anschließen und montieren.
Menge: 12,000 St

##### Gruppe 1.2.4 Installationsgeräte

*Hinweis: Aufputzprogramm*

**1.2.4.1 FR-Ausschalter-Schukosteckdose-Kombination**
Aus-/Wechselschalter  Kombination IP44 Feuchtraum

- Steckdose mit Aus-/Wechselschalter
- Steckdose mit Klappdeckel
- Taster beleuchtbar im Sinne der
Arbeitsstättenverordnung
  durch Lampe
- mit Federklemmen für Leiter bis 2,5 mm²
- Gehäuseabmessungen (B x H x T): 75 x 151 x 58 mm
-  2 Leitungseinführungen

Angebot nach Wahl des Bieters
Eingesetztes
Fabrikat/Typ:.......................................

komplett liefern und montieren
Menge: 9,000 St

**1.2.4.2 Not-Aus-Taster**
Not-Aus-Taster

Gehäuse Titan, Komplettgerät, Bauform: Pilzform,
Durchmesser: 38 mm, unbeleuchtet, Zugentriegelung,
Anschlussart: Schraubanschluss, Beschreibung:
überlistungssicher nach ISO 13850/EN 418, Farbe
Pilzstößel: rot, Farbe Gehäusedeckel: gelb, Schutzart:
IP66, IP69K, Anbindung an SmartWire-DT: nein,
Kontaktbestückung Ö=Öffner: 1 Ö, Kontaktbestückung
S=Schließer: 1 S, Kontaktbestückung
Hinweis=Sicherheitsfunktion, durch Zwangsöffnung nach
IEC/EN 60947-5-1, Weg des Bedienteils und
Betätigungskraft nach DIN EN 60947-5-1, K.5.4.1
Zwangsöffnungsweg: mm 4.8, maximaler Weg: mm 5.7,
Mindestkraft für Zwangsöffnung: N 20, Frontabmessung:
35, Normen und Bestimmungen: IEC/EN 60947, VDE 0660,
Einbaulage: beliebig

Eingesetztes
Fabrikat/Typ:.......................................

komplett liefern und montieren
Menge: 6,000 St

**1.2.4.3 Energiewürfel bestückt mit 4 x Schutzkontaktsteckdose**
Energiewürfel bestückt mit 4 x Schutzkontaktsteckdose
 inkl. Kettenabhängung bis 3 m

liefern, inkl. Klein und Befestigungsmaterial und
betriebsfertig anschließen

Angebot nach Wahl des Bieters
Eingesetztes
Fabrikat/Typ:.......................................

komplett liefern und montieren
Menge: 16,000 St

**1.2.4.4 Energie Poller**
Energie Poller

Produktmerkmale:
Aus Stahlrohr
Wandstärke 4,5 mm
Galvanisch verzinkt
Gelb chromatiert
Pulverbeschichtet
Farbe: anthrazit (RAL 7016)
anscharnierte Versorgungsöffnung mit
Profilhalbzylinderschloss
Maße (H x Ø): 1050 x 273 mm (innen)
Gewicht: ca. 60 kg
Leitungsauslass unten: (H x B) 60 x 70 mm
Bodenmontageflansch: Ø 390 mm
4 Befestigungsbohrungen 15,5 mm
zur Befestigung auf vorhandenes Fundament

Technische Daten:
Bestückung: 1 CEE 32A, 5p, 400V; 1 CEE 16A, 5p, 400V; 2
SCHUKO® 16A, 230V
Absicherung: 1 FI 40A, 4p, 0,03A; 1 LS 32A, 3p, C; 1 LS
16A, 3p, C; 2 LS 16A, 1p, B
Vorsicherung max.: 40 A
InA: 40 A
RDF: 0,75
Anschluss / Zuleitung: für 1 Leitung bis 5 x 10 mm²
Gehäusegröße: 1050 x 273 mm (H x Ø innen)
Schutzgrad: IP 44

liefern, inkl. Klein und Befestigungsmaterial und
betriebsfertig anschließen

Angebot nach Wahl des Bieters
Eingesetztes
Fabrikat/Typ:.......................................

komplett liefern und montieren
Menge: 1,000 St

**1.2.4.5 Doppelsteckdose m. Schutzkontakt, aP**
Doppelstteckdose m. Schutzkontakt, aP

DIN VDE 0620, mit Zentral-/Vollplatte, in Aufputz-
Ausführung, mit Kinderschutz, schraubenlosen
Steckanschluss, in Standardausführung,

Leistung:  2-polig + PE, 10/16 A, 250 V

Angebot nach Wahl des Bieters
Eingesetztes
Fabrikat/Typ:.......................................

kompl. mit allem systemgebundenen Zubehör liefern,
betriebsfertig anschließen und montieren.
Menge: 33,000 St
DIN 276-93: 444

*Hinweis: Unterputzprogramm*

**1.2.4.6 Aus-/Wechselschalter uP**
Aus-/Wechselschalter uP

Installationsschalter, DIN VDE 0632, mit Flächenwippe,
in
Unterputz-Ausführung, mit schraubenlosem
Steckanschluss, in Standardausführung,  inkl.
anteiligem Rahmen und
Geräteeinbaudose in zugelassener Wandqualität.

Leistung:  10 A, 250 V

Angebot nach Wahl des Bieters
Eingesetztes
Fabrikat/Typ:.......................................

kompl. mit allem systemgebundenen Zubehör liefern,
betriebsfertig anschließen und montieren.
Menge: 9,000 St
DIN 276-93: 444

**1.2.4.7 Doppelwechselschalter uP**
Doppelwechselschalter uP

Installationsschalter, DIN VDE 0632, mit Flächenwippe,
in Unterputz-Ausführung, mit schraubenlosem
Steckanschluss, in Standardausführung,  inkl.
anteiligem Rahmen und Geräteeinbaudose in zugelassener
Wandqualität.

Leistung:  10 A, 250 V

Angebot nach Wahl des Bieters
Eingesetztes
Fabrikat/Typ:.......................................

kompl. mit allem systemgebundenen Zubehör liefern,
betriebsfertig anschließen und montieren.
Menge: 14,000 St
DIN 276-93: 444

**1.2.4.8 Serienschalter uP**
Serienschalter uP

Installationsschalter, DIN VDE 0632, mit Flächenwippe,
in
Unterputz-Ausführung, mit schraubenlosem
Steckanschluss, in Standardausführung,  inkl.
anteiligem Rahmen und
Geräteeinbaudose in zugelassener Wandqualität.

Leistung:  10 A, 250 V

Angebot nach Wahl des Bieters
Eingesetztes
Fabrikat/Typ:.......................................

kompl. mit allem systemgebundenen Zubehör liefern,
betriebsfertig anschließen und montieren.
Menge: 33,000 St
DIN 276-93: 444

**1.2.4.9 Kreuzschalter uP**
Kreuzschalter uP

Installationsschalter, DIN VDE 0632, mit Flächenwippe,
in
Unterputz-Ausführung, mit schraubenlosem
Steckanschluss, in Standardausführung,  inkl.
anteiligem Rahmen und
Geräteeinbaudose in zugelassener Wandqualität.

Leistung:  10 A, 250 V

Angebot nach Wahl des Bieters
Eingesetztes
Fabrikat/Typ:.......................................

kompl. mit allem systemgebundenen Zubehör liefern,
betriebsfertig anschließen und montieren.
Menge: 4,000 St
DIN 276-93: 444

**1.2.4.10 Taster uP**
Taster uP

Installationsschalter, DIN VDE 0632, mit Flächenwippe,
in Unterputz-Ausführung, mit schraubenlosem
Steckanschluss, in Standardausführung,  inkl.
anteiligem Rahmen und Geräteeinbaudose in zugelassener
Wandqualität.

Leistung:  10 A, 250 V

Angebot nach Wahl des Bieters
Eingesetztes
Fabrikat/Typ:.......................................

kompl. mit allem systemgebundenen Zubehör liefern,
betriebsfertig anschließen und montieren.
Menge: 6,000 St
DIN 276-93: 444

**1.2.4.11 LED Tastdimmer mit Nebenstelleingang uP**
LED Tastdimmer mit Nebenstelleingang uP

Installationsschalter, DIN VDE 0632, mit Flächenwippe,
in Unterputz-Ausführung, mit schraubenlosem
Steckanschluss, in Standardausführung,  inkl.
anteiligem Rahmen und Geräteeinbaudose in zugelassener
Wandqualität.

Leistung:  10 A, 250 V

Angebot nach Wahl des Bieters
Eingesetztes
Fabrikat/Typ:.......................................

kompl. mit allem systemgebundenen Zubehör liefern,
betriebsfertig anschließen und montieren.
Menge: 2,000 St
DIN 276-93: 444

**1.2.4.12 Deckenpräsenzmelder 360°, 8m**
Deckenpräsenzmelder 360°

Präsenzmelder für die Deckenmontage im Außen und
Innenbereich. 360 Grad-Flächenüberwachung auf einer
Länge von 8 m
-Bedienelemente zur Einstellung der Helligkeitsschwelle
 und Zeit.
-LED-Funktionsanzeige zur schnellen Ausrichtung am
Montageort.

Netzspannung:  AC 230 V +/-10 %, 50 Hz
Eigenverbrauch:  < 1 W
Erfassungswinkel:  360 Grad
Reichweite:  max. 8 m

Schaltsegmenten
Lichtfühler:  stufenlos einstellbar
Zeit:  1 s bis ca. 8 min in 6 Stufen
Neutralleiter:  erforderlich
EG-Richtlinien:  Niederspannungsrichtlinie 2006/95/
EG und EMV-Richtlinie 2004/108/EG
Schutzart:  IP 55
Abmessungen:  129x85 mm (Durchm.  x H)

Farbe: polarweiß

Angebot nach Wahl des Bieters
Eingesetztes
Fabrikat/Typ:.......................................

kompl. mit allem systemgebundenen Zubehör liefern,
betriebsfertig anschließen und montieren.
Menge: 2,000 St

**1.2.4.13 Deckenpräsenzmelder 360°, 12m**
Deckenpräsenzmelder 360°

Präsenzmelder für die Deckenmontage im Außen und
Innenbereich. 360 Grad-Flächenüberwachung auf einer
Länge von 12 m
-Bedienelemente zur Einstellung der Helligkeitsschwelle
 und Zeit.
-LED-Funktionsanzeige zur schnellen Ausrichtung am
Montageort.

Netzspannung:  AC 230 V +/-10 %, 50 Hz
Eigenverbrauch:  < 1 W
Erfassungswinkel:  360 Grad
Reichweite:  max. 12 m

Schaltsegmenten
Lichtfühler:  stufenlos einstellbar
Zeit:  1 s bis ca. 8 min in 6 Stufen
Neutralleiter:  erforderlich
EG-Richtlinien:  Niederspannungsrichtlinie 2006/95/
EG und EMV-Richtlinie 2004/108/EG
Schutzart:  IP 55
Abmessungen:  129x85 mm (Durchm.  x H)

Farbe: polarweiß

Angebot nach Wahl des Bieters
Eingesetztes
Fabrikat/Typ:.......................................

kompl. mit allem systemgebundenen Zubehör liefern,
betriebsfertig anschließen und montieren.
Menge: 44,000 St

**1.2.4.14 Deckenpräsenzmelder 360°, 24m**
Deckenpräsenzmelder 360°

Präsenzmelder für die Deckenmontage im Außen und
Innenbereich. 360 Grad-Flächenüberwachung auf einer
Länge von 24 m
-Bedienelemente zur Einstellung der Helligkeitsschwelle
 und Zeit.
-LED-Funktionsanzeige zur schnellen Ausrichtung am
Montageort.

Netzspannung:  AC 230 V +/-10 %, 50 Hz
Eigenverbrauch:  < 1 W
Erfassungswinkel:  360 Grad
Reichweite:  max. 24 m

Schaltsegmenten
Lichtfühler:  stufenlos einstellbar
Zeit:  1 s bis ca. 8 min in 6 Stufen
Neutralleiter:  erforderlich
EG-Richtlinien:  Niederspannungsrichtlinie 2006/95/
EG und EMV-Richtlinie 2004/108/EG
Schutzart:  IP 55
Abmessungen:  129x85 mm (Durchm.  x H)

Farbe: polarweiß

Angebot nach Wahl des Bieters
Eingesetztes
Fabrikat/Typ:.......................................

kompl. mit allem systemgebundenen Zubehör liefern,
betriebsfertig anschließen und montieren.
Menge: 11,000 St

**1.2.4.15 Steckdose m. Schutzkontakt, UP**
Steckdose m. Schutzkontakt, UP

DIN VDE 0620, mit Zentral-/Vollplatte, in Unterputz-
Ausführung, mit Kinderschutz, schraubenlosen
Steckanschluss, in Standardausführung, inkl. anteiligem
Rahmen und Geräteeinbaudose in zugelassener
Wandqualität.

Leistung:  2-polig + PE, 10/16 A, 250 V
Farbe:  reinweiß

kompl. mit allem systemgebundenen Zubehör liefern,
betriebsfertig anschließen und montieren.
Menge: 220,000 St
DIN 276-93: 444

**1.2.4.16 Steckdose m. Schutzkontakt, 2-fach UP, s.w.v.**
Steckdose m. Schutzkontakt, 2-fach UP, s.w.v.

kompl. mit allem systemgebundenen Zubehör liefern,
betriebsfertig anschließen und montieren.
Menge: 173,000 St
DIN 276-93: 444

**1.2.4.17 Steckdose m. Schutzkontakt, 3-fach UP, s.w.v.**
Steckdose m. Schutzkontakt, 3-fach UP, s.w.v.

kompl. mit allem systemgebundenen Zubehör liefern,
betriebsfertig anschließen und montieren.
Menge: 22,000 St
DIN 276-93: 444

**1.2.4.18 Steckdose m. Schutzkontakt, 2-fach UP, orange, s.w.v.**
Steckdose m. Schutzkontakt, 2-fach UP, orange, s.w.v.

kompl. mit allem systemgebundenen Zubehör liefern,
betriebsfertig anschließen und montieren.
Menge: 47,000 St
DIN 276-93: 444

**1.2.4.19 CEE-Form Aufbausteckdose 400 V / 16 A, 5-pol.,**
CEE-Form Aufbausteckdose 400 V / 16 A, 5-pol.,
wasserdicht

kompl. mit allem systemgebundenen Zubehör liefern,
betriebsfertig anschließen und montieren.

Angebot nach Wahl des Bieters
Eingesetztes
Fabrikat/Typ:.......................................
Menge: 8,000 St

**1.2.4.20 Herdanschlussdose/UP, 5-polig, 2,5 qmm**
Herdanschlussdose/UP, 5-polig, 2,5 qmm
Herdanschlussdose weiß, in flacher Unterputz-
Ausführung
mit bruchgeschützter Schnappverschlussabdeckung
und
herausnehmbarem 5-poligem Doppelklemmstein,
2,5 mm2,
inkl. Geräteeinbaudose.

kompl. mit allem systemgebundenen Zubehör liefern,
betriebsfertig anschließen und montieren.

Angebot nach Wahl des Bieters
Eingesetztes
Fabrikat/Typ:.......................................
Menge: 5,000 St

**1.2.4.21 Raumtemperaturregler, s.w.v.**
Raumtemperaturregler, s.w.v.

kompl. mit allem systemgebundenen Zubehör liefern,
betriebsfertig anschließen und montieren.

Angebot nach Wahl des Bieters
Eingesetztes
Fabrikat/Typ:.......................................

komplett liefern und montieren
Menge: 15,000 St

**1.2.4.22 Geräteeinsatz**
Geräteeinsatz

Runder Geräteeinsatz mit fester Bauhöhe 55 mm,
9011, als Anschlusseinheit nach DIN EN 50085-2-2 für
den
Einsatz in Installationskanal-Systemen in trockenen
Räumen mit trocken gepflegten Fußböden im Innenbereich,
bestehend aus:
- Teppichschutzrahmen inkl. 8 Universal-
Befestigungswinkeln,
- einem Gerätebecher mit zwei vertikal
angeordneten Schutzgehäusen, die in Verbindung
mit Einbaurahmen geeignet sind für den Einbau von
Modul 45-Geräten und einer weiteren Einbaumöglichkeit
für
einen Montageträger für modulare Stecksysteme,
- im Teppichschutzrahmen unverlierbar gelagerter,
selbsttätig zufallender, verrastbarer Klappdeckel mit
stabiler Druckaufnahmeplatte einschl.
schwenkbaremSchnurauslass mit Schaumstoffdichtung und
versenkbarem Griffbügel zum Öffnen des Deckels.
Bestückt mit:
2 x Doppelsteckdose weiss, 2 x Doppelsteckdose
orange,
Vorrüstung für 3 Doppeldatenanschlussdosen
Aussparung im Klappdeckel für den Bodenbelag: 5 mm.
Aufgrund der geringen Einbauhöhe empfehlen wir
für die Nutzung der Steckdosen, Anschlussleitungen mit
geraden Steckern zu verwenden. Anschlussleitungen mit
Winkelsteckern können ausschließlich dann verwendet
werden, wenn maximal 3 1-fach Steckdosen mit 0 °-
Steckrichtung je Gehäuseseite eingesetzt werden.
Minimale Einbauhöhe für den Geräteeinsatz: 55 mm.
Einbauöffnung in mm: Ø 305.
Einsatzbereich: für trockene Bodenpflege (6.101.1).
IP-Schutzart: IP 30 (im nicht genutzten Zustand).
IK-Schutzart: IK 08.
Belastungsfähigkeit: 3.000 N (6.102.7)
5.000 N (6.103.3)
Farbe: graphitschwarz; RAL 9011
Werkstoff Teppichschutzrahmen, Klappdeckel und
Schnurauslass: Polyamid, sichtbare Oberflächen
mattiert.
Werkstoff Druckaufnahmeplatte: Stahlblech, 4 mm,
feuerverzinkt

Angebotenes Fabrikat
Fabrikat:
Typ

kompl. mit allem systemgebundenen Zubehör
liefern, betriebsfertig anschließen und montieren.
Menge: 10,000 St

**1.2.4.23 Festanschluss 230V, UP, IP X4**
Festanschluss 230V, UP, IP X4

In Unterputz-Ausführung, mit schraubenlosen
Steckklemmen / Schraubklemmen, in Standardausführung,
inkl. Deckel, Dichtung und Geräteeinbaudose.

Leistung: 2-polig + PE, 10/16 A, 250 V,

kompl. mit allem systemgebundenen Zubehör liefern,
betriebsfertig anschließen und montieren.
Menge: 64,000 St
DIN 276-93: 444

**1.2.4.24 Festanschluss 400V, UP, IP X4**
Festanschluss 400V, UP, IP X4

In Unterputz-Ausführung, mit schraubenlosen
Steckklemmen / Schraubklemmen, in Standardausführung,
inkl. Deckel, Dichtung und Geräteeinbaudose.

Leistung: 2-polig + PE, 10/16 A, 250 V,

kompl. mit allem systemgebundenen Zubehör liefern,
betriebsfertig anschließen und montieren.
Menge: 11,000 St
DIN 276-93: 444

**1.2.4.25 Festanschluss 400V, UP, IP X4, für Fachklassen**
Festanschluss 400V, UP, IP X4

In Unterputz-Ausführung, mit schraubenlosen
Steckklemmen / Schraubklemmen, in Standardausführung,
inkl. Deckel, Dichtung und Geräteeinbaudose.

Leistung: 2-polig + PE, 10/16 A, 250 V,

kompl. mit allem systemgebundenen Zubehör liefern,
betriebsfertig anschließen und montieren.
Menge: 7,000 St
DIN 276-93: 444

**1.2.4.26 Abzweigdosen a.P. FR 85x85,**
Abzweigdosen a.P. FR 85x85,

Abzweigdosen a.P. FR 85x85, einschl. Befestigungs- und
Verbindungsmaterial (schraublos), sowie aller
Verbindungen
incl. dauerhafter Stromkreisbezeichnungen liefern und
betriebsfertig montieren.

kompl. mit allem systemgebundenen Zubehör liefern,
betriebsfertig anschließen und montieren.
Menge: 90,000 St
DIN 276-93: 444

**1.2.4.27 Abzweigkasten a.P. FR 100x100, mit Deckel**
Abzweigdosen a.P. FR 100x100,  mit Deckel

Abzweigdosen a.P. FR 100x100, einschl. Befestigungs-
und
Verbindungsmaterial (schraublos), sowie aller
Verbindungen
incl. dauerhafter Stromkreisbezeichnungen liefern und
betriebsfertig montieren.

kompl. mit allem systemgebundenen Zubehör liefern,
betriebsfertig anschließen und montieren.
Menge: 10,000 St
DIN 276-93: 444

**1.2.4.28 Abzweigkasten a.P. FR 150x150, mit Deckel**
Abzweigdosen a.P. FR 150x150, mit Deckel

Abzweigdosen a.P. FR 150x150, einschl. Befestigungs-
und
Verbindungsmaterial (schraublos), sowie aller
Verbindungen
incl. dauerhafter Stromkreisbezeichnungen liefern und
betriebsfertig montieren.

kompl. mit allem systemgebundenen Zubehör liefern,
betriebsfertig anschließen und montieren.
Menge: 5,000 St
DIN 276-93: 444

**1.2.4.29 HDMI Anschlussdose u.P**
HDMI Anschlusdose

kompl. mit allem systemgebundenen Zubehör liefern,
betriebsfertig anschließen und montieren.
Menge: 2,000 St
DIN 276-93: 444

**1.2.4.30 HDMI Kabel**
HDMI-Anschlusskabel, vorkonfektioniert mit HDMI-A-
Stecker auf HDMI-A Stecker zum Anschluss des Displays
and den PC / Laptop.
Stecker vergoldet
Länge 15 m
Verlegung in Trockenbauwand und in Hohlraumboden bis in
den Bodentank
Menge: 2,000 St
DIN 276-93: 444

*Hinweis: Anschlüsse*

**1.2.4.31 Elektroanschluss bis 3 x 2,5 mm²**
Elektroanschluss bis 3 x 2,5 mm²,
Herstellen von fachgerecht durchzuführenden
Elektroauschlüssen an bauseits gestellten Geräten.In
diese Position ist alles benötigte Kleinmaterial wie z.
B Kabelschuhe, Aderendhülsen, Isolationsmaterial etc.
sowie alle notwendigen Arbeitsvorgänge
einzukalkulieren.
Menge: 5,000 St
DIN 276-93: 444

**1.2.4.32 Elektroanschluss bis 5 x 2,5 mm²**
Elektroanschluss bis 5 x 2,5 mm²,
Herstellen von fachgerecht durchzuführenden
Elektroauschlüssen an bauseits gestellten Geräten.In
diese Position ist alles benötigte Kleinmaterial wie z.
B Kabelschuhe, Aderendhülsen, Isolationsmaterial etc.
sowie alle notwendigen Arbeitsvorgänge
einzukalkulieren.
Menge: 10,000 St
DIN 276-93: 444

**1.2.4.33 Elektroanschluss bis 5 x 6 mm²**
Elektroanschluss bis 5 x 6 mm²,
Herstellen von fachgerecht durchzuführenden
Elektroauschlüssen an bauseits gestellten Geräten.In
diese Position ist alles benötigte Kleinmaterial wie z.
B Kabelschuhe, Aderendhülsen, Isolationsmaterial etc.
sowie alle notwendigen Arbeitsvorgänge
einzukalkulieren.
Menge: 10,000 St
DIN 276-93: 444

#### Titel 1.3 445 - Beleuchtungsanlagen

##### Gruppe 1.3.1 Allgemeinbeleuchtung

*Hinweis: Allgemeine Beleuchtung...*
Allgemeine Beleuchtung

Für alle Bereiche sind Beleuchtungskörper und -stärken
gemäß DIN EN 12464 ausgelegt. Alle Leuchten sind,
soweit technisch vertretbar, mit EVG's und mit LED-
Technik ausgerüstet.

Für eine weitere Beleuchtung werden die Anschlüsse gem.
Angabe der Innenarchitektur berücksichtigt.

Für die Funktionsbereiche sind folgende mittlere
Beleuchtungsstärken vorgesehen:

Flure:  100 Lux
Foyer:  300 Lux
Büroräume:  500 Lux
Aufenthaltsräume:  300 Lux
Besprechungsräume, Seminar, Konferenz:  500 Lux
Technikräume:  300 Lux
Lagerräume:  200 Lux
Treppenhäuser:  150 Lux
WC-Räume:  200 Lux

Die Schaltung der Beleuchtung erfolgt innerhalb der
Räume größtenteils vor Ort über Schaltsensoren oder
Tastsensoren z.B. an den Zugangstüren.
In WCs sind Präsenzmelder vorgesehen. Weiterhin wird
eine Tageslichtabhängige Steuerung auf EIB - Basis
vorgesehen.

Die Außenbeleuchtung, die Beleuchtung im
Eingangsbereich, dem Konferenzbereich sowie in der
Kantine / Küche sowie die Bürobereiche werden über ein
KNX-System mit Dali-Schnittstelle gesteuert, um
Beleuchtungsszenen, Änderungen von Schaltzeiten und
Schaltgruppen später einfach vornehmen zu können.
Außerdem wird der MST-Technik an zentraler Stelle ein
Zugang zum KNX zur Verfügung gestellt, siehe auch
Abschnitt Schnittstellen Gebäudeautomation
Störmeldungen. Die Lieferung und der Einbau der
Schnittstelle erfolgt durch das Gewerk
Gebäudeautomation.

Folgende Beleuchtungstypen sind vorgesehen:
Bürobereiche:  Pendelleuchten
WC - Bereiche:  Einbaudownlights
Besprechungs- /
Konferenzbereiche:
Deckeneinbauleuchten
Technikräume:
Wannenanbauleuchten
Kantine:
Deckeneinbauleuchten
Küche:
Deckeneinbauleuchten
Besprechungsräume (EG):  Pendelleuchten
Konferenzräume:  Deckeneinbauleuchten /
Downlights
Untergeschoss:  Deckenanbauleuchten als

Feuchtraumwannenanbauleuchten

Die Beleuchtung wird Grundsätzlich als LED Beleuchtung
vorgesehen.
Alle ausgeschriebenen Komponennten sowie Komponenten
auf Wunsch des Auftraggebers sind zu bemustern. Die
Muster sind durch den Nachunternehmer zu beschaffen und
in gesonderten Terminen durch den Auftraggeber zur
Freigabe zu bemustern zu lassen.

Die Leuchten werden vom Auftraggeber zur Verfügung
gestellt. Die Leuchten sind anzunehmen, auf die
jeweilige Montageposition zu verbringen, Auszupacken
und betriebsfertig zu montieren. Der entstehende Abfall
ist fachgerecht zu entsorgen.

**1.3.1.1 Deckenanbauleuchte**
Deckenanbauleuchte

Linearbindung zum Verbinden von Linien und Formen,
Profilbreite 52mm.
Technische Spezifikationen
Lichtquelle LED
Farbtemperatur K 3000K
4000K

Typ Diffusor OPAL
PRM
UGR

Montage Anbau
Hänge-/abgehängt

Anwendung Architektur
Büro

Angebot nach Wahl des Bieters
Fabrikat:
Typ:

kompl. mit allem systemgebundenen Zubehör liefern,
betriebsfertig anschließen und montieren.
Menge: 501,000 St

**1.3.1.2 LED Aufbauleuchte, rund**
Wandleuchte

Material Aluminium
Oberfläche Schwarz matt
Schutzart IP 20
Schutzklasse I
Energieeffizienzklasse Das Produkt enthält eine
Lichtquelle der Energieeffizienzklasse F.
Lieferumfang inklusive LED-Modul
Abmessungen B: 27 cm, H: 4,8 cm, T: 10 cm
Regelung Dimmbar mit externem Phasenab- /
Phasenanschnittsdimmer mit passenden Leistungsdaten
Gewicht 1.36 kg
Dimmbarkeit Dimmbar
Lichtstrom 3200 lm
Farbtemperatur Warmweiß 3000 K
Farbwiedergabeindex 90
Spannung 230 V
Maximale Bestückung 29 W LED
Prüfzeichen CE, F-Zeichen
Lichtverteilung Direkt-Indirekt

Angebot nach Wahl des Bieters
Fabrikat:
Typ:

kompl. mit allem systemgebundenen Zubehör liefern,
betriebsfertig anschließen und montieren.
Menge: 8,000 St

**1.3.1.3 Feuchtraumwannenanbauleuchte,**
Rechteckige LED-Feuchtraum-Wannenleuchte 1.490 mm,
schaltbar, Leuchtenlänge 1.490 mm, Leuchtenbreite 94
mm, Höhe 82 mm Gewicht 1,936 kg, mit
rotationssymmetrisch tief-breit-strahlender
Lichtstärkeverteilung. Abdeckung PC (Polycarbonat)
transparent, Bemessungslichtstrom 6.900 lm,
Bemessungsleistung 1 x 50 W, Lichtfarbe neutralweiß,
ähnlichste Farbtemperatur (CCT) 4.000 K, allgemeiner
Farbwiedergabeindex CRI > 80, Lebensdauer L70/B50 bei
25 °C: 50.000 h, Lebensdauer L80/B50 bei 25 °C: 50.000
h, Gehäusewerkstoff: Polycarbonat / Edelstahl, Farbe:
grau, zulässige Umgebungstemperatur (ta): -20 °C bis +
40 °C, Schutzklasse (EN 61140): I, Schutzart (DIN EN
60529): IP65, Stoßfestigkeitsgrad nach IEC62262: IK08.
Mit elektronischem Betriebsgerät, schaltbar. Zusätzlich
ist die Leuchte durch eine unabhängige Prüfstelle ENEC-
zertifiziert.

Angebot nach Wahl des Bieters
Fabrikat:
Typ:

kompl. mit allem systemgebundenen Zubehör liefern,
betriebsfertig anschließen und montieren.
Menge: 74,000 St
DIN 276-93: 445

**1.3.1.4 Deckeneinbaudownlight**
LED-Einbaupanel, werkzeugloser Deckeneinbau mittels
Einbaufedern. Deckenausschnitt Ø 180 mm, Einbautiefe 30
mm, Außendurchmesser 200 mm, Gewicht 0,326 kg, mit
rotationssymmetrisch tief-breit-strahlender
Lichtstärkeverteilung. Abdeckung Kunststoff opal,
Bemessungslichtstrom 1.040 lm, Bemessungsleistung 1 x
16 W, Lichtfarbe warmweiß, ähnlichste Farbtemperatur
(CCT) 3.000 K, allgemeiner Farbwiedergabeindex CRI >
80, Gehäusewerkstoff: Aluminium / Kunststoff, Farbe:
weiß, zulässige Umgebungstemperatur (ta): -20 °C - +25
°C, Schutzklasse (EN 61140): III, Schutzart (DIN EN
60529): IP20. Zum Anschluss an ein externes
Betriebsgerät, welches nicht im Lieferumfang der
Leuchte enthalten ist. Abhängig vom Betriebsgerät
dimmbar.

Angebot nach Wahl des Bieters
Fabrikat:
Typ:

kompl. mit allem systemgebundenen Zubehör liefern,
betriebsfertig anschließen und montieren.
Menge: 513,000 St

#### Titel 1.4 446 - Blitzschutz / Potentialausgleich

##### Gruppe 1.4.1 Potentialausgleich

**1.4.1.1 Potentialausgleichsschiene**
Potentialausgleichsschiene

Potentialausgleichsschiene nach DIN VDE 0618 Teil 1,
für den Hauptpotentialausgleich nach DIN VDE 0100 Teil
410/
540 und dem Blitzschutzpotentialausgleich nach DIN VDE
0185, mit kammförmiger CU-Kontaktschiene und
Aufsteckklemmen, Kunststoffhaube plombierbar.

Maße ca. : 161 x 57 x 47

einschließlich allem erforderlich Zubehör, Montage-,
Anschluss-  und Befestigungsmaterial, Beschriftung
liefern, montieren und anschließen.
Menge: 2,000 St
DIN 276-93: 446

**1.4.1.2 Wasser-, Heizleitung etc., Anschlüsse bis 35 mm**
Wasser-, Heizleitung etc., Anschlüsse bis 35 mm

Wasser-, Heizleitung etc., Anschlüsse bis 35 mm,
Rohrdurchmesser . Anschlüsse an Wasserleitung,
Heizleitung oder sonst Rohrleitungen des Gebäudes
einschl. passender, feuerverzinkter Rohrschellen in
schwerer
Ausführung sowie der benötigten KS-Klemmen komplett für
die gesamten HLS-Anlagen.

Liefern montiern und anschließen.
Menge: 5,000 St
DIN 276-93: 446

**1.4.1.3 Wasser-, Heizleitung etc., Anschlüsse über 35mm, s.w.v.**
Menge: 5,000 St
DIN 276-93: 446

**1.4.1.4 NYY 1 x 4 qmm gr/glb liefern und mit Schellen a.P. bzw. in Kabelsammelhalter be**
NYY 1 x 4 qmm gr/glb liefern und mit Schellen a.P.
bzw. in Kabelsammelhalter betriebsfertig verlegen.
Menge: 20,000 m
DIN 276-93: 446

**1.4.1.5 NYY 1 x 6 qmm gr/glb liefern und mit Schellen a.P. bzw. in Kabelsammelhalter be**
NYY 1 x 6 qmm gr/glb liefern und mit Schellen a.P.
bzw. in Kabelsammelhalter betriebsfertig verlegen.
Menge: 20,000 m
DIN 276-93: 446

**1.4.1.6 NYY 1 x 2,5 qmm gr/glb liefern und mit Schellen a.P. bzw. in Kabelsammelhalter be**
NYY 1 x 2,5 qmm gr/glb liefern und mit Schellen a.P.
bzw. in Kabelsammelhalter betriebsfertig verlegen.
Menge: 1,000 m
DIN 276-93: 446

**1.4.1.7 NYY 1 x 16 qmm gr/glb, s.w.v.**
Menge: 30,000 m
DIN 276-93: 446

**1.4.1.8 NYY 1 x 35 qmm gr/glb, s.w.v.**
Menge: 10,000 m
DIN 276-93: 446

#### Titel 1.5 449 - Sonstige Anlagen

##### Gruppe 1.5.1 Jalousiesteerung

**1.5.1.1 Zentralsteuerung**
Elektrosteuerung als zentrales Steuerungssystem für die
Jalousieanlage.
Die Zentrale Jalousiesteuerung ist als Bus-System zu
errichten. Die Anlage besteht aus bauseitig gelieferten
Jalousiemotoren.

Über Motorsteuereinheiten werden die einzelnen
Jalousien angesteuert. Es ist ein Windabhängige
Steuerung zu erbringen, die bei einer einstellbaren
Windgeschwindigkeit die Jalousien übergeordnet hoch
fahren.

Eine Raumbezogene Steuerung ist ebenfalls zu bringen.

Angebot nach Wahl des Bieters

Fabrikat:

Typ:

liefern, betriebsfertig montieren programieren und
einzustellen.
Menge: 1,000 St

**1.5.1.2 Internetmodul**
Internetmodul zur Fernüberwachung / Wartung der
Sonnenschutzanlage

Angebot nach Wahl des Bieters

Fabrikat:

Typ:

liefern, betriebsfertig montieren programieren und
einzustellen.
Menge: 1,000 St

**1.5.1.3 Messwertgeber zur Messung der Windgeschwindigkeit**
Messwertgeber zur Messung der Windgeschwindigkeit

Angebot nach Wahl des Bieters

Fabrikat:

Typ:

liefern, betriebsfertig montieren programieren und
einzustellen.
Menge: 3,000 St

**1.5.1.4 Messwertgeber zur Ermittlung der Windrichtung**
Messwertgeber zur Ermittlung der Windrichtung

Angebot nach Wahl des Bieters

Fabrikat:

Typ:

liefern, betriebsfertig montieren programieren und
einzustellen.
Menge: 3,000 St

**1.5.1.5 Stromversorgung Windmesseinrichtung**
Stromversorgung Windmesseinrichtung

Angebot nach Wahl des Bieters

Fabrikat:

Typ:

liefern, betriebsfertig montieren programieren und
einzustellen.
Menge: 3,000 St

**1.5.1.6 Befestigungstraversen für Messeinrichtungen**
Befestigungstraversen für Messeinrichtungen

Angebot nach Wahl des Bieters

Fabrikat:

Typ:

liefern, betriebsfertig montieren programieren und
einzustellen.
Menge: 3,000 St

**1.5.1.7 Luxsensor zur Messung der Sonneneinstrahlung**
Luxsensor zur Messung der Sonneneinstrahlung

Angebot nach Wahl des Bieters

Fabrikat:

Typ:

liefern, betriebsfertig montieren programieren und
einzustellen.
Menge: 3,000 St

**1.5.1.8 Motorsteuereinheiten für bauseitige Jalousiemotore**
Motorsteuereinheiten für bauseitige Jalousiemotore

Angebot nach Wahl des Bieters

Fabrikat:

Typ:

liefern, betriebsfertig montieren programieren und
einzustellen.
Menge: 35,000 St

**1.5.1.9 Anschluss Jalousiemotore**
Anschluss der bauseitig gelieferten Jalousiemotore an
die Jalousieanlage
Menge: 139,000 St

**1.5.1.10 Jalousie-Wippschalter 10 AX 250 V ~**
Jalousie-Wippschalter 10 AX 250 V ~
mit Federklemmen für starre Leiter bis 2,5 mm2
Verbindungsklemmen nach DIN VDE 0632 (EN 60 669)
mit Umkehrsperre (= ein zu schnelles Umschalten der
Laufrichtung wird sicher verhindert)

Ausführung: Schalter 1-pol. (1 Antrieb)
Farbe: reinweiß

Angebot nach Wahl des Bieters
Fabrikat:
Typ:

kompl. mit allem systemgebundenen Zubehör liefern,
betriebsfertig anschließen und montieren.
Menge: 149,000 St

**1.5.1.11 NHXMH-J 3 x 1,5 qmm,**
NHXMH-J 3 x 1,5 qmm,

liefern und in Kanälen, auf Trassen, in Zwischendecken
oder Hohlraumböden, auf Steigetrassen, incl. der für
evtl. Wand- und Deckendurchgänge erforderlichen
Bohrungen,
einschl.
Befestigungsmaterial wie Schellen, Reihenschienen,
Abstandschellen, etc. liefern, betriebsfertig verlegen
und beidseitig anschließen.
Menge: 550,000 m
DIN 276-93: 444

**1.5.1.12 NHXMH-J 5 x 1,5 qmm,**
NHXMH-J 5 x 1,5 qmm,

liefern und in Kanälen, auf Trassen, in Zwischendecken
oder Hohlraumböden, auf Steigetrassen, incl. der für
evtl. Wand- und Deckendurchgänge erforderlichen
Bohrungen,
einschl.
Befestigungsmaterial wie Schellen, Reihenschienen,
Abstandschellen, etc. liefern, betriebsfertig verlegen
und beidseitig anschließen.
Menge: 1560,000 m
DIN 276-93: 444

**1.5.1.13 JH(ST)H 4 x 2 x 0,8 mm**
JH(ST)H 4 x 2 x 0,8 mm

liefern und in Kanälen, auf Trassen, in Zwischendecken
oder Hohlraumböden, auf Steigetrassen, incl. der für
evtl.
Wand und Deckendurchgänge erforderlichen Bohrungen,
einschl. Befestigungsmaterial wie Schellen,
Reihenschienen,
Abstandschellen, etc.

liefern, betriebsfertig verlegen und beidseitig
anschließen.
Menge: 180,000 m

##### Gruppe 1.5.2 Brandschutz

*Hinweis: Wanddurchbrüche in Beton oder Mauerwerkswand mittels...*
Wanddurchbrüche in Beton oder Mauerwerkswand mittels
Plattenschott(=Weichschott) in S 90 Qualität
verschließen.

Zulassungsnummer: ABZ Nr. Z-19.15-1456 des DIBt, Berlin

**1.5.2.1 Brandabschottung, in Wand oder Decke, F90, 0,01 qm**
Kabelabschottung S30, abzudichtende Öffnungsrestfläche
bis 0,01 m2, belegt mit max. 15 Kabeln, Leitungen oder
Installationsrohren.

einschl. Lieferung frei Baustelle, und betriebsfertig
montieren.
Menge: 5,000 St
DIN 276-93: 449

**1.5.2.2 Brandabschottung wie vor, jedoch 30 x 20 cm**
Brandschottung 30x20 cm,
bauseits vorhandenen Durchbruch brandsicher mit
nach erfolgter Kabelverlegung
schließen. Abschottung einschl. aller erforderlichen
Materialien (verlorener Schalung bzw.
Unterkonstruktion) liefern und einbringen.
Menge: 5,000 St
DIN 276-93: 449

**1.5.2.3 Brandabschottung wie vor, jedoch 40 x 20 cm**
Brandschottung 40x20 cm,
bauseits vorhandenen Durchbruch brandsicher mit
nach erfolgter Kabelverlegung
schließen. Abschottung einschl. aller erforderlichen
Materialien (verlorener Schalung bzw.
Unterkonstruktion) liefern und einbringen.
Menge: 5,000 St
DIN 276-93: 449

**1.5.2.4 Brandabschottung wie vor, jedoch 50 x 20 cm**
Brandschottung 50x20 cm,
bauseits vorhandenen Durchbruch brandsicher mit
nach erfolgter Kabelverlegung
schließen. Abschottung einschl. aller erforderlichen
Materialien (verlorener Schalung bzw.
Unterkonstruktion) liefern und einbringen.
Menge: 5,000 St
DIN 276-93: 449

**1.5.2.5 Brandabschottung wie vor, jedoch 60 x 20 cm**
Brandschottung 60x20 cm,
bauseits vorhandenen Durchbruch brandsicher mit
nach erfolgter Kabelverlegung
schließen. Abschottung einschl. aller erforderlichen
Materialien (verlorener Schalung bzw.
Unterkonstruktion) liefern und einbringen.
Menge: 5,000 St
DIN 276-93: 449

**1.5.2.6 Brandabschottung wie vor, jedoch 100 x 20 cm**
Brandschottung 100x20 cm,
bauseits vorhandenen Durchbruch brandsicher mit
nach erfolgter Kabelverlegung
schließen. Abschottung einschl. aller erforderlichen
Materialien (verlorener Schalung bzw.
Unterkonstruktion) liefern und einbringen.
Menge: 5,000 St
DIN 276-93: 449

**1.5.2.7 Brandabschottung wie vor, jedoch 4 cm Durchmesser**
Brandschottung 4 cm Durchmesser,
bauseits vorhandenen Durchbruch brandsicher mit
nach erfolgter Kabelverlegung
schließen. Abschottung einschl. aller erforderlichen
Materialien (verlorener Schalung bzw.
Unterkonstruktion) liefern und einbringen.
Menge: 5,000 St
DIN 276-93: 449

**1.5.2.8 Brandabschottung wie vor, jedoch bis 15 cm Durchmesser**
Brandschottung bis 15 cm Durchmesser,
bauseits vorhandenen Durchbruch brandsicher mit
nach erfolgter Kabelverlegung
schließen. Abschottung einschl. aller erforderlichen
Materialien (verlorener Schalung bzw.
Unterkonstruktion) liefern und einbringen.
Menge: 3,000 St
DIN 276-93: 449

**1.5.2.9 Brandschutzverkleidung I90**
Brandschutzverkleidung, Durchbrüche, Schottungen
Kabeltrassen / Verkleidungen zur Verringerung von
Brandlasten an Kabeln und Leitungen in Anlehnung an DIN
4102, Teil12 E.
Feuerwiderstandsdauer:  I 90

einschl. Lieferung frei Baustelle, und betriebsfertig
montieren.
Menge: 50,000 m2
DIN 276-93: 449

*Hinweis: Kernbohrungen / Deckendurchbrüche in Beton mittels...*
Kernbohrungen / Deckendurchbrüche in Beton mittels
Systemstopfen, S90,
verschließen.

**1.5.2.10 Schlitze in Beton / Mauerwerk / Kalksandstein**
Schlitze in Beton / Mauerwerk / Kalksandstein
herstellen, breite 200 mm, tiefe 30 mm
zur u.P.- Verlegung von Kabeln, Leitungen,
Steuerleitungen
Menge: 275,000 m
DIN 276-93: 449

**1.5.2.11 Schlitze in Beton / Mauerwerk / Kalksandstein**
Schlitze in Beton / Mauerwerk / Kalksandstein
herstellen,breite 50 mm, tiefe 30 mm
zur u.P.- Verlegung von Kabeln, Leitungen,
Steuerleitungen
Menge: 235,000 m
DIN 276-93: 449

**1.5.2.12 Gerätedosedeckel**
Gerätedosendecken vor Putzarbeiten auf die Gerätedosen
setzen und nach Freigabe des Putzers wieder entfernen.
Menge: 200,000 St

**1.5.2.13 Bohrungen in Beton bis 20 mm**
Bohrungen in Beton bis 20 mm Bohrtiefe bis 30 cm
Menge: 100,000 St

##### Gruppe 1.5.3 Wartung- und Instandhaltung

*Hinweis: Wartung- und Instandhaltung...*
Wartung- und Instandhaltung
Standardbeschreibung
Der Titel Wartungsleistungen wird gewertet, aber nicht
bezuschlagt. Es ist beabsichtigt den Wartungsvertrag
mit den im Angebot eingereichten Preisen zu einem
späteren Zeitpunkt - Übergabe des Gebäudes nach
Fertigstellung und Gesamtabnahme
- an den Betreiber zu übertragen.

Der Auftragnehmer hält sich bis zum Abschluss des
Wartungsvertrages an die mit seinem Angebot
eingereichten Preise. Die Schlussrechnung des hier
ausgeschriebenen
Gewerkes ist daher ohne den Titel Wartungsleistungen zu
stellen.

Die Abrechnung des Wartungsvertrages wird nach
Übertragung seitens des späteren Betreibers
vorgenommen.
Es kommt der, den Vergabeunterlagen beigefügte,
Wartungsvertrag zum Einsatz.
Im Auftragsfall wird der Auftragnehmer verpflichtet für
Wartungen sowie für Noteinsätze und für
Reparaturarbeiten, die nicht unter die Gewährleistung
fallen, dem Auftraggeber eine im Umkreis von 50 km des
Vertragsobjektes ortsansässige Fachfirma als
Nachunternehmer, zu benennen, welche die
Leistungenausführt.

In der Anlage zu diesem Leistungsverzeichnis befinden
sich die Vertragsmuster des Auftraggeber für die
Instandhaltung sowie andere Leistungen für
Sicherheitsrelevante
Anlagen in öffentlichen Gebäuden. Auftragserteilung der
Wartungsvertrag zwischen den Vertragspartnern
abgeschlossen.

Die Vertragslaufzeit beginnt entsprechend der
Regelungen im Vertragsmuster jeweils an dem der Abnahme
der Bauleistung folgenden Tag.
Die technischen Anlagen sind in regelmäßigen Abständen
gemäß Vorschriften zu warten.

Die Wartungen haben erheblichen Einfluss auf die
Sicherheit und Funktionsfähigkeit.
Im Zusammenhang mit den Wartungen sind diejenigen
Instandsetzungsarbeiten auszuführen, die zur
Wiederherstellung des Sollzustandes unerlässlich sind
und
den normalerweise zu erwartenden Zeitaufwand für die
Wartungen nicht erhöhen.

Andere Instandsetzungsarbeiten hat der Auftragnehmer
auf Anforderung in angemessener Frist auszuführen.
Hierfür ist ein gesonderter Vertrag zu schließen.
Auf Übertragung dieser Leistungen besteht kein
Rechtsanspruch.
Der Auftragnehmer ist, auch außerhalb der regelmäßigen
Wartungstermine, verpflichtet, Störungen, die
Anlagensicherheit beeinträchtigen oder die
Gebäudenutzung
gefährden, nach Aufforderung zu beseitigen.

- Bei Störungen mit Auswirkungen auf den Betrieb oder
die Sicherheit in kürzester
Zeit, spätestens Innerhalb von 24h.

- Bei kleineren Störungen nach Vereinbarung, innerhalb
einer dem Aufwand
entsprechenden angemessenen Frist.

- alle Wartungstätigkeiten und Wartungsintervalle gem.
den zum Zeitpunkt der Angebotsabgabe gültigen VDMA-
Arbeitsblättern und VDE-Richtlinien

- Wartungstätigkeiten und Wartungsintervalle, die in
den Wartungsanleitungen des Herstellers von dem zu
wartenden Bauteil bzw. Gerät vorgegeben sind.

Dabei sind die jeweils kürzeren Intervalle zu
berücksichtigen.
In der hier beschriebenen Leistungsposition sind
sämtliche anfallende Wartungskosten wie Fahrtgelder,
Spesen, evtl. notwendige Überstunden usw. gem. § 23 AVB
anzubieten

Der Endpreis (Jahrespauschale) aus dem
Wartungsvertragsmustern ist in nachfolgenden
Positionen einzutragen. Die Kleinteilepauschale ist mit
30EUR je Anlage anzusetzen.

**1.5.3.1 Jahreswartungspauschale 1. Wartungsjahr / Instandhaltung**
Preis 1. Wartungsjahr / Instandhaltung inkl. etwaige
zukünftige Preissteigerungen

Jahreswartungspauschale für gemäß VOB notwendige
Wartungsarbeiten zur Absicherung der auf 5 Jahre
ausgelegten Gewährleistungsdauer.

Maximaler Abstand zwischen den Wartungen: 6 Monate
Menge: 1,000 Jahr

**1.5.3.2 Jahreswartungspauschale 2. Wartungsjahr / Instandhaltung**
Preis 2. Wartungsjahr / Instandhaltung inkl. etwaige
zukünftige Preissteigerungen

Jahreswartungspauschale für gemäß VOB notwendige
Wartungsarbeiten zur Absicherung der auf 5 Jahre
ausgelegten Gewährleistungsdauer.

Maximaler Abstand zwischen den Wartungen: 6 Monate
Menge: 1,000 Jahr

**1.5.3.3 Jahreswartungspauschale 3. Wartungsjahr / Instandhaltung**
Preis 3. Wartungsjahr / Instandhaltung inkl. etwaige
zukünftige Preissteigerungen

Jahreswartungspauschale für gemäß VOB notwendige
Wartungsarbeiten zur Absicherung der auf 5 Jahre
ausgelegten Gewährleistungsdauer.

Maximaler Abstand zwischen den Wartungen: 6 Monate
Menge: 1,000 Jahr

**1.5.3.4 Jahreswartungspauschale 4. Wartungsjahr / Instandhaltung**
Preis 4. Wartungsjahr / Instandhaltung inkl. etwaige
zukünftige Preissteigerungen
Jahreswartungspauschale für gemäß VOB notwendige
Wartungsarbeiten zur Absicherung der auf 5 Jahre
ausgelegten Gewährleistungsdauer.

Maximaler Abstand zwischen den Wartungen: 6 Monate
Menge: 1,000 Jahr

**1.5.3.5 Jahreswartungspauschale 5. Wartungsjahr / Instandhaltung**
Preis 5. Wartungsjahr / Instandhaltung inkl. etwaige
zukünftige Preissteigerungen

Jahreswartungspauschale für gemäß VOB notwendige
Wartungsarbeiten zur Absicherung der auf 5 Jahre
ausgelegten Gewährleistungsdauer.

Maximaler Abstand zwischen den Wartungen: 6 Monate
Menge: 1,000 Jahr

##### Gruppe 1.5.4 Bühnentechnik

**1.5.4.1 Traverse**
4-Punkt-Traverse

4-Punkt Traversensystem
Bei der Traverse handelt es sich um ein 4-Punkt
Traversensystem aus Aluminium, das über vier konische
Verbinder, Zapfen und Splinte verbunden wird. Bei der
Traverse wird die feste Legierung EN-AW 6082 T6
(AlMgSi1 T6) für hohe Belastbarkeit verwendet.

Der Vorteil konischer Verbinder liegt darin, dass sie
kraft- und formschlüssig mit dem Gurtrohr abschließen
und damit höchste Belastbarkeit garantieren. Das Quick-
Lock System ermöglicht schnelle, effiziente und optisch
ansprechende Montage bei häufigem Auf- und Abbau.

Die vier Gurtrohre sind aus 50 mm Aluminiumrohr mit 2
mm Wandstärke gefertigt und geben diesem System ein
hervorragendes Gewichts-Belastbarkeitsverhältnis. Die
Streben haben einen Durchmesser von 16 mm bei 2 mm
Wandstärke und lassen viel Spiel zum Einhängen von
Couplern, Haken und Schellen.

Mit Außenmaßen von 290 mm handelt es sich um ein
stabiles Traversensystem für höhere Lasten und längere
Haltbarkeit. Dieses Traversensystem ist in erster Linie
für die intensive Nutzung im Bühnenbau, Messebau, in
der Veranstaltungstechnik, aber auch für permanente
Installationen bei Diskotheken- und
Theatereinrichtungen konzipiert.

Seine polierte Oberfläche macht dieses Universalsystem
zu einem echten Hingucker. Durch sein umfangreiches
Sortiment an Standard-Systemlängen, Ecken und Zubehör
ist dieses System höchst vielseitig und bietet
unendliche Gestaltungsmöglichkeiten.

Die Produktion dieses Traversensystems wird vom TÜV
überwacht. Die Lasttabelle als Berechnungsgrundlage
kann vor dem Kauf im Internet heruntergeladen werden!

Bitte beachten Sie: Dieses Traversensystem darf niemals
mit anderen Systemen kombiniert werden!
4-Punkt Traversensystem
Feste EN-AW 6082 Legierung für hohe Belastbarkeit
Hochwertige Aluminiumrohre mit 50 mm Durchmesser
Geringes Gewicht
Abstand Lochmitte - Lochmitte: 240 mm
Einfache Montage
Gurtrohr: 50 mm
TÜV Süd zertifiziert
Länge ca. 2 m
inkl. Befestigungsmaterial an der Decke

Angebot nach Wahl des Bieters
Fabrikat:
Typ:

kompl. mit allem systemgebundenen Zubehör liefern,
betriebsfertig anschließen und montieren.
Menge: 2,000 St

**1.5.4.2 Bühnenbeleuchtung**
Bühnenbeleuchtung

kompaktes Design
dieser Mini-Fresnel-Spotlight liefert eine Leistung,
die du normalerweise nur bei größeren Leuchten findest.
Mit einer 50-W-COB-LED für kaltes und warmweißes Licht
ist dieser kompakte Spot eine ideale Lösung für
kleinere Studios, Theater und Aufnahmestudios.
Dank der Farbtemperatur von 2700 K bis 6500 K ist das
Licht perfekt an die Atmosphäre des Sets anpassbar. Ob
eine Person dezent beleuchtet oder eine breitere Szene
ausgeleuchtet werden muss, dieser Fresnel schafft das
mühelos. Lbensdauer 50.000 h.
Vom Spot- zum Flutlicht im Handumdrehen
Der manuelle Zoom von 10° bis 60° und die volle
Kontrolle über den Lichtstrahl.
Dank des hochwertigen optischen Systems kannst du dich
auf eine scharfe Projektion und eine gleichmäßige
Lichtverteilung auch über größere Entfernungen
verlassen.
Smart, leise und superflach
In geräuschsensiblen Umgebungen wie Studios oder
Kirchen kommt der leise Betrieb perfekt zur Geltung.
Die integrierte intelligente Temperaturregelung hält
den Scheinwerfer kühl, ohne dass störende
Lüftergeräusche entstehen. Mit einem CRI von 92 und
einem TLCI von bis zu 98 (bei 3200 K) liefert er
außerdem eine hervorragende Farbwiedergabe für Video
und Fotografie. Das wird durch den flimmerfreien
Betrieb noch unterstrichen. Das heißt, dass bei
Videoaufnahmen kein störendes Flimmern zu sehen ist. Du
kannst ihn über DMX (3-polig) oder manuell über die
großen Tasten und das helle OLED-Display bedienen. Kurz
gesagt: Dieser Mini-Fresnel ist klein, aber vollgepackt
mit professionellen Funktionen.

Technische Eigenschaften
Anzahl der LEDs  1 LEDs
LED-Farben  Kalt-Weiß, Warm-Weiß
Colour temperature  2700K - 6500K
Power per LED  50
Illuminance per lx @ 1m min. 18.668
Beam angle  10
Field angle  60
Flashrate pro Sekunde  1 - 13Hz
Manual zoom in degrees 10° - 60°
Dimmer type  16 bits
CRI  92
Flicker free  Ja
Steuerung Modi  DMX, Manuell
Anzahl DMX-Kanäle  2, 3
Remote Device Management Ja
Master/Slave  Nein

Anschlüsse
DMX Anschluss Typ  XLR (3 pin)
Strom-Stecker Typ  Powercon 20A, oder
gleichwertig
  Stromkabel 3c

Allgemeine Eigenschaften
PAR Optionen  HQ optical system, Beam  with clean
metal shutter cuts,  Flicker free

Zubehör
Montagehalterung, Stromkabel

Montageoptionen  Hanging
Display  OLED

Kühlungsart
Temperaturgesteuerter Lüfter

Stromverbrauch  0.722 - 0.359A

Physische Eigenschaften
Länge  25 cm
Breite  17,5 cm
Höhe  23 cm
Gewicht  max. 2 kg

Für den Außenbereich geeignet Nein
IP Schutzklasse  IP20

Angebot nach Wahl des Bieters
Fabrikat:
Typ:

kompl. mit allem systemgebundenen Zubehör liefern,
betriebsfertig anschließen und montieren.
Menge: 4,000 St

**1.5.4.3 Steuerung der Bühnenbeleuchtung**
Lichtsteuerung für die Bühnenbeleuchtung als
Akkubetriebener 30 Kanal Funk DMX Controller,
inkl. DMX Empfänger für die Leuchten (4 Stk)

Eigenschaften
Kompakte Bauweise und sehr einfache Bedienung
Drahtloser DMX-Sender
Standard-W-DMX nach schwedischem
Industriestandard
Auch kompatibel mit kabelgebundenem DMX: RJ45 zu XLR
und USB
30 DMX-Kanäle
7 DMX-Universen
Timer-Funktion zum automatischen Ein-/Ausschalten der
Leuchten
Integrierter wiederaufladbarer Lithium-Ionen-Akku
Anzeige der Batterieleistung
OLED-Anzeige mit einstellbarer Timer-Funktion
(automatische Abschaltanzeige)
Drahtloses DMX über 2,4GHz
Anschlussspannung 230 V(AC)/50 Hz (inkl. 5-Volt-
Netzteil)

Technische Eigenschaften
Number of faders  6
Anzahl DMX-Kanäle  30
DMX universes  7

Angebot nach Wahl des Bieters
Fabrikat:
Typ:

kompl. mit allem systemgebundenen Zubehör liefern,
betriebsfertig anschließen und montieren.
Menge: 1,000 St

##### Gruppe 1.5.5 Dokumentation / Revisionsunterlagen

**1.5.5.1 Erstellung Brandschottkartaster**
*** Pauschalposition
Erstellung eines Brandschottkartasters für alle
Brandschottungen für das Gewerk Elektrotechnik.
Menge: 1,000 Psch
DIN 276-93: 449

**1.5.5.2 Erstellung Revisionsunterlagen**
*** Pauschalposition
Erstellung Revisionsunterlagen

Aufbau der Revisionsunterlagen für die Elektrotechnik

Die Revisionsunterlagen sind der Prüfung 14 Tage vor
dem Fertigstellungstermin vorzulegen. Nachdem die
Dokumente geprüft wurden, können sie ergänzt und dann
viermal übergeben werden, einschließlich CD (alle
Dokumente als pdf-Datei und Plane zusätzlich als dwg.-
Datei).

Ausgenommen davon sind prüfungsrelevante Unterlagen
durch einen Sachverständigen.

1. Allgemeine Unterlagen:

1.1  Gerätebeschreibung
1.2  mängelfreie Gutachten (Brandschutz, inkl.
 Brandschutzmatrix, Blitzschutz, etc.
1.3  Unterschrift
1.4  Konformitätserklärung
1.5  Konformitätserklärung aller verwendeten
Komponenten
1.6  Brandschutzzertifikate als Grundlage für die
Ausführung sicherheitsrelevanten Teile

2. Unterverteilungsansichten:

2.1  Unterverteilungspläne mit Informationen über die
verwendeten Sicherungen,
2.2  Nummerierung der ausgehenden Endgeräte sowie
Fabrikat und Typ
 Größe des angeschlossenen Kabels

2.3  Ansicht aller Verteilerschränke (geschlossen /
offen)
2.4  Papierkopien aller eingebauten Module mit
Erkennung der Gebrauchtteile

3. Übersichtspläne

2.1  IT - Übersicht mit Kabelbezeichnung, Etikettierung
 der Datenverbindungssteckdosen und Messprotokoll  des
gesamten Systems
2.2  Sicherheitsbeleuchtung
2.3 Brandmeldeanlage, einschließlich mägelfreier
 Abnahme des Sachverständigen
2.4 Einpoliger Schaltplan, inkl. Leitungsabmessungen /
 Kabelquerschnitte
2.5 Nachweis der Selektivität der Sicherungen
2.12  Messprotokoll der Leistungsverteilung (falls
erforderlich durch Experten)
2.13  Messprotokoll der Beleuchtungsanlage, inkl.
Grundriss mit eingetragene Messpunkte für:
  Normalbeleuchtung
  Sicherheitsbeleuchtung

4.  Grundrisse mit Installationen aller auf jedem
Stockwerk installierten Elemente auf dem letzten
Planstand des Architekten

4.1  Legende aller installierten Komponenten ( gleich
in  allen Plänen)
 Ausgenommen Übersichtspläne) nach DIN 476  sortiert

4.3  Schalter / Steckdosen mit Schaltungsbezeichnungen
auch Untergruppen für Serienschalter

4.4  Leuchten mit Schaltungsbezeichnungen

4.5  Datenanschlussbuchsen (aus der Bezeichnung muss
erkennbar sein, zu welchem Verteiler die
Datenanschlussdose zugeordnet ist)

4.6  Brandmeldeanlage mit nummerierten Komponenten

4.7  Verteiler mit Schaltungsbezeichnung

4.8  Sicherheitsbeleuchtung mit Nummerierung

4.9  Planung für die Belegung der Steigetrassen

5.  Kabelführungspläne mit Dimensionierung und
Brandmeldeanlagen inkl

6.  Freiflächenplanung mit Querschnitten für
Betoninstallationen, inklusive Dokumentation aller
eingebauten Elemente.

Bei der Abnahme bzw. Übergabe der Anlage sind vom
Auftragnehmer bereitzustellen:

1fach  Bedienungs- und Montageanleitung
3fach  Inbetriebnahme Prüflisten
3fach  Abnahmeprotokoll
3fach  auf den Ist-Zustand passende Revisionspläne mit eingetragenen Geräten
 und dem Leitungsnetz einschl. aller
 Verteiler und deren Belegung
1  Übersichtsplan der Anlagen
1  Schaltplan der Zentraleinheiten

Die Fertigstellung der fachmännischen Ausführung und
die funktionsfertigen Anlagen sind rechtzeitig
anzumelden.

Abnahme mit dem anerkannten Sachverständigen für die
Anlagenteile gemäß der Bauauflage mit Abnahmebericht in
3-facher Ausfertigung.

Die Abnahme hat mängelfrei  zu erfolgen.
Menge: 1,000 Psch

##### Gruppe 1.5.6 Stundenlohnarbeiten

**1.5.6.1 Obermonteurstunden**
Menge: 10,000 h

**1.5.6.2 Monteurstunden**
Menge: 10,000 h

**1.5.6.3 Helferstunden**
Menge: 10,000 h

**1.5.6.4 Abnahme**
*** Pauschalposition
Die Abnahme aller gem. DIN geforderten
elektrotechnischen Anlagen muss vom TÜV oder einen
vereidigten Sachverständigen abgenommen werden. Die
Aufforderung/Terminabstimmung erfolgt rechtzeitig auf
Veranlassung des AN vor der Abnahme auf
Vertragsmäßigkeit. Der AN hat auch an dieser Prüfung
teilzunehmen, die Kosten sind mit in die EPs
einzukalkulieren.

Wiederholungsprüfungen sind vom AN zu bezahlen.
Menge: 1,000 Psch

### Gewerk 2 450 - Fernmelde- und Informationstechnis

#### Titel 2.1 452 - Such- und Signalanlagen

##### Gruppe 2.1.1 452.2 Lichtrufanlagen (Beh.-WC-Notruf)

**2.1.1.1 Notrufset für Behinderten WC**
Notrufset für Behinderten WC zum Hilferuf

bestehend aus:
1 Stk Abstelltaster;
1 Stk Netzteil Notrufset
1 Stk Rufmodul
2 Stk Zugtaster
1 Stk Dienstzimmereinheit
1 Stk Telefonwählgerät

Systembeschreibung und Funktionen:
Es wird am Waschbecken und am WC jeweils ein
Zugschalter vorgesehen, sodass er auch von einer am
Boden liegenden Person erreichbar ist.

Ein durch einen Zugtaster ausgelöster Ruf wird auf dem
Flur vor dem WC über das Rufmodul optisch (rote
Leuchte) signalisiert.
Gleichzeitig wird der Ruf auch auf der
Dienstzimmereinheit optisch und akustisch angezeigt.

Über das Telefonwählgerät kann der Ruf ausserdem auf
eine Telefonanlage geschaltet werden und an eine
bauseitige TK - Anlage weitergeleitet werden.

Die Komponenten sind komplett mit allem
Systemgebundenen Zubehor, Rahmen Unterputzdosen zu

liefern, montieren, anschließen und in betrieb nehmen
Menge: 1,000 St

**2.1.1.2 JH(ST)H 4 x 2 x 0,8 mm**
JH(ST)H 4 x 2 x 0,8 mm

liefern und in Kanälen, auf Trassen, in Zwischendecken
oder Hohlraumböden, auf Steigetrassen, incl. der für
evtl.
Wand und Deckendurchgänge erforderlichen Bohrungen,
einschl. Befestigungsmaterial wie Schellen,
Reihenschienen,
Abstandschellen, etc.

liefern, betriebsfertig verlegen und beidseitig
anschließen.
Menge: 180,000 m

**2.1.1.3 Mantelleitung NHXMH-J 3 x 2,5 mm²**
Mantelleitung NHXMH-J 3 x 2,5 mm²

liefern und in Kanälen, auf Trassen, in Zwischendecken
oder Hohlraumböden, auf Steigetrassen, incl. der für
evtl.
Wand und Deckendurchgänge erforderlichen Bohrungen,
einschl. Befestigungsmaterial wie Schellen,
Reihenschienen,
Abstandschellen, etc.

liefern, betriebsfertig verlegen und beidseitig
anschließen.
Menge: 50,000 m

**2.1.1.4 Anbindung an GLT**
Anbindung aller Behinderten Rufanlage an die
Gebäudeleittechnik.
Menge: 1,000 St

#### Titel 2.2 457 - Übertragungsnetz für Daten

##### Gruppe 2.2.1 457.1 Datenübertragungsnetze

*Hinweis: Vorbemerkungen für die Errichtung eines...*
Vorbemerkungen für die Errichtung eines
Kupferdatennetzes Klasse EA (tiefgestellt)

Auf das Verkabelungssystem ist eine Hersteller-Garantie
von 25 Jahren zu gewähren. Die Herstellergarantie deckt
im Garantiefall die Kosten des auszutauschenden
Materials und die dadurch entstehenden Montagekosten
ab. Um die Voraussetzungen zur Erlangung der
Herstellergarantie zu erfüllen, muss die Verkabelung
durch einen vom Hersteller geschulten und
zertifizierten Installateur erfolgen. Dieser hat den
Nachweiß einer gültigen Zertifizierung dem Angebot
beizulegen.
Die Herstellergarantie ist nach Fertigstellung des
Projektes beim Hersteller zu beantragen. Die Messwerte
der Linkmessungen sind dem Hersteller zur Überprüfung
vorzulegen und es ist die Abnahme der Verkabelung zu
erwirken.

Zertifikate
Für das Kupfer-Verkabelungssystem sind mit dem Angebot
folgende Zertifikate von akkreditierten Prüflabors
vorzulegen, über die Einhaltung:
- der Kategorie 6A Einzelproduktanforderung nach der
ISO/IEC 11801 Amendment 2 und re-embedded nach
ISO/IEC 60603-7-51 und 60512-27-100
- der Grenzwerte der Übertragungsklasse EA für die
gesamte Übertragungsstrecke (4-Connector-Model),
Channel-Link nach ISO/IEC 11801 Amendment 1.
- der Grenzwerte der Übertragungsklasse EA für die
Installationsstrecke, Permanent-Link nach
ISO/IEC 11801 Amendment 2.

Anforderung an die RJ45-Komponenten
Für die Kategorie 6A sind grundsätzlich einzelne RJ45-
Anschlussmodule zu verwenden. Für die Kategorie 3
können Produkte in marktüblicher LSA-Platinentechnik
eingesetzt werden.

Die RJ45-Anschlussmodule der Kategorie 6A sind
interoperabel und rückwärtskompatibel zu Kategorie 5
und 6. Geeignet für 10GBase-T-Applikationen gemäß IEEE
802.3an bis 500 MHz und 100m. Geprüft im Rahmen der
R&M-Fertigungskontrolle mit 100%-Stückprüfung,
integriertes Produktionsdatum und Seriennummer zur
Qualitätskontrolle, kompatibel mit RJ-Normsteckern
(RJ11, RJ12, RJ45) sowie Standard Patch- und
Installationskabel, geeignet für AWG 24 - AWG 22 (0,5
mm - 0,65 mm) und Litzenleiterkabeln AWG 26/7 - AWG 22/
7. Kunststoffteile aus Polycarbonat, halogenfrei.
Farbcodierung nach EIA/TIA 568 A und B ohne aufsplitten
des Aderpaares 3-6. Schirmkontaktierung mittels 360
Grad Abgriff, integrierte Kabelzugentlastung und
Aderzugentlastung durch Beschaltungsblock,
goldbeschichtete Bronzekontakte für > 750 Steckzyklen,
IDC-Kontakte mit 4 Aufschaltzyklen, Übergangswiderstand
<20 mOhm, Spannungsfestigkeit >1000 Veff. PoE/PoEplus-
fähig, Verbindungs- und Trennbereich durch Schleifzone
vom Endkontaktpunkt getrennt, Schirmmaterial
Zinkdruckguss ZP5, Erdkontaktierungen über 1 Steckzunge
für Flachstecker 2,8 x 0,5 mm. Material:
Schwermetallfrei nach EU-Richtlinien RHOS 2 und WEEE.

Kalibrierung von Messgeräten
Die fristgemäße Kalibrierung des Messgerätes ist
entsprechend Herstellerbestimmungen nachzuweisen. Die
Messungen der Kabelstrecken mit den vorgegebenen NVP-
Werten ist nicht genau genug. Es sind deshalb exakte
Referenzlängen für die Kalibrierung der Messgeräte
vorzustellen. Auf dieser Grundlage wird der neue
mittlere NVP festgelegt und als Standard definiert. Die
Abweichung der Fertigungstoleranzen wird zu Gunsten der
Installationsfirmen ausgelegt.

Klasse EA Messung der Twisted-Pair Kupferverkabelung
Klasse EA Permanentlinkmessung der Kupferverkabelung
nach der ISO/IEC 11801 Amendment 2. Messung und
Auswertung aller in der Norm beschriebenen Parameter
und Dokumentation in Schriftform und auf Datenträger.

Anforderungsprofil für Kupferkabel-Messtechnik
Zur Überprüfung bzw. Zertifizierung von
dienstneutralen, strukturierten Verkabelungen ist ein
Messgerät einzusetzen, das folgende technische
Eigenschaften aufweist.

Eigenschaften:
- Level IIIe - Genauigkeit gefordert.
- Permanentlinkmessung gemäß Grenzwerten nach
ISO/IEC 11801 Amendment 2, Klasse EA bis 500 MHz

Messbereich:
Frequenzbereich: 1-500 MHz

geforderte Messparameter:
- Verdrahtungsplan
- Widerstand
- Länge
- Kapazität
- Dämpfung
- DUAL NEXT TM ( Nahnebensprechen von beiden Seiten)
- ACR
- Impedanz ( 85 - 115 Ohm)
- Laufzeit / Laufzeitdifferenz
- Dual Return Loss ( Rückflussdämpfung von beiden
Seiten)
- Power Sum NEXT
- Power Sum ACR
- ELFEXT ( Equal level far end Crosstalk /
gleichpegliges Übersprechen am fernen Ende)
- Power Sum ELFEXT
- Headroom (Systemreserve)

Richtqualität: R&M

einschl. Lieferung frei Baustelle, und betriebsfertig
montieren.

Fabrikat: .......................................

Typ: .......................................

oder gleichwertiger Art.

Vom Bieter angebotenes Fabrikat/ Type

.......................................*

**2.2.1.1 19" EDV - Verteilerschrank 42 HE**
19" 42 HE Komplett-Standschrank, Server-Einzelschrank
Standard
LAN-Schrank 42 HE, bestehend aus:
zerlegbarem, vollsymmetrisch Schrankgestell, welches
aus zwei gleichen Stahlblechrahmen mit vier Stahlblech-
Funktionsprofilen sowie vier aufgeklipsten Stahlblech-
Designprofilen besteht.
Beide Rahmenelemente verfügen über eine Systemlochung,
womit alle Ein- und Anbauteile rundherum montiert
werden können.
Die patentierten Vertikalholme sind als geschlossenes
Walzprofil mit verzinkter Oberfläche (Laserschweißung)
ausgeführt, womit eine hohe Stabilität sowie eine
durchgehende elektrische Potentialverbindung des
Schrankgestells erzielt werden.
Eine Erdungsschiene ist am Schrankgestell
funktionsfertig installiert;
Anschlussmöglichkeiten = 27x M5,
Schienenquerschnitt: 50 mm2,
Oberfläche: Kupfer / Stahlblech feuerverzinkt.
Die Sichttüren sowie die geschlossene Rücktüren sind
links wie rechts montierbar und haben einen
Öffnungswinkel von 180°. Schnelle Demontage bei 90°
Öffnungswinkel durch Entfernen zweier Positionsstifte
möglich. Die Türen sind mit einem Schwenkhebel
versehen, die zur Aufnahme eines Profilhalbzylinders
vorbereitet sind. Die beiden Seitenwände werden im
Tragrahmen positioniert und über zwei
Schnellverschlüsse am Schrankprofil verriegelt. Türen
und Seitenwände können im 90° Modus umlaufend montiert
werden.
Die frontseitige 19"-Ebene mit 1/2 19"-ASA Lochung, 42
HE, verzinkt, ist stufenlos in der Tiefe verstellbar.
Kabeleinführung bzw. Lüftermodulmontage wird durch je 3
"push outs" im Schrankdach. - bzw. Boden realisiert.
100 mm hoher Sockel zur Kabeleinführung mit rundum
abnehmbaren Blenden.
Schrankfarbe RAL 7035 (lichtgrau),
Lieferung erfolgt komplett montiert.
Beigelegt:
19"-Schrauben-Set(50x Linsenschraube M5x12,
Käfigmuttern, Zierscheiben).
Abmessung: 2000+100 x 1000 x 1000 (H x B x T)

Bestehend aus:
1 Stück Schrankgestell, zerlegbar
1 Stück frontseitige Sichttür mit Lochblech geteilt
(zwei flügelig vorn und hinten) mit mittigem
Schwenkhebelverschluß zur Aufnahme eines
Profilhalbzylinders

2 Stück abnehmbar Seitenwände, abschließbar
1 Stück Dachblech geschlossen inklusive 3 Durchbrüchen
zur Aufnahme von Lüftern und Kabeleinführungen
3 Stück Lüfter
1 Stück Sockel 100mm hoch mit rundum abnehmbaren
Blenden
1 Stück 19"-Ebene aus Rasterholme 42 HE mit ASA-
Lochung, vorne, feuerverzinkt
2 Stück Reduzierungstraverse zur Reduzierung von Breite
800 mm auf 19"
1 Stück Erdungsset komplett montiert
1 Stück Schrauben-Set (50 x Linsenschraube M5x12,
Käfigmuttern, Zierscheiben)

Typ:
1 x 19" Datenschrank wie vor beschrieben
1 x Profilhalbzylinder mit Schlüssel
1 x Adapter zum Einbau eines Zylinders
1 x Schaltschrankleuchte mit Türkontakt
6 x Kabelabfangschienen
8 x Kabelbügel Metall
1 x Potential-Ausgleichschiene
1 x Justierfußsatz
1 x Bürstensatz für Kabeleinführung
1 x 19" ÜSS-Steckdosenleiste 6-fach
1 x 19" ÜSS-Steckdosenleiste 3-fach
2 x 19" Fachboden, Festeinbau, Traglast
80kg

sonst wie vor beschrieben.

einschl. Lieferung frei Baustelle, und betriebsfertig
montieren.
Menge: 4,000 St
DIN 276-93: 457

**2.2.1.2 Spleißbox LC, 24 Pigtails / 12 Kupplungen,**
Spleißbox LC, 24 Pigtails / 12 Kupplungen,

Komplett bestückte Spleißbox mit Kupplungen und
durchgefärbten Pigtails
Metallgehäuse tiefenverstellbar
Kabeleinführungen rückseitig, inkl. 1 x PG16
12 x selbstklebende Faserführung
Allgemeines
Typ  19" (48 cm) LWL Spleißbox
Ausführung  OM5 50/125µ
Aufbau  Bauhöhe 1HE
Farbe  RAL 7035 - lichtgrau

Anschlüsse / Schnittstellen
Anschluss Pigtail 24x LC > 12x LC-Duplex Kupplung
violett

inkl. erforderlichen Spleissanlagen betribsfertig an
LWL - Leitung anschließen
inkl. allem erforderlichen Sytemzubehör

Maße
Länge  483 mm
Menge: 8,000 St

**2.2.1.3 Patch Panel CSA Plus 24 8 Cat.6A (IEC) 1HE,**
Patch Panel CSA Plus 24 8 Cat.6A (IEC) 1HE, oder
gleichwertig,
19 geschirmt RAL 7035 mit 24 x RJ45 Buchsen
Farbe: grau, Anzahl der Hoeheneinheiten (HE):1,
Montageart: 482,6 mm (19 Zoll)-Einbau,
RAL-Nummer: 7035,
Steckverbindertyp: RJ45 8(8),
Anzahl der Buchsen Kupplungen: 24, Kategorie: 6A (IEC),
Geschirmt, inkl. erforderlichen Jacks
komplett liefern und montieren
Menge: 12,000 St

**2.2.1.4 Rangierpanel**
19''/1HE- Rangierpanel,
bestückt mit 4 fest montierten Rangierbügeln.

komplett liefern und montieren
Menge: 8,000 St
DIN 276-93: 457

**2.2.1.5 Blindpanel, 10", 1 HE**
19" Blindpanel für eine saubere Abdeckung freier
Einbauplätze im 19" Schrank.
Das horizontal einzubauende Blindpanel aus Metall
verhindert zusätzlich das Eindringen von Schmutz und
Fremdkörpern.

Technische Spezifikation:
- Material: Stahlblech
- Farbe: Tiefschwarz (RAL9005)
- Höheneinheiten: 1HE in der 19"-Ebene
- Maße (LxBxH): 483 x 45 x 10 mm

liefern und in Datenschrank betriebsfertig verbauen
Menge: 4,000 St

**2.2.1.6 19" - Geräteboden, 1 HE zum Festeinbau**
19" - Geräteboden, 1 HE zum Festeinbau

Farbe  Schwarz
Material  Metall
Typ  Fachboden
Universeller  Fachboden
Maximale Traglast  60 kg
Höhe in HE  1 HE
Breite Produktverpackung 366 mm
Höhe Produktverpackung 70 mm
Länge Produktverpackung 462 mm
Paketgewicht  2,5 kg

liefern und betriebsfertig im EDV Sc hrank verbauen
Menge: 4,000 St

**2.2.1.7 Fachboden für Netzwerkschrank 19" 1HE ausziehbar**
Fachboden für Netzwerkschrank 19 Zoll 1HE ausziehbar
Traglast bis 30kg Tiefe 350mm schwarz

Fachboden für Netzwerkschrank 19 Zoll 1HE ausziehbar
Traglast bis 30kg Tiefe 350mm schwarz

Zum Einbau in alle 19 Zoll Netzwerk und Serverschränke
Befestigung an den vorderen und hinteren 19 Zoll
Profilen erforderlich
Montagetiefe front und rückseitig verstellbar von 0 bis
80 mm
Tiefe:
350mm - erforderliche Schranktiefe 600mm
 => Ausziehbar von 350 mm - 430 mm
Farbe:
Tiefschwarz RAL9005

Nutzbreite: 440 mm
Material: Stahlblech
Lieferumfang:
1x Fachboden inkl. Befestigungsmaterial (Käfigmuttern)

liefern und betriebsfertrig im Schrank verbauen
Menge: 4,000 St

**2.2.1.8 Datenanschlussdose, einfach Cat. 6A**
Datenanschlussdose Cat.
6A, 1-fach, geschirmt, Unterputz, RJ45, 45°
abgewinkelt, LSA-Anschlussklemmen

Unterputz-Ausführung, inkl. anteiligem Rahmen und
Geräteeinbaudose in zugelassener Wandqualität.

Farbe: reinweiß

kompl. mit allem systemgebundenen Zubehör und Messung
liefern,
betriebsfertig anschließen und montieren.
Menge: 25,000 St

**2.2.1.9 Datenanschlussdose, doppel Cat. 6A**
Datenanschlussdose Cat.
6A, 2-fach, geschirmt, Unterputz, RJ45, 45°
abgewinkelt, LSA-Anschlussklemmen
- mit Sichtfenster für Beschriftung
- Farbe: reinweiß (RAL 9010)

Unterputz-Ausführung, inkl. anteiligem Rahmen und
Geräteeinbaudose in zugelassener Wandqualität.

Farbe: reinweiß

kompl. mit allem systemgebundenen Zubehör und Messung
liefern,
betriebsfertig anschließen und montieren.
Menge: 132,000 St

**2.2.1.10 Messung der Datenverkabelung Cat. 7**
Messung der Kategorie 6A "Klasse E A"- Datenstrecken
Die Klasse E A-Permanentlinkmessung der
Kupferverkabelung ist nach
DIN EN 50173-1 in der zum Zeitpunkt der Installation
aktuellen
Fassung durchzuführen.

Folgende Messungen je Kabel sind mit einem, dem
heutigen Stand
der Technik Kat 6A, entsprechendes Messgerät mit
Messprotokoll
durchzuführen:
- Pin-Belegung
- Dämpfung
- Nahnebensprechdämpfung (NEXT) und ACR für alle
  Paarkombinationen
- Impedanz
- Schleifenwiderstand
- Länge

Die Kabelbezeichnung richtet sich nach der Beschriftung
der
Rangierfelder.

Die Mess-Protokolle sind auf einem unter Windows
lesbaren
Datenträger CD-ROM +Sicherungskopie zu übergeben.
Um Vergleichsmessungen durchführen zu können, sind die
Protokolle
durch Zeichnungen zu ergänzen, aus denen der
Messaufbau, die
verwendeten Geräte mit den eingestellten Parametern,
Softwareversion, etc. hervorgeht. Die Messungen setzen
eine normgerechte und fehlerfreie Installation voraus.
Menge: 289,000 St

**2.2.1.11 Messung der LWL - Verbindungsleitungen (beidseitig)**
Für jede LWL-Faser sind Messungen gemäß ISO/IEC 14763-
3,
EN50346 mit Vor- und Nachlauffaser mit den 2 v.g.
Wellenlängen 850
und 1300 nm für die Anforderung OM4.

Die zu messende LWL-Strecke besteht aus der LWL-Faser
(inkl. der
eventuellen Spleißverbindungen) und der Pigtails
beidseitig mit LCSteckern
und Kupplungen. Den gemessenen Werten sind die theor.
Werte gegenüberzustellen. Die LWL-Faser ist mittels
OTDR- Messung auf Unterbrechung und Störstellen hin zu
überprüfen. Die exakte Faserlänge ist zu ermitteln.
Alle Messergebnisse sind zu protokollieren (inkl.
Messgerät, Messmethode, Unterschrift des
Messtechnikers). Es
ist ein DIN A4 Ausdruck über jede Faser zu erstellen.

Das OTDR-Messprotokoll muss folgende Messungen und
Informationen (Grafische Darstellung) enthalten:
- Kabeltyp,
- Kabelhersteller,
- Kabelnummer,
- Fasernummer,
- Messrichtung von - nach,
- Wellenlänge 850 nm/1300 nm,
- Dämpfung bei 850 nm/1300 nm,
- Hersteller/Typ Messgerät,
- Datum,
- Signatur Messtechniker.

Die geforderten Werte der EN 50173-1 des beschriebenen
Links sind
unbedingt einzuhalten.
Menge: 48,000 St
DIN 276-93: 457

**2.2.1.12 Beschriftung Datenports**
Beschriftung Datenports
Die Datenportbeschriftung der Doppeldosen ist gemäß den
Vorgaben
auszuführen.
Vorgabe  (Port/Schrank/HE Patchfeld/Port, z.B. 1/145/
17/2).

1 = Port Patchfeld
145 = Schranknummer
17 = HE Patchfeld (numerisch
beginnend mit 1 von oben)

2 = Port Patchfeld
Einzelports sind wie folgt zu beschriften.
Vorgabe (Schrank/HE Patchfeld/Port, z.B. 145/17/2).
145 = Schranknummer
17 = HE Patchfeld (numerisch von oben)
1 = Port im Patchfeld
Menge: 312,000 St

**2.2.1.13 Beschriftung LWL Ports**
Beschriftung LWL -ports
beidseitig
Menge: 192,000 St

*Hinweis: Verkabelung LWL...*
Verkabelung LWL
Die Aufteilung der verschiedenen Verlegearten ist wie
folgt zu kalkulieren:

90 % Steigeleitungen
10 % Trasse

**2.2.1.14 I-V(ZN)HH 4G 50/125µ OM2 LSOH, 12 Fasern**
I-V(ZN)HH 4G 50/125µ OM2 LSOH,
Innerhalb von Gebäuden
Verlegung in Kabelschächten
Sekundärbereich (Vertikal): Steigbereich (Backbone)
Tertiär (Horizontal): Etagenbereich FTTD
Trunkkabel, Rangier- und Adapterkabel

Innenkabel
Metallfrei, halogenfrei, gelfreier Aufbau
Geeignet für Steckerkonfektionen
Außentemperatur in Betrieb: -20°C ~ 60°C
Außentemperatur bei Installation: -5°C ~ 50°C
komplett liefern und montieren
Menge: 510,000 m

*Hinweis: Verkabelung Kupfer...*
Verkabelung Kupfer
Die Aufteilung der verschiedenen Verlegearten ist wie
folgt zu kalkulieren:

10% Steigetrasse
75 % Trasse
15 % Zwischendecke

**2.2.1.15 Datenleitung Cat. 7 simplex**
Datenleitung Cat. 7 simplex, halogenfrei, flammwidrig,
AWG 23, S/FTP

komplett liefern und montieren
Menge: 1500,000 m
DIN 276-93: 456

**2.2.1.16 Datenleitung Cat. 7 duplex**
Datenleitung Cat. 7 douplex, halogenfrei, flammwidrig,
AWG 23, S/FTP

komplett liefern und montieren
Menge: 7800,000 m
DIN 276-93: 456

#### Titel 2.3 KG 540 Anlagen in Aussenanlagen

##### Gruppe 2.3.1 KG 540 Anlagen in Aussenanlagen

*Hinweis: Lichtsteele*

**2.3.1.1 Lichtbauelement**
Lichtbauelement

Rotationssymmetrische Lichtstärkeverteilung. Dark Sky:
Lichtstromanteil im oberen Halbraum < 1%. LED, 22,5 W
Leuchten-Anschlussleistung, Leuchten-Lichtstrom 2442
lm, Farbtemperatur 4000 K. Farbwiedergabeindex (CRI) >
80. Mit austauschbarem LED-Modul mit einer mittleren
Bemessungslebensdauer von > 200.000 Betriebsstunden
(L80B50 bei ta = 25 °C). Mit LED-Netzteil, DALI-
steuerbar, 220-240 V, 0/50-60 Hz. Schutzart IP 65.
Leuchte aus Aluminiumguss, Aluminium und Edelstahl,
Farbe Grafit. Kunststoffzylinder klar, mit optischer
Struktur. Reflektor aus eloxiertem Reinstaluminium.
Anschlussdose mit 2 Leitungsverschraubungen zur
Durchverdrahtung der Netzanschlussleitung von ø 8-17
mm, max. 5 x 4 qmm. Höhe der Leuchte über Flur 2500 mm.
Leuchtendurchmesser 135 mm. Befestigung des
Lichtbauelements mit dem Erdstück oder mit dem
Aufschraubsockel zum Aufschrauben auf ein Fundament
und

Kabelsicherungskasten, Bemessungsspannung: 400V,
Bemessungsstrom: 16A, Sicherung: 2 x DO1 /E14) bis 16A,
Abmessung (LxBxH): 290x84x72 mm, für Montage an C-
Schiene ab Mastinnendurchmesser von 89mm, Einspeisung
für 3 Kabel 5 x 6 mm² bis 16 mm², Abgang: für 2 Kabel
4/5 x 1,5 mm² bis 4/5 x 2,5mm²

Schutzart: IP 54, Schutzklasse 2

VDE geprüft nach DIN VDE 0660 Teil 505 und DIN 43628

liefern, betriebsfetig montieren, aufstellen und
anschließen
Menge: 4,000 St

**2.3.1.2 NYY-J 5 x 4 qmm,**
NYY-J 5 x 4 qmm,

liefern und in Kanälen, auf Trassen, in Zwischendecken
oder Hohlraumböden, auf Steigetrassen, in bauseitigem
Kabelgraben incl. der für evtl. Wand- und
Deckendurchgänge erforderlichen Bohrungen, einschl.
Befestigungsmaterial wie Schellen, Reihenschienen,
Abstandschellen, etc. liefern, betriebsfertig verlegen
und beidseitig anschließen.
Menge: 100,000 m
DIN 276-93: 444

**2.3.1.3 Rundstahl, edelstahl**
Rundstahl,
10 mm, edelstahl
inkl. Befestigungsmaterial und Zubehör wie
Abstandhalter, Befestigungsklemmen und
Korrosionsschutzbinden zur Abdeckung der Kabel /
Leitungen im Aussenbereich und Anbindung von
Beleuchtung und Geländer.
inkl. Schraubbesfestigung
komplett liefern und montieren
Menge: 550,000 m
